# Leibniz-Zentrum f. Photonik in Infektionsforschung
Angebotsaufforderung (GAEB DA XML 3.3, DA83)
Projekt: 6211_...
Währung: EUR
Vergabeart: Offenes Verfahren
Eröffnung: 31.07.2024 10:00:00
Ende der Zuschlagsfrist: 31.10.2024
Abgabeort: elektronische Abgabe; ;
Ausführungsbeginn: 07.10.2024
Ausführungsende: 18.05.2026
Erstellt mit: GXML Toolbox V3.3 R20220330, ORCA AVA 26.0.8 26.00.08, 12.01.2026

## Allgemeine Projektbeschreibung
Allgemeine Projektbeschreibung

Das Leibniz-Zentrum für Photonik in der Infektionsforschung (LPI) verfolgt mit Hilfe einer in Jena entstehenden nutzeroffenen Translationsinfrastruktur für Photonik und Optik in der Infektiologie das Ziel, grundlegend neue Lösungen für die Diagnose, Überwachung und Therapie von Infektionen zu erforschen und zu entwickeln und in die Routineanwendung zu überführen.
Dabei unterteilt sich das Bauvorhaben in folgende Teilprojekte:
Zentrales Element des LPI, ist der Einsatz völlig neuer, weltweit einzigartiger photonenbasierter Methoden zur Entwicklung innovativer Diagnose- und Therapieverfahren, welche die Infektionsforschung nachhaltig verbessern werden. Hierfür wird eine neue, nutzeroffene Forschungsinfrastruktur benötigt, die die räumlichen und technischen Rahmenbedingungen für die wissenschaftliche Arbeit schafft.

Die Umbaumaßnahme, TEILPROJEKT B: FIRST-in-PATIENT-UNIT (FiPU), umfasst den Umbau von Teilbereichen der Intensivstation des Universitätsklinikums Jena oder laut PHB . Die FiPU dient dazu, neu entwickelte diagnostische Methoden und experimentelle Therapieverfahren am Patienten zu erforschen und anzuwenden. Somit wird in einer einzigartigen Weise das Zusammenspiel von exzellenter Forschung und innovativer Technik mit modernsten diagnostischen Methoden der direkten therapeutischen Anwendung am Patienten ermöglicht.

Patienten, die für Studien in der FiPU in Frage kommen, werden aus dem regulären ITS-Betrieb des UKJ durch das Personal der Site-Management-Unit (SMU) identifiziert. Die ausgewählten Patienten werden in der FiPU entsprechend weiter versorgt und erhalten somit Zugang zu experimentellen Therapien und neuen diagnostischen Verfahren.

Die Ebene 10 der Gebäude C1-C3 und A5 bildet am Standort den gesamten Intensivmedizinischen Bereich (ITS). Die Verortung der FiPU soll im Gebäude C1 und der Station C111 sowie einem Teil der C110 erfolgen.
Benötigt wird ein isolierter Bereich mit insgesamt 10 Intensivpflegebetten, der über eine Schleuse an eine Intensivstation des UKJ mit einem Präsenzlabor für die "vor Ort" oder gar bettseitige biophotonische Diagnostik oder Monitoring infektiöser Patienten angeschlossen ist.
Dies erlaubt einerseits die klinische Validierung von lichtbasierten Testsystemen zur Erfassung kritischer zellulärer Wirtsfunktionen (Immunantwort, Endothelfunktion/Mikrozirkulation), andererseits aber auch die Gabe innovativer
Therapeutika (wie die Gabe farbstofffunktionalisierter, nanoformulierter Wirkstoffe zur Wiederherstellung der Organfunktion) unter Monitoring der Pharmakokinetik und Organfunktionen mittels biophotonischer Technologien unter Anwendung von Demonstratoren, die im Infektionsbereich verbleiben müssen.

Benötigt werden neben Patientenzimmern, in denen die Patienten, von denen eine Infektionsgefahr ausgeht, isoliert untergebracht werden können, auch Räumlichkeiten für die Sicherstellung der Pflege (Pflegestützpunkt, Arbeitsraum rein/unrein, Pflegebad, Lager, Teeküche), Aufenthalts- und Diensträume sowie Ver- und Entsorgungsschleusen für Patienten, Personal und Güter. Räume für
Diagnostik und wissenschaftliche Experimente müssen dem Bereich der FiPU ebenfalls zugeordnet werden. Die FiPU umfasst damit insgesamt 391,50 m² Nutzfläche in 2 separat Arealen, von denen 53,50 m² aus vorhandener Nutzung übernommen werden können und 338,00 m² umzubauen sind. Der Umbau umfasst neben den Nutzflächen auch Eingriffe in die Technikbereiche der Technikzentrale, Schächten und den Versorgungswegen.

Vorgesehen ist eine "Kerneinheit" (C 111) mit 6 Einzelzimmern, die gemeinsam mit Pflegestützpunkt, Arbeits- und Diensträumen und dem Labor als eine abgegrenzte und durch Schleusen vom umgebenden Intensivbereich getrennte Funktionseinheit geplant ist. Die Einzelzimmer erhalten jeweils vorgelagerte Schleusen inkl. dem Bereich Arbeitsraumrein, So können kontagiöse Intensivbehandlungspatienten (Patienten der Gruppe A2 gemäß RKI-Richtlinie für Krankenhaushygiene  und Infektionsprävention) untergebracht werden.
Darüber hinaus gibt es einen zweiten abgegrenzten Bereich, bestehend aus zwei Doppelzimmern mit gemeinsamer Schleuse inkl. Bereich "Arbeitsraum-rein" und vorgelagerten Flur.
Diese bedürfen gemäß RKI-Richtlinie keiner gesonderten Filterung in der raumlufttechnischen Anlage (sog. "Kittelpflege", d.h. Kleidungswechsel des Pflegepersonals in der dem Patientenzimmer vorgelagerten Schleuse) und würden in diesen Betten behandelt werden können.

## Allgemeine Baustellenordnung
Allgemeine Baustellenordnung (Universitätsklinikum Jena)

Baumaßnahme:  Errichtung einer First in Patient Unit (FiPU)

1 Allgemeines
1.1 Lage der Baustelle

Pläne über die Lage und Anbindung der Baustelle an das öffentliche Verkehrsnetz sind als Anlage beigefügt.

1.2 Anschriften und Rufnummern

- Standortleitung/Unfallarzt: Universitätsklinikum Jena, Am Klinikum 1, in 07747 Jena  Tel. 03641 9-32 20 50
- Bauleitung: SGP3 - Dr. Schotz Gesamtplan GmbH, Neuwerkstr.. 29 in 99084 Erfurt
  Tel. 0361 3494680

- SiGeKo: wird noch bekanntgegeben...............  Tel. ...........
- Brandschutzbeauftragte: wird noch bekanntgegeben.  Tel. .............
- Krankenhaushygiene der Ansprechpartner.Herr Mitic  Tel. .............
- Abfallbeauftragter: wird noch bekanntgegeben  Tel. .............
- Thüringer Landesamt für Verbraucherschutz,TLV Abteilung Arbeitsschutz
Tennstedter Str. 8/9, 99947 Bad Langensalza  Tel.0361 57 3815-000
- Berufsgenossenschaft der Bauwirtschaft - BG BAU,
 Koenbergkstraße 01, 99084 Erfurt,  Tel. 030 - 85781-0
- Stadt Jena, Am Anger 15, 07743 Jena,  Tel. 03641 49-0
- Finanzamt Jena, Leutragraben 8, 07743 Jena,  Tel. 03641 - 3780
- Polizei  Tel. 110
- Feuerwehr  Tel. 112

1.3 Koordination und Überwachung der Arbeitssicherheit und Gesundheitsschutz

Der vom Bauherrn gemäß Verordnung über Sicherheit und Gesundheitsschutz auf Baustellen (BaustellV) eingesetzte SiGeKo ist über seine Rechte nach BaustellV hinaus gegenüber den ausführenden Firmen sowie deren Arbeitnehmern weisungsbefugt.

Der Auftragnehmer hat dem SiGeKo vor Beginn der Arbeiten seine Arbeitsverfahren sowie die vorgesehenen Sicherheitsmaßnahmen anzugeben. Der SiGeKo legt dabei die Ausschreibung, den SiGe-Plan und den Bauablaufplan zu Grunde und prüft die Angaben daraufhin, ob die Arbeiten wie vorgesehen und ohne gegenseitige Gefährdung durchgeführt werden können. Ergibt die Prüfung, dass die Sicherheitsmaßnahmen unzureichend sind, veranlasst der SiGeKo notwendige Änderungen der Arbeitsverfahren oder des Arbeitsablaufs.

Der SiGeKo kontrolliert die Einhaltung dieser Baustellenordnung, des SiGe-Plans, der Arbeitsschutzvorschriften und schreitet bei erkennbaren Gefahrenzuständen ein. Die Auftragnehmer sind zur unverzüglichen Mängelbeseitigung verpflichtet. In Abstimmung mit der Baustellenleitung arbeitet der SiGeKo einen Terminplan für Sicherheitsbesprechungen und Baustellenbegehungen aus. Über diese Aktivitäten führt er Protokoll.

Die Tätigkeit des SiGeKo befreit den Auftragnehmer nicht von seiner Abstimmungspflicht mit anderen Unternehmern. Übernimmt der Unternehmer Aufträge, deren Durchführung zeitlich und örtlich mit Aufträgen anderer Unternehmer zusammenfällt, ist er verpflichtet, sich mit dem für die Baustelle bestellten SiGeKo des Auftraggebers abzustimmen, soweit dies zur Vermeidung einer gegenseitigen Gefährdung erforderlich ist.

Die Verantwortlichkeit des Auftragnehmers für die Erfüllung der Arbeitsschutzpflichten gegenüber seinen Beschäftigten bleibt unberührt.

1.4 Bautagebuch

Der Auftragnehmer hat in geeigneter Form den Personaleinsatz, den Geräteeinsatz, die Materiallieferungen, die Arbeitsleistungen und den Arbeitsfortschritt zu dokumentieren sowie notwendige Angaben nach Richtlinie 411 VHB-Bund zu machen und regelmäßig, spätestens vierwöchentlich, an den Bauherrn zu berichten.
Bautagesberichte des Auftragnehmers/der Nachunternehmer sind der örtlichen Bauleitung des Auftraggebers spätestens wöchentlich vorzulegen.

1.5 Personal

Das Personal des Auftragnehmers muss für die ihm übertragene Arbeit geeignet sein. Personen, die gegen Arbeitsschutz- und Unfallverhütungsvorschriften verstoßen oder den Anweisungen des Bauherrn oder seiner Beauftragten hierzu nicht Folge leisten, sind abzuberufen und zu ersetzen. Werden Arbeitnehmer eingesetzt, die der deutschen Sprache nicht mächtig sind, muss ständig eine der deutschen Sprache kundige, fachlich geeignete Person als Ansprechpartner vor Ort sein, der sich auch mit ausländischen Arbeitnehmern entsprechend deren Sprache hinreichend verständigen kann. Dieses Aufsichtspersonal muss stets auf der Baustelle zugegen sein.
Für alle ausländischen Beschäftigten sind, falls erforderlich, eine gültige Arbeitserlaubnis oder ein Sozialversicherungsausweis der örtlichen Bauüberwachung vorzulegen und auf der Baustelle vorzuhalten.

1.6 Arbeitszeiten

Normalarbeitszeit: Mo.-Fr. 7:00 - 17:00 Uhr, an Samstagen von 8:00 -17:00 Uhr
Lieferzeiten: innerhalb der Normalarbeitszeit
Arbeiten außerhalb der Normalarbeitszeit sind grundsätzlich vom AG zu genehmigen.
Sonderregelung für lärm- und erschütterungsintensive Tätigkeiten
Um störende Auswirkungen von lärm- und erschütterungsintensiven Arbeiten auf den unmittelbar angrenzenden Krankenhausbetrieb soweit als möglich zu mindern, können diese Arbeiten im Zeitfenster Montag bis Freitag von 17:00 Uhr bis 20:00 Uhr ausgeführt werden. An Samstagen von 08:00 Uhr -12:30 Uhr und von 14:00 Uhr - 17:00 Uhr.
Da die Arbeiten in unmittelbarer Nachbarschaft zu hochsensiblen Bereichen des Krankenhausbetriebs (Operationssäle, Intensivpflege, etc.) stattfinden, kann es aus krankenhausbetrieblichen Gründen auch innerhalb der benannten Zeitfenster zu kurzfristig vom AG angeordneten Unterbrechungen von lärm- und erschütterungsintensiven Tätigkeiten.
Andere Zeitfenster für lärm- und erschütterungsintensive Arbeiten sind nur einzelfallbezogen nach rechtzeitiger vorheriger Abstimmung mit dem AG und einzelfallbezogener Freigabe des AG zulässig. Die Zustimmung des AG ist rechtzeitig, jedoch mind. 5 Arbeitstage vor Aufnahme der Arbeiten durch den AN in Textform vom AG einzuholen.

1.7 Weitergabe von Arbeiten

Leistungen dürfen nur mit dem Einverständnis des Bauherrn auf der Grundlage dieser Baustellenordnung und entsprechend der VOB/B an Nachunternehmer weitergegeben werden. Der Auftragnehmer hat bei der Vergabe von Arbeiten an andere Unternehmen seiner Abstimmungspflicht entsprechend § 8 ArbSchG sowie § 6 Abs. 1 UVV "Allgemeine Vorschriften" nachzukommen.

2 Arbeitsstätten
2.1 Baustelleneinrichtung, Baustellenverkehr

Der Auftragnehmer hat seine Baustelleneinrichtung auf den vom Bauherrn zugewiesenen Flächen vorzunehmen. Die Nutzung der ihm zugewiesenen Flächen ist 14 Tage vor Arbeitsaufnahme mit dem SiGeKo abzustimmen. Er darf die Baustelle nur durch gekennzeichnete Zugänge betreten und verlassen.
Verkehrsflächen sind besonders gekennzeichnet. Darüber hinaus werden sie im Baustelleneinrichtungsplan ausgewiesen.
Die Zu- und Abfahrt zur Baustelle sowie zu den Containern (Material-, Werkzeug und Sanitärcontainern) erfolgt von der Erlanger Allee über die Planstraße A und retour.
Auf der Baustelle gilt grundsätzlich die Straßenverkehrsordnung. Davon abweichend wird die Höchstgeschwindigkeit auf 10 km/h festgelegt. Verkehrsflächen dürfen nicht durch Bau- oder Montagearbeiten beeinträchtigt werden. Ausnahmen sind mit dem überwachenden Bauleiter bzw. dem SiGeKo zu vereinbaren. Rückwärtsfahren ist nur in Ausnahmefällen erlaubt. Es besteht Einweisungspflicht.
Es ist verboten, Motoren im Standgas laufen zu lassen!
Zufahrtswege für Feuerwehr-, Rettungs-, Polizei- und sonstige Hilfsfahrzeuge sind freizuhalten.
Das Befahren und Parken des gesamten Klinikums und Baustellengeländes mit Privatfahrzeugen durch Mitarbeiter des AN, seiner Nachunternehmer, Besucher, Lieferanten etc. ist untersagt.
Widerrechtlich geparkte Fahrzeuge werden auf Kosten des AN entfernt.
Firmenfahrzeuge sind innerhalb des Baustellenbereiches zu parken bzw. zu be- und entladen.
Vom AG werden Transponder für das Öffnen der Schranken an der Klinikumszufahrt gegen Unterschrift an die AN zur Verfügung gestellt. Die Nutzung der Transponder ist lediglich für die Zufahrt von Firmen- und Lieferfahrzeugen zulässig.  Die vollständige und dokumentierte Rückgabe der Transponder durch den AN an den AG hat vor Schlussrechnungslegung zu erfolgen

2.2 Unterkünfte und soziale Anlagen

Der Bauherr stellt Flächen mit den erforderlichen Ver- und Entsorgungsmöglichkeiten für die nach der Arbeitsstättenverordnung (ArbStättV) erforderlichen Waschräume, Toiletten und sonstigen Einrichtungen. Durch den Bauherren werden ausreichend Sanitäranlagen zur Nutzung durch alle AN errichtet.

Übernachtungsunterkünfte werden auf der Baustelle nicht gestattet.

2.3 Winterfeste Arbeitsplätze

Leistungen zur Schaffung winterfester Arbeitsplätze, einschließlich der Räum- und Streuarbeiten in erforderlichem Umfang übernimmt der Auftragnehmer in seinem Verantwortungsbereich.
Der Auftragnehmer hat dabei grundsätzlich die Forderungen des Anhangs der ArbStättV (insbesondere Abschnitt 5.1) einzuhalten.
Der Auftraggeber übergibt lediglich zu Beginn das zu Erbringung der Bauleistung geeignete (geräumte) Grundstück bzw. Baufeld. Der Bauherr übernimmt in der Folge die Verkehrssicherheitspflicht für bereits vorhandene Straßen und Wege zum Baugelände, Baustraßen und -wege sind davon ausgeschlossen.
Sind mehrere Firmen gleichzeitig tätig, erfolgt eine klare Absprache zur Aufgabenzuweisung, Kompetenzabgrenzung, Sicherungspflichten durch die örtliche Bauleitung, die schriftlich festgehalten wird.

2.4 Sanitätsraum

Der Bauherr unterhält in unmittelbarer Nachbarschaft eine Notaufnahme. Weitere Anforderungen nach der ArbStättV oder der DGUV-Information "Erste Hilfe im Betreib" hat der Auftragnehmer zu erfüllen.

2.5 Baustromversorgung, Baustellenbeleuchtung, Bauwasser
2.5.1 Baustromversorgung, Baustellenbeleuchtung:

Der Auftraggeber beliefert den Auftragnehmer mit Strom. Der bauseits zur Verfügung gestellte Baustromanschluss beinhaltet keine Notstromversorgung.

Die Stromversorgung erfolgt entsprechend dem Baustelleneinrichtungsplan. Der Auftraggeber übernimmt die Einrichtung des Anschlusspunkts und der Hauptverteilung. Ab der Hauptverteilung liegt die Unterverteilung in der Verantwortung des Auftragnehmers und ist mit dem SiGeKo sowie der örtlichen Bauleitung abzustimmen.

Die Weiterberechnung der Stromkosten an die Unternehmen erfolgt über eine pauschale Umlage in Höhe von 0,25 % (netto) des jeweiligen Schlussrechnungsbetrags.

Der Auftragnehmer ist dadurch nicht von seinen Leistungspflichten befreit. Eigene elektrische Anlagen und Betriebsmittel dürfen nur von Speisepunkten versorgt werden, die mit einer FI-Schutzschaltung ausgerüstet sind (Baustromverteiler). Alle elektrischen Anlagen und Betriebsmittel müssen den einschlägigen VDE-Richtlinien und UVV entsprechen und nachweislich auf ihren ordnungsgemäßen Zustand geprüft sein.

Der Auftraggeber stellt die Allgemein-, Not- und Wegebeleuchtung. Für eine ausreichende Arbeitsplatzbeleuchtung hat der Auftragnehmer selbst zu sorgen.

2.5.2 Bauwasser:

Bauwasserbereitstellung:
Der Bauherr übernimmt die Bereitstellung des Bauwassers. Hierzu wird im Rahmen der Baustelleneinrichtung, durch den vom Bauherrn beauftragten Unternehmer, eine zentrale Wasserentnahmestelle (z. B. Standrohr, Wasseranschluss oder Zapfstelle) eingerichtet und betriebsbereit zur Verfügung gestellt.

Kosten für Bauwasser:
 Die Kosten für den Bauwasserverbrauch sowie für die Herstellung, Unterhaltung und den Betrieb der zentralen Wasserentnahmestelle trägt der Bauherr. Zur anteiligen Umlage dieser Kosten auf die ausführenden Unternehmen erfolgt eine pauschale Weiterberechnung in Höhe von 0,25 % (netto) des jeweiligen Schlussrechnungsbetrages.

Wasserversorgung der einzelnen Gewerke:
Die Verteilung des Bauwassers von der zentralen Entnahmestelle zu den jeweiligen Arbeitsplätzen sowie die erforderliche Wasserentsorgung (z. B. Abpumpen, Ableiten oder Sammeln von Abwasser) liegt in der Verantwortung der jeweiligen Auftragnehmer (Folgegewerke). Diese haben die notwendige Wasserzuführung, -verteilung und -entsorgung auf eigene Kosten und Verantwortung sicherzustellen.

2.6 Funksprechverkehr

Bei Funksprechverkehr sind Gerätezahl und -typ sowie die verwendete Frequenz der überwachenden Bauleitung zu melden und ist die Nutzungsberechtigung hierfür einzuholen. Die Anforderungen des Post- und Fernmeldewesens sind einzuhalten. Gegebenenfalls ist Rücksprache mit dem SiGeKo einzuholen, da Nähe zur Notaufnahme besteht.

Auf mit dem Schild "Handyverbot" gekennzeichnete Bereiche ist zu achten

2.7 Ordnung, Sauberkeit und Hygiene

Die Auftragnehmer sind verpflichtet, ihren Arbeitsbereich sowie ihre Tagesunterkünfte und sanitären Anlagen in ordentlichem Zustand zu halten.

Verunreinigungen sind unverzüglich zu beseitigen. Andernfalls vergibt die überwachende Bauleitung den Auftrag hierfür und legt die Kosten auf die Verursacher um. Unterkünfte und Sozialanlagen müssen den Anforderungen der ArbStättV entsprechend vorgehalten und betrieben werden.

2.8 Rauchverbot, Verbot von Alkohol und anderen Rauschmitteln

Es besteht ein generelles Rauchverbot auf der gesamten Baustelle. Rauchen ist nur in festlegten Raucherzone erlaubt.

Der Auftragnehmer hat Personen, bei denen der begründete Verdacht auf Alkohol- und Drogeneinfluss besteht, unverzüglich von der Baustelle zu entfernen. Der Bauherr behält sich vor, solchen Personen Baustellenverbot zu erteilen.

3 Arbeitssicherheit
3.1 Allgemeines

Jeder Auftragnehmer ist dafür verantwortlich, dass seine auf der Baustelle tätigen Unternehmer-Bauleiter bzw. Aufsichtführenden, einschließlich seiner Nachunternehmen, Kenntnis über den SiGe-Plan, diese Baustellenordnung sowie die einschlägigen Arbeitsschutz- und Unfallverhütungsvorschriften haben.

Der Auftragnehmer verpflichtet sich, für die von ihm durchzuführenden Arbeiten Gefährdungs- und Belastungsanalysen dem SiGeKo vorzulegen und von diesem genehmigen zu lassen.

Durch den SiGeKo wird eine "Firmenauskunft Arbeitssicherheit" von den beteiligten Unternehmen und deren Nachunternehmen abgefordert

Greifen Arbeitsvorgänge verschiedener Auftragnehmer ineinander, sind die vorgefundenen Gegebenheiten zu prüfen. Dies gilt insbesondere für Baugruben und Gräben, hochgelegene Arbeitsplätze sowie alle Verkehrswege, Gerüste, für die Stromversorgung und die Allgemeinbeleuchtung der Baustelle.

Ein Arbeitsablauf oder ein Arbeitsverfahren weist dann einen Mangel auf, wenn bei einem oder mehreren Arbeitsschritten Gefahren nicht sicher ausgeschlossen werden können. Dies ist z. B. der Fall, wenn die für bestimmte Arbeiten benötigten speziellen Arbeitsmittel nicht zur Verfügung stehen. Stellt der Auftragnehmer Mängel fest, sind diese unverzüglich dem SiGeKo zu melden und es ist auf deren Abstellung hinzuwirken. Nimmt ein Auftragnehmer trotz erkennbarer Mängel seine Arbeit auf, ist er zur Mängelbeseitigung verpflichtet.

Die einschlägigen Arbeitsschutz- und Unfallverhütungsvorschriften sind auf der Baustelle vorzuhalten.

Der Auftragnehmer hat der überwachenden Bauleitung und dem SiGeKo Name und Anschrift seiner Montageleiter bzw. Aufsichtführenden und die der Sicherheitsfachkräfte mitzuteilen.

Erlaubnispflichtige Arbeiten sind rechtzeitig bei den zuständigen Behörden zu beantragen

Dem SiGeKo sind alle Arbeitsunfälle und Schadensfälle unverzüglich telefonisch oder per mail zu melden, damit ggf. eine Unfalluntersuchung durchgeführt werden kann. Die gesetzlich vorgeschriebene Meldepflicht an Behörden und Berufsgenossenschaften bleibt davon unberührt.

3.2 Unterweisung

Erstmalig auf der Baustelle eingesetztes Personal ist vor Beginn der Arbeiten über die besonderen Bedingungen auf der Baustelle durch ihren Aufsichtführenden zu unterweisen. Die Unterweisung ist zu dokumentieren und bei der Bauleitung zu hinterlegen.

3.3 Erste Hilfe Personal

Alle Auftragnehmer haben die Anforderungen nach der Arbeitsstättenverordnung, Betriebssicherheitsverordnung bzw. der DGUV A1 zu erfüllen. Das entsprechend ihrer Beschäftigtenzahl erforderliche Erste-Hilfe-Material und die vorgeschriebene Anzahl von Ersthelfern auf der Baustelle vorzuhalten

3.4 Arbeitsmedizinische Vorsorge

Der Auftragnehmer hat dafür zu sorgen, dass in Bereichen, in denen Arbeiten mit gesundheitsschädigenden Einwirkungen ausgeführt werden, nur Personal eingesetzt wird, das dazu geeignet ist und durch arbeitsmedizinische Voruntersuchungen überwacht wird. Der Nachweis hierfür muss dem SiGeKo bei Bedarf vorgelegt werden.

3.5 Erdarbeiten

Erdarbeiten dürfen nicht ausgeführt werden.

3.6 Baumaschinen und Geräte

Bei Maschinen, Geräten, Werkzeugen, elektrischen Anlagen und Betriebsmitteln sowie überwachungsbedürftigen Anlagen, die einer Sachverständigen- oder Sachkundigenprüfpflicht unterliegen, verpflichtet sich der Auftragnehmer, die entsprechenden Nachweise, Aufbauanleitungen, Zulassungsbescheide, Erlaubnisse, Prüf-und Kontrollbücher an der Baustelle vorzuhalten. Prüfaufkleber sind anzubringen

Der Auftragnehmer hat dafür zu sorgen, dass Baumaschinen und Geräte nur von dazu beauftragten Personen bedient werden. Sofern eine schriftliche Beauftragung in Rechtsvorschriften vorgesehen ist, muss die beauftragte Person diese ständig bei sich haben. Gefahrenbereiche sind abzusperren. Personen dürfen sich dort nicht aufhalten.

3.7 Montagearbeiten

Bei Montagearbeiten ist eine Montageanweisung, in der die erforderlichen Sicherheitsmaßnahmen sowie die zum Einsatz kommenden Maschinen, Geräte und Werkzeuge erkennbar sind, dem SiGeKo vorzulegen und von diesem genehmigen zu lassen.

3.8 Gerüste und Leitern

Der Auftragnehmer hat die Brauchbarkeit der von ihm eingesetzten Arbeits-, Schutz- und Traggerüste nachzuweisen und die Betriebssicherheit zu überwachen. Zulassungsbescheide sowie Aufbau- und Verwendungsanleitungen sind auf der Baustelle vorzuhalten. Jeder Benutzer hat den ordnungsgemäßen Zustand zu prüfen und ihn zu erhalten. Veränderungen am Gerüst dürfen nur vom Gerüsthersteller vorgenommen werden. Gesperrte Gerüste dürfen nicht benutzt werden. Eine Gerüstfreigabe ist vorzuhalten.
Am Gerüst ist sichtbar eine Kennzeichnung nach DIN 4420 anzubringen.
Es dürfen nur Arbeitsleitern (Steh-, Anlege-, Podest-, Schiebeleitern etc.) sind mit einer Sicherheits- kennzeichnung und gültiger Prüfplakette verwendet werden.

3.9 Gefahrstoffe

Beim Umgang mit Gefahrstoffen sind die Betriebsanweisungen auf der Baustelle vorzuhalten.
Vor dem Einsatz gefährlicher Arbeitsstoffe im Zuge der Ausführung ist dies rechtzeitig dem SiGeKo mitzuteilen, wenn infolge des Einsatzes eine Gefahr (z. B. Explosion, Brand, gesundheitsschädliche Atomsphäre) für Arbeitnehmer anderer Arbeitgeber entsteht

3.10 Persönliche Schutzausrüstung

Personen ohne Schutzhelm und Schutzschuhe S3 haben keinen Zutritt zur Baustelle. Sind darüber hinaus weitere Schutzausrüstungen erforderlich (z. B. Augen- oder Gesichtsschutz, Gehörschutz, Atemschutz, Warnkleidung), hat der Auftragnehmer deren Benutzung sicherzustellen. Zuwiderhandelnde Personen können nach einmaliger Verwarnung von der Baustelle gewiesen werden.

3.11 Abbrucharbeiten

Bei der Durchführung von Abbrucharbeiten ist eine Abbruchanweisung, in der die erforderlichen Sicherheitsmaßnahmen und die zum Einsatz kommenden Maschinen, Geräte und Werkzeuge erkennbar sind, dem SiGeKo vorzulegen und von diesem genehmigen zu lassen.

4 Brand- und Explosionsschutz
4.1 Allgemeines

Der Bauherr erlässt eine Brandschutzordnung und benennt einen Brandschutzbeauftragten. Dieser ist spätestens mit Baubeginn dem AN bekannt zu geben. Zu seinen Aufgaben gehört die Durchsetzung der Brand- und Explosionsschutzmaßnahmen. Jeder Auftragnehmer muss die für seinen Arbeitsbereich erforderlichen Brand- bzw. Explosionsschutzmaßnahmen mit dem Brandschutzbeauftragten des Bauherren abstimmen. Werden in brandgefährdeten Bereichen Schweiß- bzw. Schneidarbeiten durchgeführt, ist eine schriftliche Schweißerlaubnis einzuholen. Durch die Auftragnehmer sind an den jeweiligen Arbeitsstellen Feuerlöscher in ausreichender Zahl vorzuhalten.
Anzahl, Ausführung und Größe ist mit dem SiGeKo eigenverantwortlich abzustimmen. Die Beschäftigten müssen im Gebrauch der Löscheinrichtungen unterwiesen sein.

Bei Schweiß-, Löt- und Flammarbeiten oder Arbeiten mit funkenschlagenden Geräten ist immer ein Feuerlöscher direkt neben jeden Arbeitsplatz bereitzuhalten. Die Arbeiten dürfen nicht allein ausgeführt werden.

4.2 Brandfall

Im Brandfall ist umgehend eine Meldung an die angegebene Telefonnummer abzusetzen. Ausgenommen davon sind entstehende Brände, die mit den vorhandenen Löscheinrichtungen gelöscht werden können. Diese Fälle sind dem Brandschutzbeauftragten nach dem Löschen zu melden.

Sammelplatz im Falle eines Feueralarms oder einer anderen Evakuierung gemäß Flucht- und Rettungsplan des Universitätsklinikums Jena (UKJ).

4.3 Bereitstellung und Lagerung von Materialien, insbesondere brennbarer Stoffe

An Arbeitsplätzen dürfen leicht entzündliche, Brand fördernde oder selbstentzündliche Stoffe nur in
einer Menge bereitgehalten werden, die für den Fortgang der Arbeiten erforderlich ist, nicht mehr als der Tagesbedarf. Das gilt auch für Gasflaschen.
Die Lagerung von Materialien und brennbaren Stoffen ist ausschließlich auf den zugewiesenen Lagerflächen erlaubt. Nur in Ausnahmefällen dürfen diese Materialien ausdrücklich nur mit Zustimmung der örtlichen Bauüberwachung bzw. des Technischen Dienstes und unter Einhaltung entsprechender Sicherheitsvorschriften im Gebäude gelagert werden.

Bei Nichtbeachtung dieser Regelung erfolgt die Beseitigung der entstandenen Schäden auf Kosten des Verursachers.

5 Umweltschutz
5.1 Abfall

Jeder Auftragnehmer ist verpflichtet, die aus seinen Arbeiten stammenden Reststoffe, Verpackungen und Abfälle entsprechend den gesetzlichen Vorgaben, insbesondere dem Kreislaufwirtschaftsgesetz (KrWG) und der Gewerbeabfallverordnung (GewAbfV), getrennt zu erfassen und ordnungsgemäß zu entsorgen. Das Verbrennen von Abfällen ist verboten. Sondermüll und Bauschutt sind getrennt zu lagern und umgehend einer ordnungsgemäßen Entsorgung zuzuführen.

Das Gewerk Abbruch organisiert und koordiniert die Entsorgung der im Zuge seiner Arbeiten anfallenden Abfälle einschließlich Bauschutt und gefährlicher Abfälle in eigener Verantwortung. Für die Entsorgung von Rest- und Verpackungsmaterialien anderer Gewerke ist ausschließlich das jeweilige Gewerk verantwortlich.

Der Bauherr stellt geeignete Sammel- und Lagerflächen bereit und behält sich vor, die Einhaltung der abfallrechtlichen Verpflichtungen zu kontrollieren. Kommt ein Auftragnehmer seiner Entsorgungspflicht nicht nach, kann der Bauherr die Entsorgung auf Kosten des Verursachers veranlassen.

Bei der Übernahme und Entsorgung der Abfälle gilt das Verursacherprinzip. Tritt Sondermüll (z. B. Asbest) auf, ist dieser nach den besonderen gesetzlichen Vorschriften zu behandeln, zu lagern und zu entsorgen.

5.2 Lärm

Aufgrund der Lage der Baumaßnahme im Krankenhausgelände gelten gemäß den Bestimmungen der Allgemeinen Verwaltungsvorschrift zum Schutz gegen Baulärm - Geräuschimmissionen - die Immissionsrichtwerte gemäß AVV Baulärm Abschnitt 3.1.1 Buchstabe f.
Alle notwendigen Maßnahmen zur Minderung des Baulärms nach Anlage 5 AVwV sind zu berücksichtigen.
Arbeiten, bei denen voraussichtlich der Beurteilungspegel von 55 dB(A) länger als 2,5 h Stunden (Betriebsdauer) überschritten wird, sind dem SiGeKo zu melden.

5.3 Gewässerschutz

Beim Umgang mit wassergefährdenden Stoffen sind die einschlägigen Rechtsvorschriften einzuhalten und der Umgang ist dem SiGeKo zu melden.

Die Einleitung von flüssigen Stoffen in das Erdreich ist verboten. Abwässer aus Reinigungsvorgängen sind aufzufangen und vom Auftragnehmer zu entsorgen. Bei Zuwiderhandlung behält sich der Auftraggeber einen Bodenaustausch zulasten des Verursachers vor.

6 Sicherung der Baustelle

6.1 Eingrenzung

Die Baustelle und die Baustelleneinrichtung werden durch einen Bauzaun (vom AN, wenn in der Leistungsbeschreibung zu kalkulieren) gesichert. Das Betreten der Baustelle und der Baustelleneinrichtung für Unbefugte ist untersagt und es ist mittels Beschilderung darauf hinzuweisen. Der Bauzaun dient ebenfalls  als Diebstahlschutz für Geräte und Baumaterial.

6.2 Fotografieren

Das Fotografieren und Filmen auf der Baustelle sind nur mit Einwilligung des Bauherrn gestattet. Entsprechende Anträge sind schriftlich an den Bauherrn zu stellen.

6.3 Besucher

Für Besichtigungen und Führungen ist das Einverständnis der überwachenden Bauleitung einzuholen.

6.4  Firmenwerbung

Firmenwerbung ist nur am Bauschild zugelassen, diese muss von der örtlichen BL des Auftraggebers genehmigt werden.

7 Hausinterne Ordnung
7.1 Benutzung von Einrichtungen

Werden Baustellen- und Sicherheitseinrichtungen der Baustelle mitbenutzt, so sind diese auf offensichtliche Mängel zu prüfen. Vorhandene Mängel sind dem SiGeKo mitzuteilen.
Werden Einrichtungen, die dem Schutz der Arbeitnehmer dienen, aus arbeitstechnischen Gründen entfernt, so sind vom Unternehmen, das die Einrichtungen entfernt, in Absprache mit der örtlichen Bauleitung und dem SiGeKo entsprechend wirksame Schutzmaßnahmen zu ergreifen. Nach Beendigung der Arbeiten ist der ursprüngliche Zustand wiederherzustellen. Es ist strikt verboten, Maßnahmen/Einrichtungen, die zum Fernhalten von Unbefugten dienen, zu entfernen.
Vor dem Betreten von Kontrollbereichen, die durch Schilder mit dem Flügelradsymbol und der Aufschrift "Kontrollbereich Radioaktivität" bzw. "Röntgen - Nicht eintreten" gekennzeichnet sind, ist mit dem zuständigen Strahlenschutzbeauftragten des Standorts Kontakt aufzunehmen.
Eine Infektionsgefährdung besteht für Sie in der Regel nicht. Wenn Sie in diesem Sinne eine konkrete Besorgnis haben, steht Ihnen die hausinterne Hygienefachkraft des Standortes für Fragen zur Verfügung. Es besteht Zutrittsverbot bei Gefährdung durch Tröpfcheninfektion wie offene Tuberkulose. Nur in dringenden Ausnahmefällen ist Zutritt mit persönlicher Schutzausrüstung nach Anweisung des zuständigen Arztes möglich. Schnitt-/Stichverletzungen mit Kontakt zu infektiösem Material (z.B. Patientennadel) dürften bei Ihnen nicht vorkommen. Gegebenenfalls sofort den jeweiligen Arzt hinzuziehen. Stellen sie sich anschließend beim Betriebsärztlichen Dienst und/oder in der Chirurgischen Nothilfe (Durchgangsarzt) vor. Bagatellverletzungen sind wie üblich in den Dokumentationsbogen (Verbandsbuch) Ihres Betriebes einzutragen.

Defekte elektrische Arbeitsmittel sind nicht zu benutzen. Es ist nur Strom aus den Baustromkästen zu benutzen. Die Entnahme von Strom aus den Haussteckdosen ist verboten. Bauwasser ist nur an den dafür vorgesehen Entnahmestellen mit Messeinrichtung zu entnehmen. Die Entnahme von Wasser aus dem Trinkwassernetz des UKJ ist verboten.

Jeder Unfall (Personen-, Umwelt-, Sachschaden) sowie Beinaheunfälle sind der Bauüberwachung des Arbeitgebers unverzüglich zu melden

Die Nutzung von Radio oder Musik auf der Baustelle wird aus Rücksicht auf Patienten und Personal generell untersagt

8 Hygieneverantwortung

1. Die bauausführende Firma benennt vor Beginn der Arbeiten einen verantwortlichen Ansprechpartner für alle hygienerelevanten Belange.
Auf Seiten des Krankenhauses ist der Hygieneverantwortliche des betroffenen Geschäftsbereiches des UKJ als zentraler Ansprechpartner benannt.

Kommunikationswege:
Hygienerelevante Informationen (z. B. Bauablaufänderungen, Arbeiten mit erhöhter Staub- oder Lärmentwicklung, Störungen technischer Sicherungseinrichtungen) sind ausschließlich zwischen den benannten Ansprechpartnern auszutauschen. Die Kommunikation erfolgt grundsätzlich schriftlich (z. B. per E-Mail oder durch Einträge in das Baustellen-Hygienetagebuch).

Abstimmungstermine:
Es finden regelmäßig (mindestens wöchentlich) Abstimmungsgespräche zwischen der bauausführenden Firma und dem Hygieneverantwortlichen statt. Besondere Maßnahmen oder Abweichungen vom geplanten Ablauf sind unverzüglich in einem Protokoll festzuhalten und allen Beteiligten zur Verfügung zu stellen.Melde- und Eskalationspflicht Jede Abweichung von den festgelegten hygienischen Sicherungsmaßnahmen ist unverzüglich dem Hygieneverantwortlichen zu melden. Dieser ist berechtigt, bei akuter Gefährdung von Patienten, Mitarbeitenden oder Besuchern bis zur Behebung der Mängel einen sofortigen Baustopp anzuordnen.

Dokumentation:
Sämtliche Hygienemaßnahmen, Abstimmungen und Abnahmen werden in einem Baustellen-Hygienetagebuch dokumentiert.
Das Tagebuch ist während der gesamten Bauphase aktuell zu führen und auf Verlangen dem Hygieneverantwortlichen vorzulegen.

2. "Bei kurzfristigen Umbaumaßnahmen im Erdgeschoss wird durch die beauftragte Reinigungsfirma eine erhöhte Reinigungsfrequenz sichergestellt. Dies umfasst mindestens eine sofortige Beseitigung sichtbarer Verschmutzungen während der Arbeiten, eine tägliche Schlussreinigung nach Beendigung der Arbeiten sowie eine unverzügliche Sonderreinigung bei unvorhergesehenem Staubaustritt. Die Freigabe
der betroffenen Bereiche erfolgt in Abstimmung mit dem Hygieneverantwortlichen UKJ ."

3. Abschnitt "Ordnung und Sauberkeit auf der Baustelle"
Baustellen innerhalb und außerhalb von Gebäuden sind jederzeit in einem ordentlichen und aufgeräumten Zustand zu halten.
Arbeits- und Verkehrsflächen sind frei von unnötigen Materialien, Abfällen und Stolperstellen zu halten.
Baustellenbereiche in unmittelbarer Nähe zu Patientenbereichen sind täglich
mindestens besenrein zu verlassen.
Bei erhöhter Staubentwicklung oder starker Frequentierung angrenzender Bereiche ist die Reinigungsfrequenz entsprechend zu erhöhen.
Die Fachbauleitung ist verantwortlich für die Überwachung der Einhaltung von Ordnung und Sauberkeit auf der Baustelle.
Sie hat dafür zu sorgen, dass die Baustellen täglich überprüft werden, Reinigungsmaßnahmen in angrenzenden Bereichen bei Bedarf angepasst oder erhöht werden, die bauausführende Firma und ggf. die Reinigungsfirma entsprechend instruiert und kontrolliert werden, Abweichungen oder Verstöße gegen die Vorgaben umgehend dokumentiert und behoben werden.

Dokumentation und Nachweis :
Die Fachbauleitung dokumentiert die regelmäßigen Kontrollen (z. B. im Baustellenprotokoll oder Hygienetagebuch). Festgestellte Mängel und die getroffenen Korrekturmaßnahmen sind nachvollziehbar
festzuhalten und an den Hygieneverantwortlichen zu kommunizieren.

4. Die Fachbauleiter Hochbau und Lüftungstechnik sind für die technische und bauliche Umsetzung der hygienischen Sicherungsmaßnahmen verantwortlich. Hierzu zählen die regelmäßige Kontrolle der Baustelle unter infektionsprophylaktischen Aspekten, die Überprüfung der Abschottungen sowie der technischen Anlagen (z. B. Unterdruckführung, Lüftungsanlagen). Bei festgestellten Abweichungen oder Havarien ist unverzüglich die Krankenhaushygiene zu informieren. Die Anordnung und Durchführung mikrobiologischer Untersuchungen obliegt ausschließlich der Krankenhaushygiene, die Fachbauleiter unterstützen jedoch durch technische Zuarbeit und Dokumentation."

## ATV Bauarbeiten jeder Art
ATV - ALLGEMEINE TECHNISCHE VERTRAGSBEDINGUNGEN für Bauarbeiten jeder Art

1. Geltungsbereich und Ausführungsgrundlage

1.1) Die Ausführung der Bauarbeiten jeder Art erfolgt nach den allgemein anerkannten Regeln der Technik und nach VOB Teil C DIN 18299. Die für Bauarbeiten jeder Art gültigen Allgemeinen Technischen Vertragsbedingungen werden ergänzt durch die auf die einzelnen Leistungsbereiche bezogenen Zusätzlichen Technischen Vertragsbedingungen.

1.2) Die Grundlagen der allgemein anerkannten Regeln der Technik sind beispielhaft:
DIN-Normen des Deutschen Institutes für Normung e.V., insbesondere
- DIN 18202  Maßtoleranzen im Hochbau
- DIN 18230  Baulicher Brandschutz im Industriebau
- DIN 1055  Lastannahme im Hochbau, Verkehrslasten, Windlasten
- DIN 4102  Brandverhalten von Baustoffen und Bauteilen
- DIN 4108  Wärmeschutz im Hochbau
- DIN 4109  Schallschutz im Hochbau
- DIN 4420  Arbeits- und Schutzgerüste, Leitergerüste
Einheitliche technische Baubestimmungen (ETB), Allgemeinen technische Vertragsbedingungen für Bauleistungen (VOB/C), Europäische Normen (EN) des Europäischen Komitees für Normung (CEN), Technische Richtlinien des Vereins Deutscher Ingenieure (VDI), Bestimmungen des Verbandes Verband der Elektrotechnik Elektronik Informationstechnik e.V. (VDE), Bestimmungen des Deutschen Ausschusses für Stahlbeton, Bestimmungen vom Deutschen Verein des Gas- und Wasserfach (DVGW), Unfallverhütungsvorschriften der Bauberufsgenossenschaften und Herstellervorschriften zur Verarbeitung eines bestimmten Produkts

1.3) Soweit in der Leistungsbeschreibung auf Technische Spezifikationen, z. B. nationale Normen, mit denen Europäische Normen umgesetzt werden, europäische technische Zulassungen, gemeinsame technische Spezifikationen, internationale Normen, Bezug genommen wird, werden auch ohne den ausdrücklichen Zusatz: oder gleichwertig, immer gleichwertige Technische Spezifikationen in Bezug genommen.

1.4) An Auflagen ist zu beachten:
- Landesbauordnungen und Technische Baubestimmungen (MVV TB) der Länder
- Die Auflagen der Genehmigungsbehörden
- Auflagen von Sachverständigen, Gutachtern und Prüforganisationen (z.B. TÜV, DEKRA, etc.)
- Anschlussbedingungen der Ver- und Entsorgungsunternehmen, Netzbetreiber, etc.

2. Stoffe, Bauteile

2.1 Allgemein

2.1.1) Innerhalb von 10 Tagen nach Auftragserhalt, in jedem Fall rechtzeitig vor Materialdisposition und Ausführungsbeginn übergibt der AN dem AG den Teil seiner späteren Dokumentation, aus dem alle bauaufsichtlichen Zulassungen, Prüfungszeugnisse, Einbaubedingungen und technischen Eigenschaften der vom AN zum Einbau vorgesehenen Produkte ersichtlich sind.

2.1.2) In der Beschaffenheit und Ausstattung müssen alle angebotenen Bauprodukte, Bauteile und -systeme den einschlägigen Vorschriften für die Erstellung und den Betrieb der in der Baugenehmigung definierten Gebäudeklasse entsprechen.

2.1.3) Bauteile, die einer Feuerwiderstandklasse entsprechen müssen, sind den Anforderungen der DIN 4102 entsprechend güteüberwacht herzustellen und nach Herstellersystem auszuführen. Der AN hat für Brandschutzelemente Prüfzeugnisse, Zulassungsbescheide etc. vorzulegen. Alle Bauelemente müssen einer allgemein gültigen bauaufsichtlichen Zulassung entsprechen.

2.1.4) Zulassung im Einzelfall. Für angebotene Konstruktionen und Produkte, die nicht den anerkannten Regeln der Technik entsprechen (z.B. absturzsichernde Verglasungen, sicherheitsrelevante Sonderbauteile, etc.), hat der AN für den AG im Auftragsfall die Zustimmung im Einzelfall einzuholen.

2.2 Lieferungen

2.2.1) Stoffe und Bauteile, die laut Leistungsbeschreibung einer Zulassung bedürfen, sind mit einem Übereinstimmungszertifikat zu liefern.

2.2.2) Lieferbedingungen des Auftragnehmers (AN) haben keine Gültigkeit.

3. Ausführung

3.1) Die vom Auftragnehmer eingesetzten Werkzeuge und Geräte müssen sich in einwandfreiem Betriebs- und Sicherheitszustand befinden.

3.2) Gemäß der Baustellenordnung hat der AG einen SiGeKo eingeschaltet. Den Anweisungen des Koordinierenden (auch Festlegungen im SiGe-Plan) ist unbedingt Folge zu leisten.

3.3) Der AN hat für seine Leistungen einen verantwortlichen Sicherheitsbeauftragen i. S. der UVV (Unfallverhütungsvorschriften allgemeine Vorschriften) der Bau Berufsgenossenschaft für seine zu erbringenden Arbeiten zu stellen.

3.4) Bauseits ist in unmittelbarer Nähe eine Höhenmarke vorhanden. Alle weiteren Messungen die zur Leistungserfüllung des AN erforderlich sind, sind Sache des AN und entsprechend Pkt. 4.1.3 VOB/C DIN 18299 Nebenleistung.

4. Leistungen

4.1) Die vertraglichen Leistungen, die auf der VOB basieren, sind Leistungen im Sinne des Werkvertrages nach § 631 BGB. Grundsätzlich ist in den einzelnen Positionen des Leistungsverzeichnis die gebrauchs- fertige Leistung beschrieben.
Dies bedeutet, dass regelmäßig die fertige Leistung unter Beachtung aller technischen, bauphysikalischen, formalen und bauaufsichtlichen Anforderungen nach Aufmaß am Bau wartet wird. Eingeschlossen sind somit auch die Lieferung der Stoffe und Bauteile nach VOB/C ATV DIN 18299 und alle Tätigkeiten wie Herstellen, Montieren, Einbauen, Anschließen usw. die zur restlosen Erfüllung der nachfolgend beschriebenen Leistung gehören, auch wenn diese nicht ausdrücklich erwähnt werden.
Etwas anderes gilt nur dann, wenn Leistungen in den Texten ausdrücklich als gesondert zu erbringen erwähnt sind.

4.2) Nebenleistungen sind in den Einheitspreisen enthalten, sofern sie nicht als gesonderte Positionen oder Ausführungsvorgaben in der Leistungsbeschreibung aufgeführt sind.

Sie umfassen insbesondere in Ergänzung zur VOB Teil C DIN 18299:
- Anfertigung von Abbruchanweisungen für eigene Abbruchleistungen und Vorlage bei der Bauleitung.
- Anfertigung von Montageanweisungen für die Montage von Massivelementen bzw. Fertigteilmontage
- Einmalige Einweisung bzw. Unterweisung des Personals des Bauherrn für alle vom AN erstellten gebäudetechnischen Anlagen (z.B. digitale Schließanlage, BMA, LRA, Rauchabzugsanlagen, Medizintechnik, Küchentechnik, Aufzüge, Rohrpost, Gebäudeautomation) und Sicherheitseinrichtungen (z.B. Benutzung persönlicher Schutzausrüstung) nach einem mit dem Bauherrn abzustimmenden Einweisungsplan
- Bei Bedarf Erstellen eines Anwenderschulungsplan in Zusammenarbeit mit dem Bauherrn nach einer vorher durchgeführte Schulungsbedarfsanalyse

4.3) Sofern durch behördliche Vorschriften die öffentlich-rechtliche Abnahme von einzelnen Bauteilen und Baustoffen vor bzw. nach dem Einbau vorgeschrieben ist, sind diese eigenverantwortlich durch den AN zu beantragen und vorzunehmen. Die Übernahme etwaiger Prüfgebühren erfolgt durch den AN.

4.4) Die für die Ausführung erforderlichen Maße sind zuvor vom AN am Bau zu entnehmen. Sofern nicht aus Detailzeichnungen ersichtlich, sind Maße für Vorleistungen anderer Gewerke mit der Bauleitung und dem Folgegewerk abzustimmen.

5. Bau- und Montageablauf

5.1) Der Bauablauf erfolgt gemäß Bauzeitenplan in Abstimmung mit der Bauleitung/Fachbauleitung

5.2) Die Arbeiten sind zeitlich so auszuführen, dass im Zuge der Gesamtarbeiten ein möglichst unterbrechungsfreies Arbeiten ermöglicht wird. Einzelne Leistungen sind, auch unabhängig vom Gesamtablauf, vor und nach den allgemeinen Leistungen zu erbringen. Dafür werden -sofern nicht vorgesehen - keine zusätzlichen Vergütungen über Stundenlohnarbeiten gewährt.

5.3) Während der gesamten Baumaßnahme läuft der Betrieb in den umliegenden Gebäuden außerhalb des Neubaubereiches ohne Einschränkung weiter. Erforderliche Umbauten, Umschlüsse die Bestandsanlagen tangieren, erfolgen dabei in enger Abstimmung mit dem Bauherrn und der Bauleitung. Die Arbeiten sind vom Bauablauf so zu organisieren, dass die Zeitdauer auf das Nötigste begrenzt wird.

5.4) Alle Arbeiten, die ein Auslösen von automatischen Rauchmeldern verursachen können, sind rechtzeitig mit der Bauleitung abzustimmen und die Freischaltung muss sich der AN vor Ausführungsbeginn durch den technischen Mitarbeiter des AG schriftlich bestätigen lassen. Kosten für Fehlalarme, die aufgrund Nichtbeachtung dieser Vorschrift entstehen, hat der Auftragnehmer zu tragen.

5.5) Die ausreichende Tragfähigkeit der vorhandenen Bestandsbauteile ist örtlich zu überprüfen. Ggf. sind die vorhandenen Bauteile in Absprache mit dem Statiker zusätzlich zu verstärken.

6. Abrechnung
Die abzurechnende Leistung ist aus Zeichnungen oder der Revisionsunterlagen zu ermitteln. Sind solche Zeichnungen nicht vorhanden, ist die Leistung gemeinsam aufzumessen. Es werden nur effektiv ausgeführte Leistungen abgerechnet.

## ZTV Baustelleneinrichtung des AN (Nebenleistung)
ZTV - Zusätzliche Technische Vertragsbedingungen - Baustelleneinrichtung des AN (Nebenleistung)

1. Geltungsbereich und Ausführungsgrundlage

Die Allgemeinen Technischen Vertragsbedingungen (ATV) für Bauleistungen sind als Teil C der VOB
gem. § 1 Abs. 1 S. 2 VOB/B Bestandteil des Vertrages.
Dazu gehört auch die ATV DIN 18299 - Allgemeine Regelungen für Bauarbeiten jeder Art. Ihre Bestimmungen sind bei der Ausführung und Abrechnung zugrunde zu legen, sofern und soweit nicht speziellere Bestimmungen aus dem Bauvertrag oder aus anderen ATV gelten.
Nebenleistungen gem. Abschnitt 4.1 der DIN 18299 oder anderen ATV werden nicht gesondert vergütet;
sie sind mit den vereinbarten Einheitspreisen abgegolten, es sei denn, eine Vergütung ist in besonderen Positionen des LVs ausgewiesen.

2. Angaben zur Ausführung

2.1 Allgemeine Angaben zur Ausführung

2.1.1) Der AN hat eine eigene Baustelleneinrichtung für die vorgesehenen Arbeiten einzurichten, zu unterhalten und wieder zurückzubauen. Ein Baustelleneinrichtungsplan ist vor Beginn als Teil des Abbruchkonzeptes der örtlichen Bauleitung des AG vorzulegen.
Der den Ausschreibungsunterlagen beigefügte Vermessungsplan dient zur Orientierung auf der Baustelle und ist vom Bieter in seine Überlegungen einzubeziehen.

2.1.2) Die Zuweisung der für die Baustelleneinrichtung des AN erforderlichen Flächen erfolgt durch
den AG nach Maßgabe der zur Verfügung stehenden Flächen. Lager- und Montageflächen im Gebäude
sind untersagt

2.1.3) Alle Arbeits- und Schutzgerüste, Hubarbeitsbühnen und Unterstützungen für Rückbau-, Demontage- und Abbrucharbeiten auch höher 3,50 m sind in die Einheitspreise einzukalkulieren, sofern sie nicht gesondert ausgeschrieben sind.
Bei den Förderwegen für alle auszuführenden Arbeiten sind in die Positionen einzukalkulieren, dass der längste vertikale Förderweg zum Lager- / Ladeplatz bis zu 50 m und der längste horizontale Förderweg
zum Lager-/Ladeplatz bis zu 500 m, von der Arbeitsstelle betragen kann.

2.1.4) Schutz- und Sicherungsmaßnahmen
Bei den angrenzenden Gebäuden wird während der gesamten Bauzeit der Klinikbetrieb weiterhin aufrechterhalten. Insbesondere muss darauf geachtet werden, dass die Zufahrtswege zum Klinikum,
die alle auch Feuerwehrzufahrten sind, nicht behindert werden.
Baufahrzeugen sind ständig im sauberen Zustand zu halten. Insbesondere ist die Staubentwicklung geringstmöglich zu halten. Eine separate Vergütung für die Reinigungen erfolgt nicht.

2.1.5) Das Herstellen und der Rückbau erforderlicher Baustraßen und Standflächen für Großgerät sind
in die Einheitspreise einzukalkulieren. In die Überlegungen ist der abschnittsweise Abbruch von einzelnen Gebäuden oder Gebäudeteilen sowie die Abbruchrichtung einzubeziehen.

2.1.6) Bauschild
Nicht genehmigte Eigenwerbung ist untersagt.

2.2 Besondere Angaben zur Ausführung

2.2.1) Auf Grund der beengten Verhältnisse auf der Baustelle ist davon auszugehen, dass Aufstellflächen, Lagerplätze, Transportwege usw. nicht jederzeit zur Verfügung stehen. Absprachen sind mit der örtlichen Bauleitung zu treffen.

2.2.2) Unbefugtes Betreten der Baustelle ist zu vermeiden, um Arbeitssicherheit auf dem Bau zu gewährleisten. Eine Absicherung ist so auszuführen, dass unbefugtes Betreten nicht ohne Weiteres möglich ist. Die Sicherungen sind hierbei den örtlichen Gegebenheiten anzupassen. Schilder mit der Aufschrift "Eltern haften für ihre Kinder ist nicht ausreichend.

Alles in Allem ist Arbeitssicherheit ein Thema, das insbesondere durch die täglich wechselnden Aufgaben auf einer Baustelle wichtig ist. Der Bauherr ist in seinem und dem allgemeinen Interesse dazu verpflichtet, die Sicherheit auf der Baustelle zu gewährleisten. Es gilt vieles zu beachten und viele Maßnahmen zu ergreifen, um Unfälle zu vermeiden. Unter Umständen lassen sich so Leben retten, daher ist die Baustellensicherung keinesfalls zu vernachlässigen!

3. Leistungen des Auftraggebers

Die Leistungen des Auftraggebers für die Baustelle Uniklinikum Jena werden in der Baustellenordnung erläutert. Verbrauchskosten werden nach Angaben in den Besonderen Vertragsbedingungen vom AG gegenüber dem AN in Rechnung gestellt.

3.1) Baustrom
Für das Bauvorhaben wird eine bauseitige Baustromeinrichtung zur Verfügung gestellt. Der Umfang der notwendigen Einrichtungen ist vom Auftragnehmer mindestens zwei Wochen vor Beginn der Arbeiten anzumelden (z.B. benötigte Gesamtleistung am Netzanschluss (kW), Anlaufstrom für Kräne oder Bauaufzug)

3.2) Bauwasser
Für das Bauvorhaben wird eine bauseitige Bauwasserentnahmestelle mit Messeinrichtung zur Verfügung gestellt. Der Umfang der notwendigen Einrichtungen ist vom Auftragnehmer mindestens zwei Wochen vor Beginn der Arbeiten anzumelden.

## ATV Plan- und Ausführungsunterlagen
ATV - Allgemeine Vertragsbedingungen - Plan- und Ausführungsunterlagen

1. Angaben zur Ausführung
Die Ausführung der Arbeiten erfolgt nach den Architektenzeichnungen sowie der genehmigten "zur Ausführung freigegebenen" Werk- und Montageplanung (soweit eine W+M-Planung erforderlich ist).
Gehört die Erstellung der "M+W-Planung", aus der "Konstruktion, Maße, Einbau, Befestigung, Bauanschlüsse inklusive aller Sonder- und Anschlussdetails der Bauteile sowie die Einbaufolge erkennbar sein" müssen, zum Leistungsumfang des Auftragnehmers, muss der Auftragnehmer alle Maße prüfen und Unstimmigkeiten sowie etwaige Bedenken gegen die vorgegebene Konstruktion frühzeitig anmelden.
Die freigegebene W+M-Planung sind der Ausführung zu Grunde zu legen und zeitgleich auf der Baustelle vorzuhalten und gegeneinander abzugleichen bzw. zu prüfen. Werden bei den Arbeiten Abweichungen oder Besonderheiten festgestellt, so hat der AN dies dem AG sofort anzuzeigen.

1.1) Mitwirkungspflicht
Der Auftragnehmer wird hiermit auf seine Mitwirkungspflichten nach § 3 Absatz 5 VOB/B vor dem Beginn der Ausführung hingewiesen. Innerhalb von 14 Werktagen nach Übergabe der Ausführungspläne erstellt der AN die zur fachgerechten Ausführung erforderlichen Herstellerunterlagen (Werk- und Montageplanung; Anschluss- und Installationspläne) zur Prüfung und Freigabe in Abstimmung mit dem Auftraggeber (AG) und auf Grundlage des Ausführungsplanung des AG und den eigenverantwortlich am Bau genommenen Maßen.
Die Architekten- und Detailzeichnungen sind Systemvorschläge. Ansichten sowie Konstruktionsmaße müssen erhalten bleiben.
Auf das Fehlen bzw. das Erfordernis einer Gewerke übergreifenden Planung muss der Auftragnehmer den Auftraggeber hinweisen.
Bei neuartigen Baukonstruktionen ist der dafür eingesetzte Auftragnehmer als Spezialunternehmer vor dem Architekten verantwortlich. Der Architekten muss insoweit nicht über ein spezielleres Wissen als der Auftragnehmer verfügen.
Notwendige Änderungen in der Ausführung sind in den Zeichnungen zu dokumentieren und mit dem Architekten des AG zu besprechen. Prüfzeugnisse sind vorzulegen.

1.2) Maßstäbe
- Hauptmaßstab 1:50
- Ansicht-, Schnittzeichnungen im Maßstab  1:25 oder 1:50
- Detailzeichnungen 1:20, 1:10, 1:5, 1:1 je nach Erfordernis
- Bewehrungszeichnung 1:50; 1:25, 1:20
- Anschlüsse an angrenzende Bauteile im Maßstab 1:2 mit Darstellung des Baukörpers

1.3) Bemaßung
Maße sind in Meter [m] anzugeben.
Bezugspunkte, auf die sich Maßlinie bezieht, müssen eindeutig erkennbar sein.

1.4) Änderung und Aktualisierung von Zeichnungen
Im Plankopf ist analog der Architektenpläne eine Änderungshistorie anzulegen und sind Änderungen durch Einwolken der betroffenen Zeichnungsinhalte kenntlich zu machen.

1.5) Darstellung der Hauptbauteile
Alle Hauptbauteile sind in der Hauptansicht (bei Vorhandensein analog der Stückliste) zu benennen. Schnittführungen sind in dieser Hauptansicht einzutragen.
Die Anbauteile sind in den Ansichten der Hauptbauteile und in Schnitten darzustellen, zusätzlich sind die Einzelteile, mit der entsprechenden Stücklisten-Nr. bezeichnet, zeichnerisch darzustellen.
Sämtliche Materialien, Profile, Befestigungsmittel, Beschläge etc. sowie die vor Ort festgestellten Abmessungen sind positionsbezogen auf den Werkszeichnungen zu benennen.

1.6) Planbereitstellung
Der Planaustausch erfolgt elektronisch über eine speziell eingerichtete Projekt-E-Mail-Adresse. Ausdrucke und Vervielfältigungen sind auf eigene Kosten zu erstellen.

1.7) Prüfpflicht des AN
Vor Fertigung hat der AN seine Zeichnungen, Berechnungen usw. eigenverantwortlich falls erforderlich durch den Prüfstatiker des AG prüfen zu lassen und die geprüften Unterlagen in 3-facher Ausführung dem AG zu überlassen.

1.8) Prüfung durch den Architekten des AG
Die vom Auftragnehmer verwendeten Ausführungspläne müssen den Freigabevermerk des Auftraggebers oder seines Bevollmächtigten tragen. Nicht freigegebene bzw. überholte Pläne oder Unterlagen dürfen nicht verwendet werden und sind entsprechend eigenverantwortlich zu entfernen.

Für die Prüfung und Freigabe durch den Architekten oder die Objektüberwachung TGA sind mindestens 10 Werktage einzuplanen. Die Prüfung des Architekten umfasst lediglich die Einhaltung der vorgegebenen Planung in Bezug auf Konstruktion und Gestaltung. Die Verantwortung zur sach- und fachgerechten Ausführung unter Einhaltung der betreffenden Regeln und Vorschriften verbleibt beim AN und geht mit der Prüfung in keinem Fall auf den Architekten über.
Korrekturen und Änderungen sind durch den AN umgehend in die Werkszeichnungen einzuarbeiten.
Die korrigierten und mit allen erforderlichen Änderungen versehenen Pläne sind innerhalb von 10 Werktagen nach Vorlage des Prüfexemplars beim AN als Belegexemplar beim Architekten des AG einzureichen.

2. Besondere Angaben zur Ausführung
Sofern im Leistungsverzeichnis keine Detailunterlagen beigefügt sind, treffen die Pläne des Architekten in erster Linie eine formale Gestaltungsaussage. Es gehört zu den Aufgaben des AN in Abstimmung mit dem Architekten des AG und den anerkannten Regeln der Technik den zu erwartenden Gebrauchswert herzustellen.

Ausführungsunterlagen sind alle das Werk betreffenden Hilfsmittel, die außer Arbeit, Material oder Boden zur Vorbereitung und mangelfreien sowie rechtzeitigen Durchführung der Bauleistung benötigt werden und ohne die der AN die Bauleistung nicht so wie vertraglich vorgesehen oder gar überhaupt nicht erbringen kann; dazu zählen u.a. auch Proben, Muster und Modelle, sowie statische und sonstige Berechnungen oder bestimmte Planungen anderer Sonderfachleute.
Tragwerkspläne und statische Berechnungen oder bestimmte Planungen anderer Sonderfachleute sind in die bauseits zu stellende Ausführungsplanung zu integrieren. Sollten sich bei den Ausführungsunterlagen Änderungen ergeben, welche auch die Leistungen des AN betreffen, werden diese Änderungen durch den AG gekennzeichnet und dem AN unverzüglich schriftlich verbindlich mitgeteilt

Installationshöhen der Fachplanung (TGA) sind einzuhalten oder es bedarf einer schriftlichen Freigabe durch den zuständigen Planer / Objektüberwachung

Zeichnungen sind in den Dateiformaten pdf und dwg zu fertigen.

3. Plananlagen
Pläne bzw. Gutachten liegen dem Leistungsverzeichnis als Kalkulationsgrundlage gemäß Plananlagenliste zugrunde.

## ATV Inhalt und Umfang der Dokumentationsunterlagen
Alle gemäß den jeweiligen ATV zu liefernden Konstruktionszeichnungen, Darstellungen, Beschreibungen und sonstige Dokumentationsunterlagen sind nach Ausführung der Arbeiten vom Auftragnehmer (AN) dem tatsächlichen Ausführungsstand anzupassen und der Dokumentation beizufügen. Durch den Auftragnehmer sind folgende Unterlagen für die Dokumentation zu liefern:
1. Abnahme-, Einweisungs- und Prüfprotokolle
2. Nachweise zur Bauart
3. Bauprodukt-Datenblätter, Sicherheitshinweise
4. Materialisten/Herstellerunterlagen
5. Wartungs- und Pflegehinweise
6. Hersteller-/Fabrikatsverzeichnis
7. Montage- und Werkstattzeichnungen nach dem Stand der Ausführung

DATENÜBERGABFORMAT
Grundsätzlich sind die Dokumentationsunterlagen einmal in Papier und einmal digital abzugeben. Der digitale Ordner ist deckungsgleich des Papierordners aufzubauen. Der Inhalt der Dokumentation ist der Dokumentationsrichtlinie des Universitätsklinikums Jena zu entnehmen. Diese Richtlinie bezieht sich auf Neubauten, ist aber als Richtschnur für An- und Umbauten zu betrachten und entsprechend anzupassen.
Das CAD-Austauschformat muss der beim Datenempfänger eingesetzten Software entsprechen (z. B. DWG, DXF, IGES, Easy Data).

## Hygienemaßnahmen bei Um- und Neubau
Hygienemaßnahmen bei Um- und Neubau

Die Durchführung von Baumaßnahmen im laufenden Klinikbetrieb erfordert eine Abwägung zwischen
Aufwendungen zur Risikominimierung und Nutzen. Ist die Maßnahme im laufenden Betrieb unvermeidlich,
muss eine Patienten-, Mitarbeiter- und Besuchergefährdung sicher vermieden werden, ohne den laufenden
Krankenhausbetrieb zu beeinträchtigen. Bei Baumaßnahmen wird Baustaub freigesetzt, der in erheblichem
Umfang mit krankheitserregenden Mikroorganismen, einschließlich Schimmelpilzsporen kontaminiert sein
kann. Die zu ergreifenden Maßnahmen zielen im Wesentlichen darauf ab, die Entstehung und Verfrachtung
von Baustaub zu unterbinden und die Lärmemission zu begrenzen. Die Schutzmaßnahmen müssen dem
tatsächlichen Gefährdungspotenzial angepasst werden, weshalb eine Grundvoraussetzung die Abstimmung
zwischen den Mitarbeitern des Geschäftsbereiches Betreibung und Beschaffung, des betroffenen Bereiches,
der bauausführenden Firmen und der Krankenhaushygiene ist. Der verantwortliche Bauleiter ist auch für die
strikte Einhaltung der hygienischen Sicherungsmaßnahmen während der Bauphase verantwortlich. Der
AG sorgt dafür, dass alle an der Baumaßnahme beteiligten, einschließlich der Mitarbeiter von
Fremdfirmen, über die hygienischen Sicherungsmaßnahmen nachweislich informiert werden.

Hygienische Grundregeln für das Bauen im Krankenhaus:

1. Sicherung der Baustelle, u.a. durch Anbringen entsprechender Schilder, vor dem Betreten durch Unbefugte
2. Festlegung von Ruhezeiten, Benennung von Verantwortlichen für die Abstimmung von eventuell notwendigen Änderungen im Arbeitzeitregime
3. staubdichte Abschottung des Baustellenbereiches vor Beginn der Arbeiten - keine "wedelnden" Folien, sondern vom Boden bis zur Decke reichende Staubschutzwände (Gipskarton einseitig, einfach, gespachtelt und gedichtet oder vergleichbare technische Lösungen)
4. Abschottungen sind während der Bauzeit ständig auf Dichtigkeit zu prüfen und ggf. zu erneuern; Abdichtungen können Silikon, Klebeband, Abdichtmasse u. ä. sein
5. separate An- und Abtransportwege für Handwerker und Material ("Zugang von außen").
6. während Abbrucharbeiten und anderer Tätigkeiten mit Staubentwicklung müssen die Fenster im Baustellenbereich und den benachbarten Klinikbereichen geschlossen gehalten werden
7. soweit möglich innerhalb der Bauzone Abkleben der Zu- und Abluftkanäle, Schließen von Absperrklappen, Abstellung der Zuluftversorgung und Abluftleitung von raumlufttechnischen Anlagen
8. Verwendung geschlossener Schuttrutschen und geschlossener Schuttcontainer
9. laufende sachgerechte Straßenreinigung, Lagergut abdecken, staubende Abbruchmaterialien vor ggf. erforderlichen Umschlagarbeiten im Freien befeuchten, Bauschutt zügig vom Klinikgelände abfahren
10. laufende Fassadengerüstreinigung, Fassadengerüste am Bestand mit Staubsauger reinigen
11. Strahlarbeiten an der Fassade nur mit angefeuchteten Strahlmitteln, abzustrahlende Bereiche allseitig und dicht verplanen
12. Verwendung geeigneter Absaugeinrichtungen (Trockenstaubsauger mit Hochleistungsschwebstofffilter) beim Einsatz entsprechender Maschinen (z.B. Bohrmaschine, Schlitzfräse)
13. Schneidarbeiten mittels Trennscheiben unter Wasserzufluss durchführen
14. Ordnung auf der Baustelle innerhalb- und außerhalb von Gebäuden, Baustellen innerhalb des Gebäudes in der Nähe von Patientenbereichen täglich besenrein verlassen, ggf. Erhöhung der Reinigungsfrequenz in angrenzenden Bereichen
15. rechtzeitige Information und Absprache mit den Betroffenen bei Veränderungen im Bauablauf
16. Realisierung des Bauvorhabens ohne Stillstandszeiten
17. Entfernung der Abschottung erst nach Durchführung der Bauendreinigung
18. desinfizierende Reinigung aller Flächen und Gegenstände vor Übergabe der Baumaßnahmen
19. regelmäßige Kontrolle der Baustelle auch unter infektionsprophylaktischen Aspekten, ggf. Durchführungmikrobiologischer Untersuchungen (Luftkeimsammeluntersuchungen in Risikobereichen,  mikrobiologische Kontrolle der Raumluftanlagen
20. Bei Havarien oder akut auftretenden hygienerelevanten Problemen auf der Baustelle ist umgehend auch die Krankenhaushygiene zu informieren

Besondere Hygienemaßnahmen für das Projekt FIPU:

- Gewährleistung eines leichten Unterdrucks auf der Baustelle, damit der Staub nicht in den Klinikbereich gelangt.
- In den Bereichen der Ebene 0 liegen Untersuchungs- und Behandlungsräume, welche während der Baumaßnahme weiterhin medizinisch betrieben werden. Aus diesem Grund dürfen dort nur die durch die Krankenhaushygiene eingewiesenen und namentlich benannten Mitarbeiter der beauftragten Unternehmen tätig werden.
- Zugang zur Baustelle (BA 1 und BA 2) ausschließlich von außen
- Kein Zugang für Bauarbeiter über die Magistrale
- Festinstallierte Staubschutzwände, die keine Türen haben, sind gefordert
- Bei der Planung des Wasserversorgung und Abwasserentsorgung (z. B. De- und Neuinstallation von Handwaschbecken) ist Herr Dr. van der Wall, Hygiene-Ingenieur, zu informieren und einzubeziehen
- Während des Umbaus muss das Wassersystem alle 72 Stunden gespült werden. Dafür ist der Spülplan durchzuführen.

## ZTV Sicherheits- und Baustelleneinrichtung
ZTV - Zusätzliche Technische Vertragsbedingungen - Baustelleneinrichtung

1. Geltungsbereich und Ausführungsgrundlage

Die Allgemeinen Technischen Vertragsbedingungen (ATV) für Bauleistungen sind als Teil C der VOB
gem. § 1 Abs. 1 S. 2 VOB/B Bestandteil des Vertrages.
Dazu gehört auch die ATV DIN 18299 - Allgemeine Regelungen für Bauarbeiten jeder Art. Ihre Bestimmungen sind bei der Ausführung und Abrechnung zugrunde zu legen, sofern und soweit nicht speziellere Bestimmungen aus dem Bauvertrag oder aus anderen ATV gelten.

2. Angaben zur Ausführung

2.1 Allgemeine Angaben zur Ausführung

Bauzaun

2.1.1) Grundsätzlich haftet der Auftragnehmer, der den Bauzaun aufstellt, für dessen Standfestigkeit vom Aufstellen bis zur endgültigen Entfernung des Zauns. Das gilt auch, wenn die Firma ihre Arbeiten beendet und die Baustelle verlassen hat. Anfahrt zu Beseitigung von festgestellten Mängel sind Nebenleistung.
Dem Auftragnehmer obliegt die sogenannte "Verkehrssicherungspflicht" für den Bauzaun.
Diese Verpflichtung endet nicht durch das zwischenzeitliche Verlassen und Räumen einer Baustelle nach Fertigstellung der eigenen Arbeiten für die Einrichtung der Baustelleneinrichtung.

Containeranlagen

2.1.2) Containeranlagen sind nach Maßgabe der Bauleitung auf den dafür vorgesehenen Flächen, planeben zu errichten, vorzuhalten und wieder zu beseitigen.
Ver- und Entsorgungsleitungen sind seitens des AN an den definierten Übergabestellen in ca. 25 m Entfernung in betriebsfertigem Zustand anzuschließen. Die Lage der Anschlussleitungen sind bestandsmäßig zu erfassen und dem AG zu übergeben. Die Leistung des Auftragnehmers umfasst die Montage inkl. aller Einmess- und Anpassarbeiten, inkl. aller Befestigungsmittel und Hebegeräte.

2.1.3) Die gesetzlichen Vorgaben bezüglich des Brandschutzes sind einzukalkulieren und gemäß Angabe des SiGeKo auszuführen.

2.1.4) Die Technischen Regeln für Arbeitsstätten (ASR) A4.1 in der neusten Fassung ist für das Einrichten und Betreiben (Vorhalten) von Sanitärräumen einzuhalten, insoweit kann der Auftraggeber davon ausgehen, dass die entsprechenden Anforderungen der Verordnung erfüllt werden.
Wählt der Auftragnehmer eine andere Lösung, muss er damit mindestens die gleiche Sicherheit und den gleichen Gesundheitsschutz für die Beschäftigten erreichen.

2.1.5) Die Elektrospeicherheizung in allen Räumen für +21 Grad C ausgelegt, bis -16 Grad C Außentemperatur, Beleuchtung mit mind. 200 Lux, mit getrennten Stromkreisen für Beleuchtung und Steckdosen, Fußbodenbelag aus PVC auf wärmegedämmten Bodenelementen

2.1.6) Die Container erfüllen die Anforderungen des Gebäudeenergiegesetz (GEG) für eine temporäre Nutzung von bis zu 36 Monaten.

## ZTV Abbruch- und Rückbauarbeiten
Zusätzliche Technische Vertragsbedingungen für Abbruch- und Rückbauarbeiten (ZTV)

1. Geltungsbereich und Ausführungsgrundlage

1.1) Die Ausführung der Abbruch- und Rückbauarbeiten erfolgt nach VOB Teil C DIN 18 459.

1.2) Es gelten alle zum Zeitpunkt der Erstellung des Leistungsverzeichnis gewerkespezifischen und/oder gewerketangierenden Regelwerke. Zusätzlich sind die Empfehlungen und Vorschriften sowie die neuesten Richtlinien der Fachverbände zu beachten.

1.3) Sämtliche aus diesen Zusätzlichen Technischen Vorbemerkungen resultierenden Kosten sind in die Einheitspreise einzurechnen. Eine gesonderte Vergütung für die ausgeführten Leistungen erfolgt nicht, sofern nicht in besonderen Positionen ausgewiesen.

2. Allgemeine Angaben zur Ausführung

2.1) Wird in den Leistungsbeschreibungen Ausbauen, Rückbauen, Demontieren oder Abbrechen von Stoffen oder Bauteilen beschrieben, so gehört zur vertraglichen Leistung auch das Laden, Transportieren der Stoffe oder Bauteile vom Ausbau-, Rückbau-, Demontage- oder Abbruchort bis zu zum Lagerplatz (wenn nicht direkt Geladen wird), Sortieren nach Stoffgruppen, der ordnungsgemäße Transport zur Verwertungs- bzw. Entsorgungsort sowie die rechtsichere Entsorgung inkl. der anfallender Gebühren und Entsorgungskosten (falls die Entsorgung nicht in gesonderter Leistungsposition ausgeschrieben ist).
Einzurechnen ist sämtlicher Aufwand, der bis zur ordnungsgemäßen und endgültigen Entsorgung anfällt, inkl. interner Baustellenlogistik, wie z. B. Ladung bereitgestellter Behälter, Transporte, Entladung, Rückführung der Sammelbehälter nach Leerung, sämtliche Deponiegebühren der Annahmestellen, speziell erforderlicher Deponiebehälter, Wiegegebühren, Gebühren für behördliche Genehmigungen, Gestellung, Vorbereitung und Führen der Abfallnachweisbelege/ Verbleibdokumente, Dokumentation, etc.

2.2) Ab Überschreitung der Mindermenge von 20 Tonnen sind die Nachweise gemäß Nachweisverordnung elektronisch zu führen und der Erzeuger muss ein Register führen. Dieses Register besteht aus einer Zusammenstellung der zu führenden Entsorgungsnachweise und den zugehörigen elektronischen Begleit- und Übernahmescheinen.

2.3) Staubschutz
Staubemissionen, die durch Tätigkeiten im Zusammenhang mit Baustellen entstehen können, sind sowohl durch Maßnahmen nach dem Stand der Technik zur Staubbegrenzung bei den eingesetzten Maschinen und Arbeitsprozessen als auch durch organisatorische Maßnahmen bei Betriebsabläufen so weit als möglich zu begrenzen

2.4) Ist bei Ausführung der Arbeiten mit der Entstehung oder der Freisetzung von Stäuben zur rechnen, sind die Gefahrenstoffverordnung Anhang I Nr. 2.3 "Ergänzende Schutzmaßnahmen für Tätigkeiten mit Exposition gegenüber einatembaren Stäuben" sowie die Technischen Regeln für Gefahrstoffe TRGS 500 "Schutzmaßnahmen" und TRGS 559 "Mineralischer Staub" zu beachten.
Hierbei sind insbesondere die folgenden Punkte zu berücksichtigen:
- Gefährdungsbeurteilung des Unternehmers (Auftragnehmers),
- Betriebsanweisung und Unterweisung der Beschäftigten,
- Arbeitsmedizinische Vorsorgeuntersuchungen,
- Anforderungen an Maschinen und Geräte
- Umgebungsschutz
- Verwendung von persönlichen Schutzausrüstungen.

2.5) Bei Arbeiten mit Staubexposition ist eine Ausbreitung des Staubes auf unbelastete Arbeitsbereiche zu verhindern, soweit dies nach dem Stand der Technik möglich ist.

2.6) Technische, organisatorische und persönliche Schutzmaßnahmen sind regelmäßig auf ihre Wirksamkeit zu überprüfen. Zur Überprüfung der Wirksamkeit der Schutzmaßnahmen nach § 6 Abs. (1) Nr. 7 GefStoffV kann es erforderlich sein, Arbeitsplatzmessungen durchzuführen.

2.7) Die im Folgenden aufgeführten Anforderungen zur Staubminderung sind - soweit zutreffend - beim jeweiligen Baustellenbetrieb zu berücksichtigen und in die Einheitspreise einzukalkulieren, soweit sie nicht gesondert vergütet werden.

Auf Baustellen sind die Stäube und Aerosole durch entsprechende Maßnahmen an der Quelle zu reduzieren. Insbesondere bei staubenden Tätigkeiten (Schleifen, Fräsen, Bohren, Strahlen, Behauen, Spitzen, Abbauen, Brechen, Mahlen, Schütten, Abwerfen, Trennen, Sieben, Be-/Entladen, Greifen, Wischen, Transportieren) sind folgende Maßnahmen zu treffen:
- Kein Reinigen des Arbeitsbereiches durch trockenes Kehren oder Abblasen mit Druckluft
- Staubablagerungen mit Feucht- oder Nassverfahren nach dem Stand der Technik oder mit saugenden Verfahren unter Verwendung geeigneter Staubsauger oder Entstauber beseitigen
- Staubbindung durch Feuchthalten des Materials z.B. mittels gesteuerter Wasserbedüsung.
- Bauschutttransport und Umschlagverfahren mit geringen Abwurfhöhen, kleinen Austrittsgeschwindigkeiten und geschlossenen oder abgedeckten Auffangbehältern (auch bei Fahrzeugen). Sind größere Höhen nicht vermeidbar, sind Fallrohre, abgedeckte Schuttrutschen usw. einzusetzen. Rohrschlüsse sind mit Manschetten staubdicht zu verbinden.
- Unterlassen des Abwerfens von Abrissgut aus Entkernungs- und Innenausbaumaßnahmen (Balken, Türen, Leichtbauelemente usw.) sowie Transport und Ablagerung dieser Materialien per Hand oder mit Hilfe von Bauaufzügen.
- Abbruch-/Rückbauobjekte möglichst großstückig mit geeigneter Staubbindung (z.B. Benetzung) zerlegen. Zerkleinern auf externen, gering belasteten Lagerplätzen außerhalb des Klinikgeländes in Gewebegebieten oder Verwertungsanlagen vornehmen.
- Einplanung des Gerüstes und staubmindernde Abdeckungen bei Abbruchmaßnahmen.
- möglichst emissionsarme und gering staubfreisetzende Arbeitsgeräte verwenden, z.B. Geräte mit Emissionsraten nach dem Stand der Technik, Absaugung an Arbeitsöffnungen, Entstehungs- und Austrittsstellen, eingehauste Staubquellen, Partikelfilter-Systemen
- Die Laufzeiten der Maschinen sind zu optimieren, Leerlauf ist zu vermeiden. Abschalten der Motoren, der zum Be- und Entladen wartenden Fahrzeuge, soweit dies betriebsbedingt möglich ist.

Die am Bau beteiligten Auftragnehmer sind verantwortlich für die korrekte Umsetzung der, in der Baugenehmigung, dem Leistungsverzeichnis, dem Werkvertrag und vom SiGeKo festgelegten emissionsbegrenzenden Maßnahmen und sorgen für eine entsprechende Einweisung des eingesetzten Personals

2.8) Schallemissionen, die durch Tätigkeiten im Zusammenhang mit Baustellen entstehen können, sind sowohl durch Maßnahmen nach dem Stand der Technik zur Schallbegrenzung bei den eingesetzten Maschinen und Arbeitsprozessen als auch durch organisatorische Maßnahmen bei Betriebsabläufen so weit als möglich zu begrenzen.
Grundsätzlich haben alle Maschinen und Geräte, die auf der Baustelle für die Baumaßnahmen eingesetzt werden, dem aktuellen Stand der Technik zu entsprechen. Die diesbezüglichen Anforderungen sind in der 32. BlmSchV und den Richtlinien 2000/14/EG und 2005/88/EG des Europäischen Parlaments (Abschnitt 3) definiert.
Geräte und Maschinen nach dem Anhang der 32. Verordnung zur Durchführung des Bundes-Immissions- Schutzgesetzes (Geräte- und Maschinenlärmschutzverordnung - 32. BImSchV;BGBl I S 3478) müssen mit einer CE-Kennzeichnung, ergänzt durch die Angabe des garantierten Schallleistungspegels, versehen sein.
Um die Gefahr von Gesetzesverstößen auszuschließen, ist der Betrieb an der Baustelle möglichst geräuscharm abzuwickeln. Zu diesem Zweck sind nach Möglichkeit lärmarme Baumaschinen einzusetzen und Abschirmmaßnahmen zu treffen.

3. Besondere Angaben zur Ausführung

3.1 Ortsbesichtigung
Eine Ortsbesichtigung durch den Auftragnehmer (AN) vor der Erstellung eines Angebotes wird ausdrücklich empfohlen. Ein Terminvereinbarung ist möglich über die örtliche Bauleitung, Herr May (Tel. 0176 - 47000500).

3.2 Abfallschlüsselnummern
Die im Leistungsverzeichnis zugewiesenen Abfallschlüsselnummern sind im Zuge der Ausführung
nochmals zu prüfen. Je nach Trennung/Separierung/Sortierung der Rückbaumaterialien beim Abbruch können auch weitere AVV-Nummern möglich sein.

3.3 Baulärm
Aufgrund der Lage der Baumaßnahme im Krankenhausgelände gelten gemäß den Bestimmungen der Allgemeinen Verwaltungsvorschrift zum Schutz gegen Baulärm - Geräuschimmissionen - die Immissionsrichtwerte gemäß AVV Baulärm Abschnitt 3.1.1 Buchstabe f.
Alle notwendigen Maßnahmen zur Minderung des Baulärms nach Anlage 5 AVwV sind zu berücksichtigen.
Arbeiten, bei denen voraussichtlich der Beurteilungspegel von 55 dB(A) länger als 2,5 h Stunden (Betriebsdauer) überschritten wird, sind dem SiGeKo zu melden.

4. Besondere Angaben zur Ausführung

4.1) Der Zugang zu den Baufelder erfolgt über in der Fassade hergestellte Bauzugänge in den zu bearbeitenden Gebäudeebenen, in denen ein Fensterelement ausgebaut und die Brüstung herausgeschnitten wird. Der Zugang wird mit einer abschließbaren Bautür abgesichert. Treppentürme und Überstiege zum Gebäude sind Leistungsbestandteil.

4.2) Für den Teilabbruch im Bestand eines Klinikums ist mit einer entsprechenden technischen Installation im Deckenraum zwischen Unterhangdecke und Rohdecke zu rechnen, die zum Teil erhalten bleibt. (z.B. Lüftungskanäle, Abwasserleitungen).

## ZTV Kernbohrungen und Schneidarbeiten
Zusätzliche Technische Vertragsbedingungen für Kernbohrungen und Schneidarbeiten (ZTV)

3.1. Geltungsbereich und Ausführungsgrundlage

3.1.1) Die Ausführung der Kernbohrungen und Schneidarbeiten erfolgt nach VOB Teil C DIN 18 459 Abbruch- und Rückbauarbeiten und nach VOB Teil C DIN 18 299 für Allgemeine Regelungen für Bauarbeiten jeder Art.

1.2) Es gelten alle zum Zeitpunkt der Erstellung des Leistungsverzeichnis gewerkespezifischen und/oder gewerketangierenden Regelwerke.

1.3) Zusätzlich sind die Richtlinien der Industrie- und Fachverbände zu beachten, insbesondere das Regelwerk des Fachverbandes Betonbohren und -sägen Deutschland eV..

3.2. Vorleistungen und Baufreiheit

3.2.1) Vor Beginn der Arbeiten sind die Örtlichkeiten für Bohr- und Schneidarbeiten durch den AN sorgfältig zu überprüfen. Eine Vorleistungsüberprüfung hat 2 Wochen vor Baubeginn zu erfolgen, Bedenken sind schriftlich anzuzeigen.

Bedenken sind über DIN 18459 Pkt. 3.1.2 hinaus anzumelden bei:
- problematischen Schnitten und Bohrungen, bei denen bei der Durchführung Personen- oder Leitungsschäden zu erwarten sind
- Leitungen in der Wand oder Decke
- umwelttechnischen Problemen
- statischen Bedenken
- Kühlwasser, das unkontrolliert Schäden hervorrufen kann
- Beeinträchtigung der Immissionsschutzrichtlinien

3.3 Angaben zur Ausführung, Preisinhalte und Abrechnung

3.3.1) Bei der Herstellung der Kernbohrungen und Sägeschnitte in Decken und Wänden aus Beton, Stahlbeton, Mauerwerk u.ä. sind folgende Leistungen, in die zutreffenden Positionen einzukalkulieren:

- Anwendung des Nassschnittverfahrens
- sofortiges Absaugen des bei Bohr- und Sägearbeiten anfallenden Wassers und der Bohrschlämme
- Aufbereiten des bei Bohr- und Sägearbeiten anfallenden Wassers
- Sichern und Abstützen gegen Umkippen oder Herunterfallen von ausgeschnittenen Wand- oder Deckenteilen
- Hilfs-, Anschlag- und Befestigungsbohrungen für Demontage und Abtransport
- Verwendung von Hilfseinrichtungen zum Bewegen gelöster schwerer Bauteile
- Verwendung geeigneter Hebezeuge und Transportmittel zum Abtransport
- Zwischenschnitte
- Bündigschnitte bis zu einer Tiefe von kleiner 30 cm
- Arbeiten an schrägen Bauteilen mit einer Neigung bis 3% zur Lot- oder Waagerechten
- schräges Schneiden bis 5 Grad zur Lot- und Waagerechten
- Durchtrennen von Bewehrungsstahl und Profilstahl in oder an Trennflächen über einer Einzelgröße von 2 qcm Schnittfläche (dann wird die gesamte Stahlschnittfläche gemessen!)
- arbeitstägliche Reinigung der Arbeitsbereiche, einschl. Entfernen von Wasserspuren und Bohrschlämmen
- anfallende Stoffe trennen, in Behältern des AN sammeln, inkl. Transport und Entsorgung durch den AN,
- sonstige bei üblicher Vorgangsweise der Arbeiten auszuführende Leistungen, die zur vollständigen sach- und fachgemäßen Ausführung der vertraglichen Leistung unerlässlich sind und mit dieser in unmittelbarem Zusammenhang stehen, sind mit den vereinbarten Preisen abgegolten

3.3.2) Das exakte Einmessen und Anzeichnen der Kernbohrungen und Sägeschnitte hat durch den AN nach freigegebener Ausführungsplanung zu erfolgen.

3.3.3) Für die Ermittlung der Schnittlänge bei Betonsägearbeiten ist das lichte Öffnungsmaß zugrunde zu legen, zuzüglich der erforderlichen Teilungsschnitte. Eventuell notwendige Eckbohrungen reduzieren nicht die Schnittlänge.

3.3.4) Der vorderseitige, darunterliegende und rückseitige Bohr- oder Sägebereich ist so abzusichern, dass Personen oder Einrichtungen durch herabfallende Teile oder Sägeschlamm nicht verletzt oder beschädigt werden können. Bohrkerne oder ausgeschnittene Bauteile sind gegen Herunterfallen zu sichern.

3.3.5) Vom Auftraggeber werden folgende Leistungen erbracht:

- Bauwasseranschluss im Außenbereich gemäß Baustelleneinrichtungsplan
- Bauhauptverteilerschränke je Bauteil gemäß Baustelleneinrichtungsplan
- Abwasser aus Absetzanlagen kann gemäß Baustelleneinrichtungsplan in Schächte der Abwasserleitung im Außenbereich eingeleitet werden. Die Einleitung ist vorab mit der Bauleitung abzustimmen.

3.3.7) Aussparungen, Durchbrüche
Durchbrüche sind anzulegen, zu schneiden oder zu bohren. Vor der Durchführung von Bohr- und Einsetzarbeiten an Estrichen sowie geputzten Wänden und Decken sind Leitungen mit einem Suchgerät zu orten.

4. Besondere Angaben zur Ausführung

4.1) Die Ausführung erfolgt abschnittsweise in 2 Bauabschnitten. Zwischen der Bearbeitung der einzelnen Bauabschnitte ist mit zeitlichen Unterbrechungen von bis zu 12 Monaten zu rechnen, ein kontinuierliches Arbeiten kann nicht vorausgesetzt werden.

4.2) Die Ausführung der Arbeiten erfolgt bei laufendem Klinikbetrieb der an die Baumaßnahme anschließenden Gebäudeteile und umgebenden Klinikgebäude und -flächen und erfordert größte Sorgfalt hinsichtlich Absperrungen, Sicherungsmaßnahmen, Verkehrsführungen, Passantenschutz usw.
Die Belästigungen im angrenzenden Baustellenbereich durch Lärm, Staubentwicklung o.ä. sind bei den Arbeiten und Transporten auf das unvermeidbare Maß zu beschränken.

## PLANUNTERLAGEN
PLANUNTERLAGEN

Der Leistungsbeschreibung liegen folgende Planunterlagen bei:

- Baustelleneinrichtung BA I + II

- Baustelleneinrichtung E10 Zugang Baustelle

- Ansicht Nord Für Gerüst und Durchbruch

- Abbruchplan E00 (Öffnungen für TGA)

- Abbruchplanung - Bauabschnitt 1

- Abbruchplanung - Bauabschnitt 2

- Grundriss E10 1.OG - Bauabschnitt 1

- Grundriss E10 1.OG - Bauabschnitt 2

- Schnitt 1-1; A-A

- E10 1.OG - Fassade

Details:
- Durchbruch - Außenwand

## ZTV Bauchild, Layout Bauschild
Zusätzliche Technische Vertragsbedingungen - grafische Leistungen

1) Der Auftragnehmer erhält die Vorstellungen des Auftragebers zum Bauschild inkl. Logos und Bilder als pdf-Datei per E-Mail (siehe Anlage).
Der Auftragnehmer prüft die vom Architekten des Auftraggebers erstellte Datei hinsichtlich der Druckmöglichkeit (Auflösung, Farbraum, Beschnitt, Randabstand, Seitenformat etc.) und informiert den Architekten per E-Mail über eventuell notwendige Anpassungen.

2) Vor dem eigentlichen Druck erhält der Architekt des Auftraggebers einen Korrekturabzug als pdf-Datei zur Kontrolle und Freigabe per E-Mail.

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
## 3001 Baumeister
EP-Anteile: Lohn; Material; Gerät; Sonstiges

### Los 01 Bauabschnitt I

#### Titel 01.01 Sicherheitseinrichtungen, Baustelleneinrichtungen, BA I

*Hinweis: Hinweis: Vorhaltungen der Elemente der Baustelleneinrichtung*
Die Vorhaltungen der Elemente der Baustelleneinrichtung erfolgen bei Beauftragung beider Lose über die gesamte Bauzeit der Bauabschnitte I und II, die Abrechnung erfolgt Bauabschnittsweise.

Die Ausführung des Bauabschnitts II erfolgt zeitlich versetzt zum Bauabschnitt I. Der Auftraggeber behält sich vor, den Bauabschnitt II nicht ausführen zu lassen. Einen Anspruch auf entfallenen Gewinn etc. (Ausgleichsberechnung zur Vorhaltung) kann der Auftragnehmer somit nicht daraus ableiten.

geplante Vorhaltung:
Bauabschnitt I: 17 Monate
Bauabschnitt II: 8 Monate

**01.01.1 Bautafel komplett, 3,00/3,00 m, Alu-Verbundplatte, inkl. Unterkonstruktion**
Bautafel, komplett, mit glatter Oberfläche aus Aluminium-Verbundplatte, mit bedruckter Trägerfolie, inkl. Grundkonstruktion und Aussteifung aus Holz- oder Metallkonstruktion (feuerverzinkt), beschichtet, aus Pfosten, Verbindungsteilen und Streben oder aus Modulbauteilen, stabil und verwindungsfrei, einschl. Fundament nach Wahl des AN wind- und witterungssicher gegen Umstürzen standsicher aufstellen, vorhalten und nach Beendigung der Baumaßnahme wieder abbauen und abtransportieren.
Beschriftung und Lackierung, mehrfarbig. Die grafische Gestaltung wird vom Architekten zur Verfügung gestellt.
Mindestinhalt:
- Objektbezeichnung
- Bauherr
- Architekt und Bauüberwachung
- Haustechnikplanung
- Tragwerksplanung
Vorhaltedauer: 28 Monate
Größe b/h: 3,00/3,00 m
Höhe über OK Gelände: 3,00 m
Ausführung:
für die Bauzeit von Bauabschnitt I und Bauabschnitt II

Layout gemäß Vorgaben Bundesministerium umsetzen (siehe Anlage)
Menge: 1,000 St

**01.01.2 Bautafel, Firmenleiste, Alu**
Bautafel als Firmenschriftplatte aus Aluminium-Verbundplatte, mit bedruckter Trägerfolie, mit Firma, Adresse, Telefon-/Faxnummer, E-Mail, montieren, vorhalten und unterhalten.
Aufschrift nach Vorgabe der Planung.
Größe: 1,00/0,25 m
Vorhaltedauer: gemäß den vorgesehenen Ausführungsterminen
Menge: 30,000 St

**01.01.3 Gelände vorbereiten, Parkplatz Handwerker, BE-Flächen, Material-Lager**
Untergrund für die Baustelleneinrichtung im erforderlichen Umfang planieren und i.M. 5cm aufschottern.
Entwässerungsgräben zur Ableitung von Oberflächenwasser sowie Befestigung des Untergrundes zum Aufstellen der Objekte der Baustelleneinrichtung durch nachverdichten sind einzurechnen.
Das Aufmaß ergibt sich grundsätzlich aus dem bestätigten Baustelleneinrichtungsplan.
Aufzumessen sind nur die Flächen, die nicht in anderen Positionen enthalten sind.
Untergrund: geschotterte Fläche der BE-Fläche der vorangegangenen Baumaßnahme.

Vorhaltung in gesonderter Position
Menge: 180,000 m2

**01.01.4 Gelände wiederherstellen, Parkplatz Handwerker, BE-Flächen, Material-Lager**
Gelände nach Räumung der Baustelleneinrichtung wieder herstellen durch Beseitigung von Fundamenten, ebenes Abziehen der BE-Fläche und nachverdichten, anfallender Schutt und sonstige Restmassen sind zu entsorgen inkl. aller Transport- und Deponiegebühren.
Das Aufmaß ergibt sich grundsätzlich aus dem bestätigten Baustelleneinrichtungsplan.
Aufzumessen sind nur die Flächen, die nicht in anderen Positionen enthalten sind.
Menge: 180,000 m2

**01.01.5 Gelände Parkplatz Handwerker, BE-Flächen, Material-Lager vorhalten**
Untergrund der Baustelleneinrichtung im erforderlichen Umfang mit Entwässerung und Befestigung vorhalten
Vorhaltung: bis 17 Monate

Abrechnungsgrundlage 180 Quadratmeter x 17 Monate,
außer den vollen Monaten werden übrige Teilzeiten
nach 1/30 des EP abgerechnet
Menge: 3060,000 m2Mt

**01.01.6 Rasensoden seitlich lagern**
Rasensoden in Stücken abstechen, abheben und seitlich in Mieten lagern.
Förderweg: bis 20,00 m
Stückgröße: 0,30/0,30 m
Dicke: 4 cm
Menge: 38,000 m2

**01.01.7 Rasensoden, seitlich gelagert, einbauen**
Rasensoden, seitlich gelagert, auf vorbereiteten und fein planierten Kulturboden auflegen, Zwischenräume zwischen den Soden mit Kulturboden auffüllen, Saatgut einstreuen.
Saatgutmenge: bis 10 g/m2
Menge: 38,000 m2

**01.01.8 Geotextilien zum Trennen/Filtern und Entwässern, Schutz Spitzschutz herstellen**
Geotextilien zum Trennen, Filtern und Entwässern, zum Schutz von des Spitzschutzstreifen aus Kies- oder Schottermaterial in einer Breite von 30 bis 50 cm eingefasst durch Betonrandsteine auslegen und gegen Verwehung mit Liefermaterial sichern/abdecken
Liefermaterial: Rundkies 16/32er-Körnung oder Steinplatten etc.
Vorhaltung: 17 Monate
Menge: 17,500 m

**01.01.9 Geotextilien zum Trennen/Filtern und Entwässern, Schutz Spitzschutz vorhalten**
Geotextilien zum Trennen, Filtern und Entwässern, zum Schutz von des Spitzschutzstreifen aus Kies- oder Schottermaterial in einer Breite von 30 bis 50 cm eingefasst, vorhalten
Vorhaltung: 17 Monate
Menge: 297,500 mMt

**01.01.10 Geotextilien zum Trennen/Filtern und Entwässern, Schutz Spitzschutz entfernen**
Geotextilien zum Schutz von des Spitzschutzstreifen aus Kies- oder Schottermaterial in einer Breite von 30 bis 50 cm entfernen und ordnungsgemäß entsorgen
Menge: 17,500 m

**01.01.11 Reinigen der Baustellenzufahrt während Baubetrieb, asphaltierte Flächen**
Laufendes Reinigen der Baustellenzufahrt und
Anliegerstraßen zur Notaufnahme im Zuge der Abbrucharbeiten sowie Verschmutzungen durch Baubetrieb der nachfolgend beschriebenen Leistungen, einschließlich Wassereinsatz gegen Staubentwicklung.

Die Zufahrt zur Notaufnahme ist stets freizuhalten.

Hinweis: Nach Fertigstellung der Abbrucharbeiten reinigt das Ausbaugewerk (Trockenbau, Estrich, Bodenbelag, Maler etc.) die Zufahrt.
Menge: 12,000 Wo

**01.01.12 Fahrbares Hubgerät, 3,0 t, für Transport Baumaterial zu Baustellenzugängen**
Hinweis: Die Zufahrt zu den Baustellenzugängen ist nur mit Kleintransporten möglich. Zwischentransporte von LKWs müssen mit Hubgeräten erfolgen.

Einheitspreis für Geräte, die nicht in den Positionen erfasst sind und auf separaten Nachweis abgerechnet werden:

Dieselstapler, geländegängig.
Hubkraft: ca. 3,0 t
Hubhöhe: bis 4,50 m

Zur Nutzung/Gebrauchsüberlassung durch andere Gewerke

Abrechnungsgrundlage 1 Stück x 17 Monate,
außer den vollen Monaten werden übrige Teilzeiten
nach 1/30 des EP abgerechnet
Menge: 17,000 StMt

**01.01.13 An- und Abtransport fahrbares Hubgerät, 3,0 t**
*** Pauschalposition
An- und Abtransport des in der Vorposition beschriebenen Hubgerätes inkl. aller anfallenden Gebühren und Transportkosten.
Menge: 1,000 psch

**01.01.14 Einweisung Dritte Bedienung fahrbares Hubgerät, 3,0 t**
Einweisung von anderen Gewerken in die Bedienung des in der Vorposition beschriebenen Hubgerätes inkl. aller anfallenden Gebühren und Protokollierung.
Menge: 5,000 St

**01.01.15 Bauzaun, Stahlrahmen mobil, h=2,00 m, Baustelleneinrichtung, BA I+II**
Aufstellen und Abbau eines Bauzaunes aus verzinktem Stahl (nach Wahl des Auftragnehmers) incl. Betonfüßen (sicherer Stand, gegen Umfallen gesichert), einzelne Bauzaunfelder gegen herausnehmen/ öffnen gesichert und miteinander
verbunden.
Bauzaun als Schutz des Baustelleneinrichtungsbereiches in zwei Bauabschnitte anliefern und aufbauen.
Der Abbau hat nach Aufforderung durch die Bauleitung,
auch in Teilbereichen, zu erfolgen (Bauabschnitt I+II, Abbau nach Bauabschnitt II)
Höhe mind. 2.00 m.
Vorhaltung in gesonderter Position
Menge: 84,000 m

**01.01.16 Bauzaun, Stahlrahmen, h=2,00 m,Baustelleeinrichtung (BAI+II) vorhalten**
Bauzaun aus mobilen Stahlrahmenelementen mit Rundstahlfüllstäben - Gitterfüllung, Stützfüßen aus Beton, inkl. sämtlicher Verbindungen, Kupplungen etc., vorhalten und unterhalten.
Außer den vollen Monaten werden Teilzeiten nach Tagen zu 1/30 des Einheitspreises abgerechnet.
Zaunhöhe: 2,00 m

Vorhaltedauer BAI+BAII: bis 17 Monate
Für die Abrechnung gilt die tatsächliche Vorhaltedauer.

Abrechnungsgrundlage 84 Meter x 17 Monate,
außer den vollen Monaten werden übrige Teilzeiten
nach 1/30 des EP abgerechnet
Menge: 1428,000 mMt

**01.01.17 Bauzaun, Stahlrahmen mobil, h=2,00 m, Baustellenzugänge BA I**
Aufstellen und Abbau eines Bauzaunes aus verzinktem Stahl (nach Wahl des Auftragnehmers) incl. Betonfüßen (sicherer Stand, gegen Umfallen gesichert), einzelne Bauzaunfelder gegen herausnehmen/ öffnen gesichert und miteinander
verbunden.
Bauzaun als Schutz des Baustellenzugangsbereiches für Bauabschnitt 1 anliefern und aufbauen.
Der Abbau hat nach Aufforderung durch die Bauleitung,
auch in Teilbereichen, zu erfolgen (Bauabschnitt I)
Höhe mind. 2.00 m.
Vorhaltung in gesonderter Position
Menge: 37,000 m

**01.01.18 Bauzaun, Stahlrahmen, h=2,00 m, Baustellenzugang BA I vorhalten**
Bauzaun aus mobilen Stahlrahmenelementen mit Rundstahlfüllstäben - Gitterfüllung, Stützfüßen aus Beton, inkl. sämtlicher Verbindungen, Kupplungen etc., vorhalten und unterhalten.
Außer den vollen Monaten werden Teilzeiten nach Tagen zu 1/30 des Einheitspreises abgerechnet.
Zaunhöhe: 2,00 m
Vorhaltedauer Baustellenzugang Bauabschnitt I: bis 17 Monate
Für die Abrechnung gilt die tatsächliche Vorhaltedauer.

Abrechnungsgrundlage 37 Meter x 17 Monate,
außer den vollen Monaten werden übrige Teilzeiten
nach 1/30 des EP abgerechnet
Menge: 629,000 mMt

**01.01.19 Bauzaun umsetzen, h=2,00 m, Baustellenzugänge von BA I nach BA II**
Bauzaun während der Ausführungszeit der vertraglichen Leistungen des AN nach besonderer Anordnung des AG umsetzen vom Bauabschnitt I zum Bauabschnitt II und im Bauabschnitt II wieder aufbauen gemäß Baustelleneinrichtungsplan.
Menge: 26,000 m

**01.01.20 Tor im Bauzaun**
Lieferung, Aufbau und Abbau von Toren, passend zum Bauzaun im Vorbeschrieb mit Rollen, als Zulage zu den Bauzaunanalagen.
Breite mind. 5.00 m
Vorhaltung in gesonderter Position

Ausführungsort nach Baustelleneinrichtung BA I + II
Menge: 3,000 St

**01.01.21 Tore im Bauzaun, vorhalten**
Vorhaltung Tore der Vorposition
Vorhaltedauer: bis 18 Monate
Für die Abrechnung gilt die tatsächliche Vorhaltedauer.

Abrechnungsgrundlage Stück x Monate,
außer den vollen Monaten werden übrige Teilzeiten
nach 1/30 des EP abgerechnet

Tor Baustellenzugang/Baustelleneinrichtung
Mengenermittlung:
1 Stück x 17 Monate gemäß Baustellenzugang Bauabschnitt I
2 Stück x 17 Monate gemäß Baustelleneinrichtung BA I
Menge: 51,000 StMt

**01.01.22 Tor im Bauzaun umsetzen, Baustellenzugänge von BA I nach BA II**
Tor im Bauzaun während der Ausführungszeit der vertraglichen Leistungen des AN nach besonderer Anordnung des AG umsetzen vom Bauabschnitt I zum Bauabschnitt II und im Bauabschnitt II wieder aufbauen gemäß Baustelleneinrichtungsplan.
Vorhaltung in gesonderter Position
Menge: 1,000 St

**01.01.23 Bauzaunschloß, für Tore im Bauzaun**
Bauzaunschloß, galvanisch verzinkt, mit Vorhängeschloß und 10 Schlüsseln, passend zum Bauzauntor im Vorbeschrieb liefern, einbauen, Schlüsselübergabe an die örtliche Bauüberwachung und Abbau sowie Abtransport nach Beendigung der Baumaßnahme.
Material: S235 JR
Oberfläche: Feuerverzinkung nach DIN ISO 1461

Vorhaltung in gesonderter Position

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Menge: 3,000 St

**01.01.24 Bauzaunschloß, vorhalten**
Vorhaltung des Bauzaunschlosses der Vorposition
Vorhaltedauer: bis 18 Monate
Für die Abrechnung gilt die tatsächliche Vorhaltedauer.

Abrechnungsgrundlage Stück x Monate,
außer den vollen Monaten werden übrige Teilzeiten
nach 1/30 des EP abgerechnet

Mengenermittlung:
1 Stück x 17 Monate Baustellenzugang Bauabschnitt I
2 Stück x 17 Monate Baustelleneinrichtung BA I
Menge: 51,000 StMt

**01.01.25 Bauzaunschloss umsetzen, Baustellenzugänge von BA I nach BA II**
Bauzaunschloss während der Ausführungszeit der vertraglichen Leistungen des AN nach besonderer Anordnung des AG umsetzen vom Bauabschnitt I zum Bauabschnitt II und im Bauabschnitt II wieder einbauen gemäß Baustelleneinrichtungsplan.
Vorhaltung in gesonderter Position
Menge: 1,000 St

**01.01.26 Abstützung des Bauzauns mit Schrägstützen**
Abstützung des Bauzauns nach Angaben der Bauleitung mit verschraubten Schrägstützen und deren Befestigung im Baugrund.
Fluchtwege müssen frei bleiben und dürfen nicht durch Bauzaunstützen versperrt werden (siehe Baustelleneinrichtungsplan).

Abrechnung pro Stütze,
Vorhaltung in gesonderter Position

Mengenermittlung:
4 Stück Baustellenzugang Bauabschnitt I
6 Stück Baustelleneinrichtung Bauabschnitt I
Menge: 10,000 St

**01.01.27 Abstützung des Bauzauns mit Schrägstützen, vorhalten**
Vorhaltung und Wartung der Abstützung der Vorposition
Vorhaltedauer: bis 18 Monate
Für die Abrechnung gilt die tatsächliche Vorhaltedauer.

Abrechnungsgrundlage Stück x Monate,
außer den vollen Monaten werden übrige Teilzeiten
nach 1/30 des EP abgerechnet

4 Stück x 17 Monate Baustellenzugang Bauabschnitt I
6 Stück x 17 Monate Baustelleneinrichtung Bauabschnitt I
Menge: 170,000 StMt

**01.01.28 Abstützung des Bauzauns umsetzen, Baustellenzugänge von BA I nach BA II**
Abstützung des Bauzauns während der Ausführungszeit der vertraglichen Leistungen des AN nach besonderer Anordnung des AG umsetzen vom Bauabschnitt I zum Bauabschnitt II und im Bauabschnitt II wieder aufbauen gemäß Baustelleneinrichtungsplan.
Menge: 4,000 St

**01.01.29 Staub- und Sichtschutz, Bauzaun**
Sichtschutznetz für Bauzaun aus Stahlgitterelementen, außenseitig über die Gesamthöhe an Bauzaunelementen befestigt, anliefern, anbauen, einschl. Abbau und Abtransport nach Beendigung der Baumaßnahme.
Zaunhöhe: ca. 2,00 m
Vorhaltung in gesonderter Position.
Menge: 37,000 m

**01.01.30 Staub- und Sichtschutz, Bauzaun, vorhalten**
Vorhaltung des Staub- und Sichtschutzes der Vorposition
Vorhaltedauer Bauabschnitt I: bis 18 Monate
Für die Abrechnung gilt die tatsächliche Vorhaltedauer.

Abrechnungsgrundlage 37 Meter x 17 Monate,
außer den vollen Monaten werden übrige Teilzeiten
nach 1/30 des EP abgerechnet
Menge: 629,000 mMt

**01.01.31 Staub- und Sichtschutz Bauzaun umsetzen, Baustellenzugänge von BA I nach BA II**
Staub- und Sichtschutz des Bauzauns während der Ausführungszeit der vertraglichen Leistungen des AN nach besonderer Anordnung des AG umsetzen vom Bauabschnitt I zum Bauabschnitt II und im Bauabschnitt II wieder anbauen gemäß Baustelleneinrichtungsplan.
Vorhaltung in gesonderter Position
Menge: 26,000 m

**01.01.32 Bauzaunschild**
Bauzaunschild aus Kunststoff, wetterfest, in Sichthöhe am Bauzaun mit Schnellbindern befestigen; für die gesamte Vertragszeit vorhalten; Befestigungsabstand 10 m
und wieder entfernen
Text:
"Baustelleneinrichtung - unberechtigtes Betreten
und Befahren verboten"
Vorhaltung in gesonderter Position
Menge: 5,000 St

**01.01.33 Bauzaunschild, vorhalten**
Bauzaunschild gemäß Vorbeschrieb für die Dauer der Baumaßnahme vorhalten.

Abrechnungsgrundlage Stück x Monate,
außer den vollen Monaten werden übrige Teilzeiten
nach 1/30 des EP abgerechnet

Mengenermittlung:
1 Stück x 17 Monate Baustellenzugang Bauabschnitt I
4 Stück x 17 Monate Baustelleneinrichtung BA I+II
Menge: 85,000 StMt

**01.01.34 Bauzaunschild umsetzen, von BA I nach BA II**
Bauzaunschild während der Ausführungszeit der vertraglichen Leistungen des AN nach besonderer Anordnung des AG umsetzen vom Bauabschnitt I zum Bauabschnitt II und im Bauabschnitt II wieder an den Bauzaun anbauen gemäß Baustelleneinrichtungsplan.
Vorhaltung in gesonderter Position
Menge: 1,000 St

**01.01.35 Gehwegschutz, Asphaltdeckschicht**
Behelfsmäßige Überfahrt zum Schutz vorhandener Flächen und Wege wie Kleinpflaster, Gehwegplatten u.ä., mit Asphalttragschicht herstellen und wieder rückbauen, auf Trennschicht aus Geotextil, Die Hilfsüberfahrt muss auf die zu erwartende Belastung (Achslasten, Verkehrsstärke) ausgerichtet sein. Belastungsklasse: Bk 1,8
Asphaltdicke: >/= 10 cm
Vorhaltung: 25 Monate
Ordnungsgemäße Entsorgung des Rückbaumaterials inklusive.
Menge: 15,000 m2

**01.01.36 Verkehrsrechtliche Anordnung Baustellenzufahrt, Beantragung ohne Gebühren**
*** Pauschalposition
Antrag der verkehrsrechtlichen Anordnung und für den Zweck der Verkehrssicherung und in Anspruchnahme öffentlicher Flächen bei Bauarbeiten, die in nachfolgendem Leistungsverzeichnis beschrieben sind, inkl.
Berechnung/Aufstellung/Verkehrszeichenplan/Signalplan,
Gebühren gehen gesondert an den Bauherren und sind nicht in diesen Einheitspreis einzukalkulieren.

Dauer der Sondernutzung: 25 Monate
Menge: 1,000 psch

**01.01.37 Hinweisschild öffentlicher Verkehrsraum, Baustelle FiPU**
Hinweisschild im Öffentlichen Verkehrsbereich,

Blechtafel mit Beschriftung,
Text: "Baustelle FiPU"
Pikto: Richtungspfeil,
Schildgröße BxH ca. 1050x350 mm,
komplett liefern und aufbauen/aufstellen,
für die Dauer der vertraglichen Leistung vorhalten
und nach Abschluss der Bauarbeiten wieder
beseitigen.
Schild mit fester Stahlrohrstange und Stützfuß (jeweils 2 Stück TL-Fußplatten K1 entspricht Standsicherheitsklasse 2)

Einholung Verkehrsrechtliche Genehmigung
in gesonderter Position

Nach Beendigung der Baustelle das Verkehrszeichen wieder
abbauen, abtransportieren und Gehwegoberfläche/Grünstreifen wieder herstellen.
Aufstellung nach Angabe der zuständigen Behörde.
Untergrund: befestigter Gehweg oder Grünstreifen

Vorhaltung: 25 Monate
Menge: 4,000 St

**01.01.38 Verkehrszeichen öffentlicher Verkehrsraum, Achtung Baustelle mit Zusatz Baustellenausfahrt**
Verkehrsschild im Öffentlichen Verkehrsbereich, entsprechend Verkehrsrechtliche Genehmigung

Verkehrsschild nach STVO: "Achtung Baustelle" bzw. "Allgemeine Gefahrenstelle" und Zusatzeichen StVO: "Baustellenausfahrt", reflektierend, lichtecht, für den Außenbereich (an Stahlrohrstange befestigen), Schildgröße: ca. 250/400mm, mit Stahlrohrstange, ca. 60 mm Durchmesser, sowie Stützenfuß (jeweils32 Stück TL-Fußplatten K1 entspricht Standsicherheitsklasse 3)
komplett liefern und einbauen/aufbauen, Gehwegoberfläche/Grünstreifen wieder herstellen
Nach Beendigung der Baustelle das Verkehrszeichen
wieder abbauen und abtransportieren;
Aufstellung nach Angabe der zuständigen Behörde.
Untergrund: befestigter Gehweg oder Grünstreifen

Vorhaltung: 25 Monate
Menge: 4,000 St

**01.01.39 Verkehrszeichen öffentlicher Verkehrsraum, gemäß VAO**
Verkehrsschild im Öffentlichen Verkehrsbereich, entsprechend Verkehrsrechtliche Genehmigung

Verkehrsschild nach STVO, Oberfläche reflektierend,
im öffentlichen Verkehrsraum aufstellen
feste Stahlrohrstange, ca. 60 mm Durchmesser,
sowie Stützenfuß (jeweils 2 Stück TL-Fußplatten K1 entspricht Standsicherheitsklasse 2)
komplett liefern und einbauen/aufbauen,
Nach Beendigung der Baustelle das Verkehrszeichen
wieder abbauen und abtransportieren;
Aufstellungsort nach Angabe der zuständigen
Behörde (Stadt Jena Fachdienst Verkehr, Stadtumbau & Infrastruktur Team Verkehrsorganisation)

Gehwegoberfläche/Grünstreifen wieder herstellen.
Aufstellung nach Angabe der zuständigen Behörde.
Untergrund: befestigter Gehweg oder Grünstreifen

Vorhaltung: 25 Monate
Menge: 2,000 St

**01.01.40 Verkehrs- und Hinweisschild vorhalten, öffentlicher Bereich**
Verkehrs- und Hinweisschild, im öffentlichen Bereich
mit fester Stahlrohrstange und Stützfuß (jeweils 2 bis 3 Stück TL-Fußplatten K1 entspricht Standsicherheitsklasse 2 bis 3)
für die Dauer der Baumaßnahme vorhalten.

Abrechnungsgrundlage 10 Stück x 17 Monate,
außer den vollen Monaten werden übrige Teilzeiten
nach 1/30 des EP abgerechnet
Menge: 170,000 StMt

**01.01.41 Verkehrszeichen umsetzen**
Verkehrszeichen aller Art nach besonderer Anordnung des AG oder örtlichen Bauüberwachung während der Ausführungszeit der vertraglichen Leistungen des AN umsetzen.
Menge: 6,000 St

**01.01.42 Halteverbotszone einrichten, Zufahrt zu Baustellenzugang auf dem Klinikgelände**
Die Zufahrt zur Notaufnahme und die Fluchtwege sind stets freizuhalten.

Einrichten einer Halteverbotszone im Baugebiet. Der Leistungsumfang beinhaltet das Aufstellen aller erforderlichen Beschilderungen und die Vor-/Unterhaltung über die gesamte Bauzeit, sowie das Abbauen und Abfahren nach Beendigung der Arbeiten.
Länge der Verbotszone: ca. 75,00 m

Verkehrsschilder und Hinweisschilder wie im Vorbeschrieb, jedoch im Klinikgelände:
Verkehrsschilder und Hinweisschild auf dem Baustellengelände,
z.B. "Parkverbot", "Hier gilt die STVO" etc.

Vorhaltung in gesonderter Position
Menge: 1,000 St

**01.01.43 Halteverbotszone, vorhalten**
Vorhaltung der Halteverbotszone der Vorposition
Vorhaltedauer: bis 28 Monate
Für die Abrechnung gilt die tatsächliche Vorhaltedauer.

Abrechnungsgrundlage 1 Stück x 17 Monate,
außer den vollen Monaten werden übrige Teilzeiten
nach 1/30 des EP abgerechnet
Menge: 17,000 StMt

**01.01.44 Zusatzzeichen zu StVO: "Halteverbot", Beschränkungen, Zulage**
Zusatzzeichen zum Verkehrsschild StVO: "Baustellenausfahrt", lichtecht, für den Außenbereich an zu vor beschriebene Stahlrohrstange (Halteverbotszone) befestigen, als Zulage.
Nach Beendigung der Baustelle das Zusatzzeichen wieder ausbauen und abtransportieren.
Schildgröße: ca. 250/400mm
für
Beschränkung des Halteverbot auf bestimmten Zeitraum (Monate) als auch auf einen gewissen Zeitraum (z.B. Mo-Fr 7-17 h)

Vorhaltung: 25 Monate
Menge: 4,000 St

**01.01.45 Halteverbotszone umsetzen, Baustellenzugänge von BA I nach BA II**
Halteverbotszone des Bauzauns während der Ausführungszeit der vertraglichen Leistungen des AN nach besonderer Anordnung des AG umsetzen vom Bauabschnitt I zum Bauabschnitt II und im Bauabschnitt II wieder aufbauen gemäß Baustelleneinrichtungsplan.
Vorhaltung in gesonderter Position
Menge: 1,000 St

**01.01.46 Sanitär-Waschcontainer, Einzelcontainer, Antransport, Aufstellung, Abtransport**
Sanitärcontainer Damen und Herren als Einzelcontainer mit 2 Außentüren (separate Zugänge).
Auf- und Abbauen einer WC- und Waschanlage im Baustellenbereich In Standardausführung für 11 bis 20 Personen Baustellenpersonal entsprechend den baulichen Anforderungen und den Anforderungen an die Einrichtung nach § 47 Arbeitsstättenverordnung und der Arbeitsstättenrichtlinie 47/1-3,5 mit der entsprechenden Anzahl von Waschplätzen, Dusch-Kabinen, WC-Kabinen, Urinalen sowie Handwaschbecken.
Im Einheitspreis ist der frostsichere Anschluss der Anlage an das öffentliche Ver- und Entsorgungsnetz enthalten. Ausführung einschl. Heizung und dafür aller notwendigen Anschlussarbeiten, sowie der anfallenden Gebühren. Die Anlage ist während der Gesamtbauzeit für alle Ausbaugewerke bereitzustellen.

Abmessungen:
Länge ca. 6.058 mm
Breite: ca. 2.438mm

Mindestausstattung:
Waschplätze: mind. 2 (1 Stück Damen/ 1 Stück Herren)
Duschen: 2 (1 Stück Damen/ 1 Stück Herren)
Toiletten: 3 (2 Stück Damen/1 Stück Herren)
Urinale mind. 1 Stück
2 Sanitärfenster

Sonstige Ausstattung:
Papierrollehalter, Kleiderhaken, Wasseranschluss, Mischbatterie (einschließlich 300 Liter Boiler), Duschvorhang, Spiegel, Ablage, Seifenspender, Handtuchspender, Papierdrahtkorb, Abfluss DN 100, Zufluss 1, PVC-Belag, Beleuchtung, Drückergarnituren, Profilzylinder mit jeweils 4 Schlüsseln

Vorhaltedauer: 25 Monate (BA I+II)
Menge: 1,000 St

**01.01.47 Sanitär-Waschcontainer, Einzelcontainer, Vorhaltung, Unterhalt, Reinigung**
Betrieb und Vorhalten eines Einzel-Sanitär-Waschcontainers einschl. wöchentlicher Reinigung (mit Vorlage eines Reinigungsprotokolls). Betriebs- und Verbrauchsstoffe (Seifen, Papierhandtücher  und WC-Papier) sowie Beheizung nach Bedarf
Die Vorhaltung erfolgt über die gesamte Bauzeit der Bauabschnitte I und II, die Abrechnung Bauabschnittsweise,
außer den vollen Monaten werden Teilzeiten nach Tagen zu 1/30 des Einheitspreises abgerechnet.
Vorhaltedauer: bis 28 Monate
Für die Abrechnung gilt die tatsächliche Vorhaltedauer.
Mengenermittlung:
1 Stück x 17 Monate Baustelleneinrichtung BA I
Menge: 17,000 StMt

**01.01.48 Abwasser- und Fäkalientank Anlieferung und Abholung, inkl. Anschluss**
Abwasser- und Fäkalientank ohne Kanalanschluss und ohne integrierte Tanktreppe, aus fäkalienresistent beschichtetem Stahlblech, geschlossen, mit inneren und äußeren Aussteifungen, passend zu Sanitärcontainer gemäß Vorbeschrieb und Installation unter dem Sanitärcontainer, anliefern, aufstellen, anschließen und nach Beendigung der Baumaßnahme abbauen und abtransportieren.
Behälterinhalt: 10.000 Liter
Abmessungen:
Länge ca. 6.058 mm
Breite: ca. 2.438mm
Höhe: ca. 700mm

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Menge: 1,000 St

**01.01.49 Abwasser- und Fäkalientank, vorhalten**
Vorhaltung des Abwasser- und Fäkalientanks der Vorposition
Vorhaltedauer: bis 28 Monate
Für die Abrechnung gilt die tatsächliche Vorhaltedauer.

Abrechnungsgrundlage Stück x Monate,
außer den vollen Monaten werden übrige Teilzeiten
nach 1/30 des EP abgerechnet

Mengenermittlung:
1 Stück x 17 Monate Baustelleneinrichtung BA I
Menge: 17,000 StMt

**01.01.50 Abwasser- und Fäkalientank, An- und Abfahrt Saugwagen**
An- und Abfahrt des Saugwagens für die turnusmäßige Entleerung des Abwasser- und Fäkalientanks vom Sanitärcontainer.
Die Absaugleistung, Anschluss an den Absaugstutzen mit Saugleitung und wieder Abbauen etc. ist in den Einheitspreis einzukalkulieren. Die Deponiegebühren werden gesondert vergütet.

Abrechnung: (1x Anfahrt und 1x Abfahrt = 1 Stück)
Menge: 17,000 St

**01.01.51 Entsorgungsgebühr Abwasser und Fäkalien**
Entsorgungsgebühren inkl. Deponie für die Abwässer und Fäkalien aus dem Tank gemäß Vorbeschrieb.
Menge: 25000,000 Ltr.

**01.01.52 Not-Entsorgung Abwasser und Fäkalien**
Not-Entsorgung inkl. Deponie für die Abwässer und Fäkalien aus dem Tank gemäß Vorbeschrieb, am Tag oder in der Nacht
inklusive Anfahrt und Abfahrt auf gesonderte Anordnung der örtlichen Bauüberwachung.
Menge: 1,000 St

**01.01.53 Tanktreppe für Abwasser- und Fäkalientank anliefern, auf- und abbauen, abtransportieren**
Tanktreppe für gestapelte Abwasser- und Fäkalientank und Sanitärcontainer aus verzinkter Metallkonstruktion, einschl. beidseitigem Geländer, anliefern, auf- und abbauen, einschl. Transportleistungen.
Höhe der Tanks: ca. 700mm
Anzahl Steigungen: 4 Stück
Menge: 1,000 St

**01.01.54 Tanktreppe, vorhalten**
Vorhaltung der Tanktreppe der Vorposition
Vorhaltedauer: bis 28 Monate
Für die Abrechnung gilt die tatsächliche Vorhaltedauer.

Abrechnungsgrundlage Stück x Monate,
außer den vollen Monaten werden übrige Teilzeiten
nach 1/30 des EP abgerechnet

Mengenermittlung:
1 Stück x 17 Monate Baustelleneinrichtung BA I
Menge: 17,000 StMt

**01.01.55 WC-Kabine anliefern, aufstellen, abtransportieren, Baustellenzugang**
WC-Kabine, antransportieren, aufstellen und nach Beendigung der Bauarbeiten beseitigen.
Nutzung durch die am Bau beteiligten Firmen.
Ausstattung:
- Innenleuchte
- Spiegel
- WC-Anlage und Wasserbecken mit Zubehör
- Hände-Desinfektion
Menge: 1,000 St

**01.01.56 WC-Kabine unterhalten, Baustellenzugang**
WC-Kabine vorhalten und unterhalten. Im Unterhalt ist das Entleeren bei Bedarf, jedoch mind. 1x pro Woche bzw. der Austausch enthalten. Verbrauchsmaterialien sind 1x pro Woche aufzufüllen.
Vorhaltedauer: bis 17 Monate
Für die Abrechnung gilt die tatsächliche Vorhaltedauer.

Abrechnungsgrundlage 1 Stück x 17 Monate,
außer den vollen Monaten werden übrige Teilzeiten
nach 1/30 des EP abgerechnet
Menge: 17,000 StMt

**01.01.57 WC-Kabine umsetzen, Baustellenzugänge von BA I nach BA II**
WC-Kabine des Bauzauns während der Ausführungszeit der vertraglichen Leistungen des AN nach besonderer Anordnung des AG umsetzen vom Bauabschnitt I zum Bauabschnitt II und im Bauabschnitt II wieder aufstellen gemäß Baustelleneinrichtungsplan.
Vorhaltung in gesonderter Position
Menge: 1,000 St

**01.01.58 Containeranlage, aufstellen, Bauleitungsbüro des AG, 30m2**
Bauleitung des AG Hochbau und Fachplaner:

Bürocontaineranlage bestehend aus 2 Raumzellen, Grundfläche ca. 5,0 x 6,0 m, antransportieren, aufstellen, betreiben, anschließen an die Haustechnik (Trinkwasser, Elt)
Nutzung: durch die Bauleitungen des AG

Container doppelwandig, GEG konform isoliert, wind- und regendicht, verwendete Materialien formaldehydfrei, elektrisch beheizt, Frostwächter 0,5 kW, als Systemcontainer stapel- und koppelbar, neuwertig, alle gleichfarbig, weiß bis hellgrau. Das Dach ist begehbar und für eine Schneelast von 1,00 kN/m2 ausgelegt, PVC-Bodenbelag braun marmoriert oder grau marmoriert

Containeranlage bestehend im aus:
- 1 Stück Doppelcontainer als Bürocontainer, Zutritt über eine Außentür, und vier Deckenleuchten
- Grundfläche: 30 m² (2 x 2,5 x 6 m, Container 2,5 x 6 m)

Elektroinstallation
nach VDE 0100, 380/220V
je Container 2x CEE Stecker 400V/32A als Ein- und Ausgang mit Anschlusskabel für direkte Kopplung mit weiteren Containern verdeckt verlegt, Sicherungskasten mit FI-Schutzschalter und Automaten, Lichtschalter, 8 Schuko-Steckdosen, Deckenleuchten als Langfeldwannenleuchten und Klimagerät (mit Belüftungs- und Entfeuchterfunktion zur Kühlung und zum Heizen als Wandgerät oder als Truhengerät, ohne Außeneinheit, Luftkanäle sind im Lieferumfang enthalten) für Container zur Innenmontage an der Containerwand, Klimagerät Inverter Split im Wärmetauschbetrieb Energieeffizienzklasse A++, Kühlleistung ca. 10.000 BTU (3 kW), ca. 3 kW Heizleistung

Fenster
Doppelcontainer 3 Fenster mit Rollladen

Türen
Mehrzweck-Außentür 875x2000 (stabil, verzinkt, doppelwandig, Schloss, Drückergarnitur, schwere Konstruktionsbänder, Sicherheitszylinderschloss mit Profilzylinder und 4 Schlüsseln.

Feuerlöscher
1 Stück Feuerlöscher, Pulver, 6 kg, Brandklasse ABC, 9 LE, 27 A, 183 BC, Dauerdruck inkl. Wandhalterung

Beschilderung, Sonstiges
- 1x Bauleitung, Büro, Außenschild an der Tür
- 1x Nichtraucherpiktogramm, innen
- umlaufende Magnetschienen mit Magneten zur Planbefestigung
- 1x Piktogramm Fluchtweg
- 1x Piktogramm Feuerlöscher
- 1x Schlüsselkasten

Vorhaltedauer: 25 Monate (BA I+II)
Menge: 1,000 St

**01.01.59 Containeranlage, Bauleitungsbüro vor-/unterhalten**
wie vor beschriebene Bauleitungsdoppelcontaineranlage, vor- und unterhalten. Notwendige Winter-Festmachung ist einzukalkulieren. Die Vorhaltung beinhaltet die wöchentliche Reinigung.
Die Wartung (Funktionsprüfungen, Feuerlöscher, Klimageräte) sind im Preis enthalten.
Die Kosten für Energie, Heizung werden vom AG getragen (siehe Umlagen).
Außer den vollen Monaten werden Teilzeiten nach Tagen zu 1/30 des Einheitspreises abgerechnet

(1 Stück x 17 Monate = 17 StMt)
Menge: 17,000 StMt

**01.01.60 Containeranlage, räumen, Bauleitungsbüro des AG, 30m2**
Bürocontaineranlage bestehend aus 2 Raumzellen, Grundfläche ca. 5,0 x 6,0 m, wie vor beschrieben nach Beendigung der Bauarbeiten räumen und wieder abtransportieren der Anlage.
Menge: 1,000 St

**01.01.61 Möblierung Bauleitungscontainer, Arbeitsplatz mit Besprechungstischen**
Möblierung Bauleitungsdoppelcontainers mit Arbeitsplätzen liefern und wieder abtransportieren mit folgender Ausstattung je Arbeitsplatz:

- Standard-Drehstuhl mit Rollen und verstellbaren Armlehnen
- Schreibtisch mit verschließbarem Rollcontainer
- Stahl-Aktenschrank 100 cm breit, 200 cm hoch, neuwertig
- Stuhl gepolstert
- Papierkorb
- 2 Garderobenhaken
- 2 Besprechungstische
- 4 Stühle

Grundfläche: ca. 5,00*6,00m
Vorhaltedauer: 17 Monate

Abrechnung nach Stück Arbeitsplätze
Die Vorhaltung wird über eine gesonderte Position abgerechnet
Menge: 2,000 St

**01.01.62 Möblierung Bauleitungscontainer, Arbeitsplatz, Vorhaltung**
Möblierung des Bauleitungscontainers je  Arbeitsplatz  vorhalten.

Abrechnungsgrundlage Stück x Monate,
außer den vollen Monaten werden übrige Teilzeiten
nach 1/30 des EP abgerechnet
Menge: 34,000 StMt

**01.01.63 Containeranlage, aufstellen, Baubesprechung des AG, 30m2**
Baubesprechung des AG:

Bürocontaineranlage bestehend aus 2 Raumzellen, Grundfläche ca. 5,0 x 6,0 m, antransportieren, aufstellen, betreiben, anschließen an die Haustechnik (Trinkwasser, Elt)
Nutzung: durch die Bauleitungen des AG für Baubesprechungen

Container doppelwandig, GEG konform isoliert, wind- und regendicht, verwendete Materialien formaldehydfrei, elektrisch beheizt, Frostwächter 0,5 kW, als Systemcontainer stapel- und koppelbar, neuwertig, alle gleichfarbig, weiß bis hellgrau. Das Dach ist begehbar und für eine Schneelast von 1,00 kN/m2 ausgelegt, PVC-Bodenbelag braun marmoriert oder grau marmoriert

Containeranlage bestehend im aus:
- 1 Stück Doppelcontainer als Bürocontainer, Zutritt über eine Außentür, und vier Deckenleuchten
- Grundfläche: 30 m² (2 x 2,5 x 6 m, Container 2,5 x 6 m)

Elektroinstallation
nach VDE 0100, 380/220V
je Container 2x CEE Stecker 400V/32A als Ein- und Ausgang mit Anschlusskabel für direkte Kopplung mit weiteren Containern verdeckt verlegt, Sicherungskasten mit FI-Schutzschalter und Automaten, Lichtschalter, 8 Schuko-Steckdosen, Deckenleuchten als Langfeldwannenleuchten und Klimagerät (mit Belüftungs- und Entfeuchterfunktion zur Kühlung und zum Heizen als Wandgerät oder als Truhengerät, ohne Außeneinheit, Luftkanäle sind im Lieferumfang enthalten) für Container zur Innenmontage an der Containerwand, Klimagerät Inverter Split im Wärmetauschbetrieb Energieeffizienzklasse A++, Kühlleistung ca. 10.000 BTU (3 kW), ca. 3 kW Heizleistung

Fenster
Doppelcontainer 3 Fenster mit Rollladen

Türen
Mehrzweck-Außentür 875x2000 (stabil, verzinkt, doppelwandig, Schloss, Drückergarnitur, schwere Konstruktionsbänder, Sicherheitszylinderschloss mit Profilzylinder und 4 Schlüsseln.

Feuerlöscher
1 Stück Feuerlöscher, Pulver, 6 kg, Brandklasse ABC, 9 LE, 27 A, 183 BC, Dauerdruck inkl. Wandhalterung

Beschilderung, Sonstiges
- 1x Baubesprechung, Außenschild an der Tür
- 1x Nichtraucherpiktogramm, innen
- umlaufende Magnetschienen mit Magneten zur Planbefestigung
- 1x Piktogramm Fluchtweg
- 1x Piktogramm Feuerlöscher

Vorhaltedauer: 25 Monate (BA I+II)
Menge: 1,000 St

**01.01.64 Containeranlage, Baubesprechung, vor-/unterhalten**
wie vor beschriebene Baubesprechungsdoppelcontaineranlage, vor- und unterhalten. Notwendige Winter-Festmachung ist einzukalkulieren. Die Vorhaltung beinhaltet die wöchentliche Reinigung.
Die Wartung (Funktionsprüfungen, Feuerlöscher, Klimageräte) sind im Preis enthalten.
Die Kosten für Energie, Heizung werden vom AG getragen (siehe Umlagen).
Außer den vollen Monaten werden Teilzeiten nach Tagen zu 1/30 des Einheitspreises abgerechnet

(1 Stück x 17 Monate = 17 StMt)
Menge: 17,000 StMt

**01.01.65 Containeranlage, räumen, Baubesprechung des AG, 30m2**
Bürocontaineranlage bestehend aus 2 Raumzellen, Grundfläche ca. 5,0 x 6,0 m, wie vor beschrieben nach Beendigung der Bauarbeiten räumen und wieder abtransportieren der Anlage.
Menge: 1,000 St

**01.01.66 Teeküche, Baubesprechungscontainer**
Miniküche liefern, im Baubesprechungscontainer aufbauen und wieder abtransportieren nach Beendigung der Baumaßnahme mit folgender Ausstattung:
- Spülbecken, Kühlschrank und Boiler
- Kaffeemaschine, Geschirr für 12 Personen (Tassen, Unterteller, Gläser, kleine Löffel)
- Oberschrank weiß, ca. 1 m breit, 2 Drehtüren
- Abtropfblech aus Edelstahl
- Miniküche-Ab- und Überlaufgarnitur mit Standard-Siphon, Standarmatur nach außen ablaufend
- Müll-/Abfalleimer
- Wassereimer
- 2 Stück Handtuchhaken

Breite: 1,00 m
Tiefe Unterschrank: 0,60 m

Vorhaltedauer: 25 Monate (Bauabschnitt I+II)

Die Vorhaltung wird über eine gesonderte Position abgerechnet
Menge: 1,000 St

**01.01.67 Teeküche, Baubesprechungscontainer, Vorhaltung**
Teeküche gemäß Vorbeschrieb vorhalten,

Abrechnungsgrundlage 1Stück x 17 Monate,
außer den vollen Monaten werden übrige Teilzeiten
nach 1/30 des EP abgerechnet
Menge: 17,000 StMt

**01.01.68 Möblierung, Baubesprechungscontainer, AG, 30m2**
Möblierung liefern, im Baubesprechungscontainer aufbauen und wieder abtransportieren nach Beendigung der Baumaßnahme mit folgender Ausstattung:

- 4 Besprechungstische
- 12 Stühlen
- Papierkorb
- 12 Garderobenhaken

Vorhaltedauer: 25 Monate (BA I+II)

Die Vorhaltung wird über eine gesonderte Position abgerechnet
Menge: 1,000 St

**01.01.69 Möblierung, Baubesprechungscontainer, AG, 30m2, Vorhaltung**
Möblierung des Besprechungsraumes vorhalten

Abrechnungsgrundlage 1 Stück x 17 Monate,
außer den vollen Monaten werden übrige Teilzeiten
nach 1/30 des EP abgerechnet
Menge: 17,000 StMt

**01.01.70 Tagesunterkunftscontainer, Einzelcontainer**
Container als Tagesunterkunft anliefern und aufstellen, einschl. Unterbau und Anschluss Haustechnik, stapelbar, Nutzung durch am Bau beteiligten Firmen und räumen nach Beendigung der Baumaßnahme. Reinigung und Vorhaltung werden gesondert vergütet.
Ausstattung:
- Außenwände, doppelwandig, wind- und regendicht, wärmegeschützt nach DIN 4108 für Wärmedämmgebiet III als Mindestanforderung,
- Fußbodenbelag aus PVC-Belag
- Elektroinstallation
- Elektro-Wandheizer
- Windfang als Vorhang
- Außentür mit Profilzylinderschloss und 4 Schlüsseln
- zwei isolierverglaste Fenster
- Möblierung: 2 Tische, 8 Stühle, 8 Stück Garderobenhaken

Grundfläche: 15 m2
Raumhöhe: 2,30 m

Vorhaltedauer: 25 Monate (Bauabschnitt I+II)
Menge: 2,000 St

**01.01.71 Tagesunterkunftscontainer, Unterhalt**
Container für Tagesunterkunft vorhalten und unterhalten.
Die Kosten für Energie, Heizung, Wasser, Abwasser trägt der AG.
Wartung und Reinigung (min. 1-mal in der Woche) sind in den Einheitspreis einzukalkulieren.

Abrechnungsgrundlage 2 Stück x 17 Monate,
außer den vollen Monaten werden übrige Teilzeiten
nach 1/30 des EP abgerechnet
Containergröße: ca. 15 m2 (ca. 6,0/2,5 m)
Menge: 34,000 StMt

**01.01.72 Lagercontainer, Einzelcontainer**
Container als Magazin anliefern, aufstellen und nach Beendigung der Baumaßnahme abbauen und abtransportieren.

Ausführung:
- stapelbare Stahlrahmenkonstruktion
- Dach und Außenwände verkleidet, einwandig
- eine Stirnwand als zweiflügliges Tor
- ohne Heizung, ohne Elektroinstallation, ohne Einrichtung
Grundfläche: ca. 6.058x 2.438 mm
Raumhöhe: ca. 2.591 mm

Vorhaltedauer: 25 Monate (Bauabschnitt I+II)
Menge: 3,000 St

**01.01.73 Lagercontainer, Einzelcontainer, Unterhalt**
Lagercontainer vorhalten und unterhalten.

Abrechnungsgrundlage 3 Stück x 17 Monate,
außer den vollen Monaten werden übrige Teilzeiten
nach 1/30 des EP abgerechnet
Containergröße: ca. 15 m2 (ca. 6,0/2,5 m)
Menge: 51,000 StMt

**01.01.74 Klärung Installationspunkt eines Bauwasseranschlusses mit AG**
*** Pauschalposition
Klärung durch den Auftragnehmer mit dem Betreiber der Universitätsklinik Jena bzw. dessen Fachplaner:

Installationspunkt eines Bauwasseranschlusses an
einem vorhandenen Anschlusspunkt
Menge: 1,000 psch

**01.01.75 Bauwasseranschluss, mit Messeinrichtung herstellen**
*** Pauschalposition
Bauwasseranschluss im Bereich des Sanitärcontainers, einschl. Messeinrichtung (Wasseruhr) herstellen und nach Fertigstellung des Bauwerks abbauen, einschl. 3 Stück 3/4 Zoll Zapfarmaturen, 1 Stück Entleerungshahn und 1 Stück Erdungsbrücke sowie frostsichere Umwehrung des Anschlusses.
Nutzung des Anschlusses erfolgt durch alle am Bau beteiligten Gewerke über die gesamte Bauzeit.

Vorhaltung in gesonderter Position.

Vorhaltedauer: 25 Monate (Bauabschnitt I+II)
Menge: 1,000 psch

**01.01.76 Bauwasseranschluss, vorhalten**
Bauwasseranschluss gemäß Vorposition vorhalten.

Abrechnungsgrundlage 1 Stück x 17 Monate,
außer den vollen Monaten werden übrige Teilzeiten
nach 1/30 des EP abgerechnet
Menge: 17,000 StMt

**01.01.77 Kunststoff-Leerrohr, DN 100, Heranführung Bauwasser zum Sanitärcontainer**
Kunststoff-Leerrohr unter Schotter der BE-Fläche verlegen, inkl. aller Erdarbeiten, Einlegen eines Ziehdrahtes.
Material: PP SN10
Größe: DN 100
Rohrüberdeckung ca. 50cm

In den Einheitspreis ist das Durchziehen der Anschlussleitung gemäß Vorbeschrieb einzukalkulieren.
Nach Beendigung der Baumaßnahme ausbauen und abtransportieren. Graben verfüllen und nachverdichten.

Ort: Überfahrt der Bauwasserleitung
Menge: 5,000 m

**01.01.78 Anschlussleitung, Heranführung Bauwasser zum Sanitärcontainer**
Anschlussleitung Bauwasser (Trinkwasserqualität) als Horizontalanbindung zwischen Anschlusspunkt des AG bis zum Sanitärcontainer, bestehend aus:
- Liefern und Einbau Anschlussleitung
- Anschluss am Anschlusspunkt des AG
- Anschluss an Bauwasseranschluss am Sanitärcontainer
- Verbindung der gesamten Anlage mit entsprechenden PE-HD Druckrohr DN 32 einschl. aller erforderlichen Form- und Verbindungsstücke
- Zuleitung beschädigungsfrei verlegen
- Nach Beendigung der Baumaßnahme abbauen und abtransportieren.
Menge: 55,000 m

**01.01.79 Temperaturfühler, Rohrbegleitheizung, Bauwasser-Rohr**
Temperaturfühler mit Kabel.
Zubehör Begleitheizung: Temperaturfühler
Kabellänge: 3 m
Schutzart: IP 65
liefern und an Anschlussleitung für Bauwasser installieren im Bereich des Sanitärcontainers. Nach Beendigung der Baumaßnahme abbauen und abtransportieren.

Vorhaltedauer: 25 Monate (Bauabschnitt I+II)
Menge: 1,000 St

**01.01.80 Heizband + Isolierung, Rohrbegleitheizung**
Heizband, selbstlimitierend, schutzisoliert (Schutzart II), zur Temperaturhaltung in Bauwasserleitungen liefern und montieren. Nach Beendigung der Baumaßnahme abbauen und abtransportieren.
Bauteil: Heizband, Warmwasser
Verwendung: Rohrbegleitheizung
Nennspannung: 230 V
Ausführung: Temperatur regelbar
Regelungsbereich: 37-60 °C
Leistung: 9 W/m

Vorhaltung:  25 Monate
Menge: 55,000 m

**01.01.81 Anschlussleitung, Temperaturfühler, Rohrbegleitheizung, Vorhaltung**
Bauwasseranschlussleitung inkl. Temperaturfühler mit Kabel und Heizband als Rohrbegleitheizung sowie Isolierung, vorhalten.
Abrechnungsgrundlage 1 Stück x 17 Monate,
außer den vollen Monaten werden übrige Teilzeiten
nach 1/30 des EP abgerechnet
Menge: 17,000 StMt

**01.01.82 CEE-Verlängerung zwischen Containern, 32 A, 5G, 6,0 mm2**
Liefern und montieren von Gummikabel H07RN-F 5G, 6,0 mm2,
CEE Stecker und Kupplung, 400 V, 32A, zwischen den Containern, fremdkörper- und spritzwassergeschützt, IP 44,
für die dauerhafte Verwendung im Freien geeignet,
Temperaturbereich -25 bis +55 C°, gefertigt nach DIN EN 60529, beständig gegen Öl und nach Beendigung der Baumaßnahme abbauen und abtransportieren.
Einzellänge: bis 10 m
Menge: 5,000 St

**01.01.83 CEE-Verlängerung zwischen Containern, 32 A, 5G, 6,0 mm2, vorhalten**
Vermietung und Vorhaltung CEE-Verlängerung zwischen Containern, 32 A, 5G, 6,0 mm2 je Stück pro Monat

Abrechnungsgrundlage 5 Stück x 1 7Monate,
außer den vollen Monaten werden übrige Teilzeiten
nach 1/30 des EP abgerechnet
Menge: 85,000 StMt

**01.01.84 Bauschuttrutsche aufstellen und beseitigen**
Bauschuttrutsche, staubdicht, aus Kunststoffrohren im Bereich der Fassade aufstellen, und nach Abschluss der Baumaßnahme abbauen und abtransportieren.
Mündung an den Container oder Kleintransporter staubdicht anschließen, Container oder Kleintransporter staubdicht abdecken.
Innendurchmesser: mind. 60 cm
Höhe: bis 12 m
Menge: 12,000 m

**01.01.85 Umsetzen Bauschuttrutsche von BA I in Lagercontainer**
*** Pauschalposition
Umsetzen einer Bauschuttrutsche vom Bauabschnitt I in den Lagercontainer als Zwischenlager bis  Bauabschnitt II beginnt
Menge: 1,000 psch

**01.01.86 Bauschuttrutsche, vorhalten**
Bauschuttrutsche, staubdicht, aus Kunststoffrohr, über die vorhalten und unterhalten je Meter pro Monat

Abrechnungsgrundlage 12 Meter x 17 Monate,
außer den vollen Monaten werden übrige Teilzeiten
nach 1/30 des EP abgerechnet
Menge: 204,000 mMt

#### Titel 01.02 Schutzeinrichtungen, BA I

**01.02.1 Bautür, Stahl, behelfsmäßig**
Bautür aus Stahl mit Stahlzarge und Leibungsausbildung zur Durchbruchsöffnung in der Außenwand für Normtürmaße, behelfsmäßig und verschließbar, Zarge verstellbar, liefern und im provisorischen Baustellenzugang einbauen, einschl. Demontage und Abtransport nach Beendigung der Baumaßnahme, mit Spindel-Schnellverstellung, untere Befestigung durch Verankerungs-Bohrungen für leichten Ein- und Ausbau, Anschlagdichtung
Lichtes Durchgangsmaß: ca. 2000/1000 mm
Durchbruchsmaße Außenwand: 2350/1280 mm
Zargentiefe: ca. 28 cm (einschl. Putz der Außenwand innen)
Menge: 1,000 St

**01.02.2 Bautür, Stahl, behelfsmäßig, vorhalten**
Bautür aus Stahl mit Zarge, behelfsmäßig, vorhalten je Stück pro Monat.
Türgröße: ca. 2000/1000 mm

Abrechnungsgrundlage 1 Stück x 17 Monate,
außer den vollen Monaten werden übrige Teilzeiten
nach 1/30 des EP abgerechnet
Menge: 17,000 StMt

**01.02.3 Umsetzen Bautür, Stahl, behelfsmäßig von BA I zu BA II**
Umsetzen einer Bautür, Stahl, behelfsmäßig vom Bauabschnitt I zum Bauabschnitt II inkl. Wiedereinbau in Baustellenzugang des BA II.
Menge: 1,000 St

**01.02.4 Öffnung behelfsmäßig schließen, OSB-3, Bautürausschnitt herstellen, inkl. UK, Bauabschnitt I**
Öffnung behelfsmäßig mit OSB-3-Platten auf Holzunterkonstruktion aus Kanthölzern 10/10cm schließen, einschl. Herstellung eines Ausschnittes für die behelfsmäßige Bautür aus Stahlblech B/H ca. 1,00/2,00m
Gesamtöffnungsgröße B/H: ca. 1,50/2,50 m
In den Einheitspreis ist die Lieferung des erforderlichen Materials sowie der Befestigungsmittel einzukalkulieren. Nach Beendigung der Baumaßnahme ist das Provisorium zurückzubauen und abzutransportieren.
Menge: 1,000 St

**01.02.5 Schutz- und Staubwand, inkl. UK, EI-90, Bauabschnitt I**
Gedämmte Schutzwand im Gebäude aus Gipsbauplatten Wand liefern, herstellen, vorhalten und abschließend nach Fertigstellung der Baumaßnahmen ausbauen und abtransportieren. Übergänge an die angrenzende Baukonstruktion staubdicht/ winddicht herzustellen um keine Beeinträchtigung des laufenden Klinikbetriebes außerhalb des Umbaubereiches zu haben..

Schutz- und Staubwand als Gipsplatten-Montagewand, nicht tragend, bestehend aus:
- einfachem Ständerwerk aus verzinkten Stahlprofilen, einschl. Anschlussdichtung an andere Bauteile
- beidseitiger Beplankung mit Gipsplatten, einschl. starrem Anschluss mit Anspachtelung an andere Bauteile
- Oberflächenausbildung in Standardverspachtelung, Qualitätsstufe Q1 (Grundverspachtelung ohne Nachverspachtelung/Finish). inkl. Fugenbewehrung gemäß Herstellerangaben
- plattenförmiger Dämmschicht aus Mineralwolle, dicht und abgleitsicher im Zwischenraum eingebaut
Art der Unterkonstruktion: Metallunterkonstruktion
Oberflächenqualität: Q1
Wärmedämmung: Mineralwolleplatten
Ständerwerk: Einfachständerwand
Typ Profil: CW/UW 75/50(40)/06
Art der Platte: Feuerschutzplatte
Anzahl Lagen, Beplankung je Seite: 2-lagig
Dicke Beplankung je Seite: 12,5 mm
Typ Platte: DF
Brandverhalten Platte: A2-s1,d0 (DIN EN 13501-1)
Dicke Dämmstoff: 60 mm
Rohdichte Dämmstoff: min. 50 kg/m³
Anwendungstyp: WTR
Brandverhalten Dämmstoff: A1 (DIN EN 13501-1)
Schmelzpunkt Dämmstoff: 1000 °C
Längenbezogener Strömungswiderstand: 5 kPa · s/m²
Feuerwiderstandsklasse (DIN EN 13501-2): EI 90
Schalldämmmaß: Rw,R 55 dB
Dicke Montagewand: 125 mm
Max. Höhe: ca. 4,00 m
Menge: 32,000 m2

**01.02.6 Schutzabdeckung, Folie PE 0,4 mm, Außenfenster, Bauabschnitt I**
Maßnahmen zum Schutz von Anlagen, Einbauten oder Leistungen anderer Gewerke, mittels Abkleben mit Kunststofffolie. Nach Beendigung der Bauleistungen Schutzlage rückstandslos entfernen und entsorgen.
Bauteil: Außenfenster im Bestand
Material Folie: PE
Dicke Folie: 0,4 mm
Ausführung im Geschoss E1 innen und für Schneidarbeiten in der Außenwand zur Herstellung von Öffnungen, außen, für darunterliegende Geschosse
Menge: 63,000 m2

**01.02.7 Bodenabdeckung, OSB-Platten mit Vlies, Zuwegung Bauabschnitt I, Bestandsestrich**
Bodenabdeckung zum Schutz vor mechanischen Beschädigungen, Schutzabdeckung während der gesamten Ausführungszeit vorhalten. Bei Beschädigungen der Abdeckung ist diese unverzüglich instand zu setzen oder zu erneuern, einschl. Entfernen und Entsorgung nach Beendigung der Baumaßnahme. In den Einheitspreis sind aller erforderlichen Zuschnitte einzurechnen.
Ausführung wie folgt:
- Reinigung der Bestandsestrichfläche von grober  Verschmutzung
- Zwischenlage aus Bautenschutzmatten aus Gummigranulat-Recyclingmaterial
- Decklage aus OSB-Holzwerkstoffplatten, vollflächig und lückenlos verlegt
- Abkleben aller Stoßfugen mit Fugenklebeband
Boden: Bestandsestrich Baustellenzugang BA I
Granulatmatten: mind. 8 mm
OSB-Platten: 22 mm
Menge: 40,000 m2

**01.02.8 Brandschutztüren schützen, Hartfaserplatten, 4mm**
Abdecken der Brandschutztüren im Bestand mit Hartfaserplatten vertikal, lagesicher befestigt. Die Stoß- und Anschlussbereiche müssen vollständig verklebt werden.
Bauteil: Brandschutztüren im Bestand
Bauteilschutz: Schutzabdeckung
Material: Hartfaserplatten, 4mm dick
Einbauort: Bauabschnitt I 1-flg. und 2 flg. Türen
Menge: 35,000 m2

*Hinweis: Maßnahmen für TGA E00*

**01.02.9 Abstimmung Handwerker zeitl. Verlauf Maßnahmen f. TGA, E00**
Menge: 30,000 h

**01.02.10 Abdeckung, Bodenflächen, Milchtütenpapier, E00**
Schutzabdeckung auf Bodenflächen, zum Schutz vor Verschmutzung und Beschädigung mit beidseitig silikoniertem/PE-beschichtetem Karton, unempfindlich gegen Wasser, Flüssigkeiten und dem Stellen von Gerüsten.

Bauteil: Bestandsbodenbelag Geschoss E00Räume im Bereich zu öffnender Unterdecken
Menge: 120,000 m2

**01.02.11 Abdeckung Einrichtungsgegenstände, Malerabdeckvlies, E00**
Abdecken von Bodenflächen mit Malerabdeckvlies, rutschfest, beschichtet, vor Beginn der Arbeiten auslegen und nach Beendigung zur Wiederverwendung entfernen.
Abdeckmaterial: Malerabdeckvlies
Verwendung: Abdeckung Bodenflächen
Einbauort: Innenflächen
Menge: 200,000 m2

**01.02.12 Abkleben Fenster- und Türflächen, Abdeckfolie, E00**
Abkleben von Fenster- und Türflächen inkl. den jeweiligen Rahmen im Innenbereich mit Malerfolie. Klebebänder passend zu den Rahmenmaterialien wählen. Folien nach Abschluss der Arbeiten rückstandslos entfernen und entsorgen.
Abdeckmaterial: Abdeckfolie (PE)
Verwendung: Abkleben Fenster- und Türflächen
Einbauort: Bestands-Innenflächen im Geschoss E00
Menge: 120,000 m2

**01.02.13 Schutz- und Staubwand, OSB3, inkl. UK, E00**
Gedämmte Schutzwand im Gebäude aus Holzwerkstoffplatten mit Trag- und Unterkonstruktion aus Holz. Wand als Einbruchs-, Staub- und Sichtschutz liefern, herstellen, vorhalten und abschließend beseitigen. Übergänge an die angrenzende Baukonstruktion staubdicht/ winddicht abkleben.
Dämmung mit Hartschaumplatten d=8 cm
Menge: 30,000 m2

**01.02.14 Staubschutzwand, Folienwand mit Staubschutz 4 x 6 m**
Staubschutzwand als Folienwand mit Staubschutz 4 x 6 m mit Schmutzschleuse mit Reißverschluss
Staubschutzwand bis 4 x 6 Meter, bei allen staubigen Renovierungs- und Umbauarbeiten erstellen und nach Abschluss der Arbeiten wieder rückbauen.
Im Set sind:
4 Stück Teleskop-Aluminiumstützen mit integrierten Spannfedern und Exzenterschnellverschluss
8 Stück oberflächenschonende Fuß-, Kopfplatten für Gips- und Mineralfaserplattendecken
12 Folien Spannclips um die Folie am Rohr zu befestigen
Folienschneidklinge
LDPE Folie 6µm
2 Klebe-Reißverschlüsse enthalten
mit welchen individuelle Durchgangsmöglichkeiten geschafft werden können.
Alle verwendeten Komponenten sind weitestgehend wiederverwendbar und dichthalten.
Nicht wiederverwendbare Teile sind zu ersetzen.

Einbauort: Bestands-Raume im Geschoss E00, im Bereich zu öffnender Unterdecken
Menge: 4,000 St

**01.02.15 Bodenabdeckung, Tetrapack-Karton**
Schutzabdeckung gegen mechanische Beschädigungen, Verschmutzungen sowie Staub aller Art liefern und
auf v.g. Bodenflächen verlegen;
inkl. staubdichtes Verkleben der Stöße und Randbereiche mit geeignetem dauerhaftem Klebeband
sowie Vorhaltung bis zur Übergabe

Verwendung von Klebebändern, welche keine Klebstoffrückstände oder Beeinträchtigungen
auf der Oberfläche des Nutzbelages hinterlassen.
Es darf kein Schmutz unter die Abdeckung gelangen.

Material: Schutzabdeckung mit Verbundkarton (Tetrapack-Karton) mit Folienbeschichtung aus
formstabilen festen Schutzkarton

inkl. Rückbau und Entsorgung durch AN

Ausführungsort: Bestandsbodenbelag Geschoss E00, in Räume und auf Fluren zu Arbeitsbereichen für Öffnung von Unterdecken
Menge: 520,000 m2

*Hinweis: Spezielle Baustelleneinrichtung, Staubminderung Krankenhaus*
Neben der allgemeine Baustelleinrichtung des Auftragnehmers ist zusätzliche eine spezielle Baustelleneinrichtung für die Staubminderung im laufenden Krankenhausbetrieb einzuplanen und in den folgenden Positonen zu kalkulieren/anzubieten.

**01.02.16 Bauschutzwand im Gebäude - Stä.+ 1xOSB (weiß), H=3,7m**
Behelfsmäßige staubdichte Bauschutzwand, raumhoch, im Gebäude, in Systemständerwandbauweise auf Anweisung der örtl. Bauleitung des AG als Staubschutz herstellen und in Abstimmung mit der örtlichen Bauüberwachung fachgerecht entfernen und entsorgen; inkl. aller Entsorgungskosten, Vorhaltung in gesonderter Position.

- Stabiler Trag- und Unterkonstruktion aus Metalltrockenbauprofilen
- 1 Lage PE-Folie, mit hohen Anforderungen an staubdichte Ausführung (auch bei Unterdruck), Stabilität und Reißfestigkeit, abwischbar
- 1-seitig einfach beplankt mit OSB-Platten, luftdicht abgeklebt und sauber gestoßen
- einseitiger Anstrich mit weißer Dispersionsfarbe (Sichtseite zur Klinik)
- inkl. Einbindung von durchführenden Installationsleitungen staubdicht ausführen,
- inkl. aller Abklebungen und Anpassarbeiten an Übergängen an die umgreifende Baukonstruktion.

Raumhöhe: max. 3,90 m

Ausführungsbereich: innerhalb des Bauwerks, im Keller- Erd- und 1. Obergeschoss
Menge: 50,000 m2

**01.02.17 Bauschutzwand im Gebäude - Ständerwand; vorhalten**
Behelfsmäßige Bauschutzwand als raumhohe Systemständerwand im Gebäude, wie in Vorposition beschrieben vorhalten einschl. der regelmäßigen Unterhaltung und Wartung.

Dauer der Vorhaltung: 8 Wochen
(120 m2 x 8 Wochen = 960 m2Wo)
Menge: 960,000 m2Wo

**Ausführungsbeschreibung 1 Staub- und Schimmelpilzminderungsmaßnahmen**
*Staub- und Schimmelpilzminderungsmaßnahmen*
Maßnahmen zum Arbeitsschutz, technische, organisatorische und personenbezogene Maßnahmen, technische Ausstattungen von Geräten und Maschinen, insbesondere Baustelleneinrichtungen, Körper- und Atemschutzmaßnahmen sowie Arbeitszeitregelungen für folgende geplante Sanierungsbereichen nach Kubikmeter Nettorauminhalt je Geschoss,
Ausführung erfolgt nur nach Bedarf!

ÜBERSICHT ÜBER DIE MÖGLICHE SANIERUNGSBEREICHE
Bereich Haus/Geschoss Kurzbezeichnung  Nettorauminhalt bis ca. Flur Nr.10.F15 bis Achse 53  Flur mit angrenzenden  Räumen  250 m³

Flur Nr.10.F15 von Achse 53 bis 56 Flur mit angrenzenden  Räumen  850 m³

Flur Nr.10.F15 ab Achse 56  Flur mit angrenzenden  Räumen  550 m³

Flur Nr.10.F13B  Flur mit angrenzenden  Räumen  100 m³

Leistungsumfang:
Zur Einhaltung der Arbeitsplatzgrenzwerte (AGW) nach TRGS 900 Abs. 2.4.1 (7) ist während staubintensiver Arbeiten die Einrichtung einer wirksamen Staubschutzmaßnahme mit kontrollierter Unterdruckhaltung erforderlich.

Folgende Leistungen sind enthalten:
- Einsatz von handgeführten Geräten (staubarme Fabrikate) mit wirksamen Absaugungsvorrichtungen
- Lieferung, Montage, Betrieb und Rückbau eines Luftreinigungssystems mit HEPA-Filter (mind. H13), geeignet für ein Raumvolumen von ca. 100 m3
- Auslegung der Geräte zur Erreichung eines Luftwechsels von3 mind. 6-fach pro Stunde
- Einrichtung von Staubschleusen, abschottenden Folienwänden oder modularen Staubschutzwänden
- Sicherstellung aller erforderlichen Medienanschlüsse (Strom, ggf. Abluftführung)
- Tägliche Reinigung der Staubschutzbereiche und Wartung der Anlagen
- Überwachung des Differenzdrucks zur Sicherstellung des leichten Unterdrucks gegenüber angrenzenden Bereichen
- Filterwechsel, Verbrauchsmaterialien und Dokumentation der Wartung
- Abbau und Abtransport nach Abschluss der stauberzeugenden Tätigkeiten

Besonderer Hinweis:
Die Maßnahme dient der Einhaltung eines AGW von max. 3 mg/m³ für E-Staub sowie 1,25 mg/m³ für A-Staub entsprechend TRGS 900. Die Umsetzung ist erforderlich, um angrenzende sensible Bereiche (z. B. Klinikbetrieb) vor Staubimmissionen zu schützen.

Diese Handlungsanleitung gilt insbesondere bei
- Manuellen Abbrucharbeiten innerhalb geschlossenen Räumen, wie Entkernungsarbeiten, Abbruch von Wänden, Decken und Bauteilen
- Maschinellen Abbrucharbeiten
- Betonbohr- und Sägearbeiten
- Bereitstellung und Transport von Abbruchmaterial auf Baustelle

**01.02.18 Staubminderungsmaßnahmen ca.100 m³ Nettorauminhalt**
*** gemäß Ausführungsbeschreibung 1
Bereich für Staubminderungsmaßnahmen ca. 100 m³ Nettorauminhalt (einzelne Räume bis aneinander liegende bzw. verbundene Raumgruppen)

Die Maßnahmen betreffen insbesondere folgende Abbrucharbeiten, bei denen Stäube freigesetzt werden:
- Bohren
- Stemmen
- Fräsen
- Sägen, , z. B. beim Herstellen von Aussparungen/ Durchbrüchen
- Putz entfernen
- Schutt beräumen und transportieren (innerhalb und außerhalb von Gebäuden)
- Anschließende Reinigungsarbeiten
- Sortieren von abgebrochenem Material
- Aufbereiten des Materials auf der Baustelle, Bauschuttrecycling

Ausführung: Flur Nr.10.F13B mit angrenzenden Räumen
Menge: 1,000 St

**01.02.19 Staubminderungsmaßnahmen ca. 250 m³ Nettorauminhalt**
*** gemäß Ausführungsbeschreibung 1
Bereich für Staubminderungsmaßnahmen ca. 250 m³ Nettorauminhalt (einzelne Räume bis aneinander liegende bzw. verbundene Raumgruppen)

Die Maßnahmen betreffen insbesondere folgende Abbrucharbeiten, bei denen Stäube freigesetzt werden:
- Bohren
- Stemmen
- Fräsen
- Sägen, , z. B. beim Herstellen von Aussparungen/ Durchbrüchen
- Putz entfernen
- Schutt beräumen und transportieren (innerhalb und außerhalb von Gebäuden)
- Anschließende Reinigungsarbeiten
- Sortieren von abgebrochenem Material
- Aufbereiten des Materials auf der Baustelle, Bauschuttrecycling

Ausführung: Flur Nr.10.F15 bis Achse 53 mit angrenzenden Räumen
Menge: 1,000 St

**01.02.20 Staubminderungsmaßnahmen ca. 550 m³ Nettorauminhalt**
*** gemäß Ausführungsbeschreibung 1
Bereich für Staubminderungsmaßnahmen ca. 550 m³ bis 1500 m³ Nettorauminhalt (einzelne Räume bis aneinander liegende bzw. verbundene Raumgruppen)

Die Maßnahmen betreffen insbesondere folgende Abbrucharbeiten, bei denen Stäube freigesetzt werden:
- Bohren
- Stemmen
- Fräsen
- Sägen, , z. B. beim Herstellen von Aussparungen/ Durchbrüchen
- Putz entfernen
- Schutt beräumen und transportieren (innerhalb und außerhalb von Gebäuden)
- Anschließende Reinigungsarbeiten
- Sortieren von abgebrochenem Material
- Aufbereiten des Materials auf der Baustelle, Bauschuttrecycling

Ausführung: Flur Nr.10.F15 ab Achse 56 mit angrenzenden Räumen
Menge: 1,000 St

**01.02.21 Staubminderungsmaßnahmen ca. 850 m³ Nettorauminhalt**
*** gemäß Ausführungsbeschreibung 1
Bereich für Staubminderungsmaßnahmen ca. 850 m³ Nettorauminhalt (einzelne Räume bis aneinander liegende bzw. verbundene Raumgruppen)

Die Maßnahmen betreffen insbesondere folgende Abbrucharbeiten, bei denen Stäube freigesetzt werden:
- Bohren
- Stemmen
- Fräsen
- Sägen, , z. B. beim Herstellen von Aussparungen/ Durchbrüchen
- Putz entfernen
- Schutt beräumen und transportieren (innerhalb und außerhalb von Gebäuden)
- Anschließende Reinigungsarbeiten
- Sortieren von abgebrochenem Material
- Aufbereiten des Materials auf der Baustelle, Bauschuttrecycling

Ausführung: Flur Nr.10.F15 von Achse 53 bis 56 mit angrenzenden Räumen
Menge: 1,000 St

**01.02.22 Staubminderungsmaßnahmen ca.100 m³ Nettorauminhalt, Vorhalten/Überlassung**
*** gemäß Ausführungsbeschreibung 1
Besondere Leistung für die Vorhaltung, Gebrauchsüberlassung, Übergabe und für Einweisung von Folgegewerken (z. B. Trockenbau, Malerarbeiten) der funktionsfähigen Staubschutz- und Luftreinigungsanlage während der gesamten Bauzeit bis zur Fertigstellung der Baustelle.

Die Maßnahmen betreffen insbesondere folgende staubintensiven Abbrucharbeiten:

Bohren
Stemmen
Fräsen
Sägen (z. B. bei Aussparungen und Durchbrüchen)
Putz entfernen
Schutt beräumen und transportieren (innen und außen)
Reinigungsarbeiten
Sortieren von Abbruchmaterial

Umfang der besonderen Leistung:
Vorhaltung und Gebrauchsüberlassung eines Luftreinigungssystems mit HEPA-Filter (mind. H13), ausgelegt auf das Raumvolumen (ca. 100 m³) mit Luftwechselrate = 6-fach pro Stunde.
Sicherstellung der Unterdruckhaltung und Differenzdrucküberwachung.
Wöchentliche Kontrolle und Wartung des Systems inkl. Filterwechsel und Dokumentation.

Übergabe der Anlage sowie Einweisung der nachfolgenden Gewerke in die Nutzung.
Vorhaltung bis zum Ende der Baustelle; Rückbau und Entsorgung nach Abschluss.

Der zu schützende Bereich umfasst ca. 100 m³ Nettorauminhalt (einzelne Räume sowie angrenzende bzw. verbundene Raumgruppen).
Menge: 42,000 StWo

**01.02.23 Staubminderungsmaßnahmen ca. 250 m³ Nettorauminhalt, Vorhalten/Überlassung**
*** gemäß Ausführungsbeschreibung 1
Besondere Leistung für die Vorhaltung, Gebrauchsüberlassung, Übergabe und für Einweisung von Folgegewerken (z. B. Trockenbau, Malerarbeiten) der funktionsfähigen Staubschutz- und Luftreinigungsanlage während der gesamten Bauzeit bis zur Fertigstellung der Baustelle.

Die Maßnahmen betreffen insbesondere folgende staubintensiven Abbrucharbeiten:

Bohren
Stemmen
Fräsen
Sägen (z. B. bei Aussparungen und Durchbrüchen)
Putz entfernen
Schutt beräumen und transportieren (innen und außen)
Reinigungsarbeiten
Sortieren von Abbruchmaterial

Umfang der besonderen Leistung:
Vorhaltung und Gebrauchsüberlassung eines Luftreinigungssystems mit HEPA-Filter (mind. H13), ausgelegt auf das Raumvolumen (ca. 100 m³) mit Luftwechselrate = 6-fach pro Stunde.
Sicherstellung der Unterdruckhaltung und Differenzdrucküberwachung.
Wöchentliche Kontrolle und Wartung des Systems inkl. Filterwechsel und Dokumentation.

Übergabe der Anlage sowie Einweisung der nachfolgenden Gewerke in die Nutzung.
Vorhaltung bis zum Ende der Baustelle; Rückbau und Entsorgung nach Abschluss.

Der zu schützende Bereich umfasst ca. 250 m³ Nettorauminhalt (einzelne Räume sowie angrenzende bzw. verbundene Raumgruppen).
Menge: 42,000 StWo

**01.02.24 Staubminderungsmaßnahmen ca. 550 m³ Nettorauminhalt, Vorhalten/Überlassung**
*** gemäß Ausführungsbeschreibung 1
Besondere Leistung für die Vorhaltung, Gebrauchsüberlassung, Übergabe und für Einweisung von Folgegewerken (z. B. Trockenbau, Malerarbeiten) der funktionsfähigen Staubschutz- und Luftreinigungsanlage während der gesamten Bauzeit bis zur Fertigstellung der Baustelle.

Die Maßnahmen betreffen insbesondere folgende staubintensiven Abbrucharbeiten:

Bohren
Stemmen
Fräsen
Sägen (z. B. bei Aussparungen und Durchbrüchen)
Putz entfernen
Schutt beräumen und transportieren (innen und außen)
Reinigungsarbeiten
Sortieren von Abbruchmaterial

Umfang der besonderen Leistung:
Vorhaltung und Gebrauchsüberlassung eines Luftreinigungssystems mit HEPA-Filter (mind. H13), ausgelegt auf das Raumvolumen (ca. 100 m³) mit Luftwechselrate = 6-fach pro Stunde.
Sicherstellung der Unterdruckhaltung und Differenzdrucküberwachung.
Wöchentliche Kontrolle und Wartung des Systems inkl. Filterwechsel und Dokumentation.

Übergabe der Anlage sowie Einweisung der nachfolgenden Gewerke in die Nutzung.
Vorhaltung bis zum Ende der Baustelle; Rückbau und Entsorgung nach Abschluss.

Der zu schützende Bereich umfasst ca. 550 m³ Nettorauminhalt (einzelne Räume sowie angrenzende bzw. verbundene Raumgruppen).
Menge: 42,000 StWo

**01.02.25 Staubminderungsmaßnahmen ca. 850 m³ Nettorauminhalt, Vorhalten/Überlassung**
*** gemäß Ausführungsbeschreibung 1
Besondere Leistung für die Vorhaltung, Gebrauchsüberlassung, Übergabe und für Einweisung von Folgegewerken (z. B. Trockenbau, Malerarbeiten) der funktionsfähigen Staubschutz- und Luftreinigungsanlage während der gesamten Bauzeit bis zur Fertigstellung der Baustelle.

Die Maßnahmen betreffen insbesondere folgende staubintensiven Abbrucharbeiten:

Bohren
Stemmen
Fräsen
Sägen (z. B. bei Aussparungen und Durchbrüchen)
Putz entfernen
Schutt beräumen und transportieren (innen und außen)
Reinigungsarbeiten
Sortieren von Abbruchmaterial

Umfang der besonderen Leistung:
Vorhaltung und Gebrauchsüberlassung eines Luftreinigungssystems mit HEPA-Filter (mind. H13), ausgelegt auf das Raumvolumen (ca. 100 m³) mit Luftwechselrate = 6-fach pro Stunde.
Sicherstellung der Unterdruckhaltung und Differenzdrucküberwachung.
Wöchentliche Kontrolle und Wartung des Systems inkl. Filterwechsel und Dokumentation.

Übergabe der Anlage sowie Einweisung der nachfolgenden Gewerke in die Nutzung.
Vorhaltung bis zum Ende der Baustelle; Rückbau und Entsorgung nach Abschluss.

Der zu schützende Bereich umfasst ca. 850 m³ Nettorauminhalt (einzelne Räume sowie angrenzende bzw. verbundene Raumgruppen)
Menge: 42,000 StWo

#### Titel 01.03 Gerüstarbeiten, BA I

*Hinweis: Hinweis: Vorhaltungen Gerüstbau*
Die Vorhaltungen der Gerüstelemente erfolgen über die gesamte Bauzeit der Bauabschnitte I und II, die Abrechnung erfolgt jedoch Bauabschnittsweise.
geplante Vorhaltung:
Bauabschnitt I: 16 Monate
Bauabschnitt II: 7 Monate

**01.03.1 Bautenschutzmatte, Gerüstunterbau, 8 mm, Aufbau, BA I**
Bautenschutzmatte aus Gummigranulat als Schutzlage unter Gerüst, zum Schutz der Aufstandsflächen (Dämmung, Abdichtung, Belag u.ä.) liefern und auslegen, Abbau und Abtransport der Bautenschutz nach Ende der Arbeiten
Mattendicke: 8 mm

Angeb. Fabrikat/System/Hersteller:

'...................................'
Menge: 18,000 m2

**01.03.2 Bautenschutzmatte, Gebrauchsüberlassung, BA I**
Gebrauchsüberlassung der Bautenschutzmatte aus Gummigranulat unter Gerüst.
Für die Abrechnung gilt die tatsächliche Gebrauchsüberlassungsdauer.

Abrechnungsgrundlage: 18 m2 x 64 Wochen,
außer den vollen Wochen werden übrige Teilzeiten
nach 1/7 des EP abgerechnet.
Menge: 1152,000 m2Wo

**01.03.3 Bautenschutzmatte, Gerüstunterbau, 8 mm, Aufnehmen, Transport, Auslegen**
Bautenschutzmatte aus Gummigranulat als Schutzlage unter Gerüst, zum Schutz der Aufstandsflächen aufnehmen und laden zum Transport auf der Klinikgelände, wiederauslegen für das Gerüst Bauabschnitt II
Transportweg: bis 100 m
Menge: 18,000 m2

**01.03.4 Bauaufzug Personen/Material H bis 10m, Traglast 500kg 2,5m2, aufbauen**
Bauaufzug zur Personen- und Materialbeförderung DIN EN 12159, an der Außenseite von Bauwerken,
Förderhöhe: bis 10,00 m,
mit 2 Haltestellen:
- Zugangsrampe zur Be- und Entladung an unterster Haltestelle
- Entladehaltestelle
max. Traglast 500 kg,
Bemessungsstrom 16 A,
Entfernung zwischen Stromanschluss und Aufzug bis 25 m, Be- und Entlademöglichkeit des Aufzugs vor Ort verfügbar, mit einem geschlossenen Fahrkorb
Fahrkorbgrundfläche ca. 2,5 m2,
Befestigung an Gerüst
Standfläche: verdichteter Untergrund
Hubgeschwindigkeit: 30 m/min
für Stromanschluss: 5.5 kW / 400 V / 50 Hz / 16 A
Lastbühne ist um 90 Grad schwenkbar für sicheres und bequemes Be- und Entladen an den jeweiligen Haltestellen (Absetzbühne)
An der Bodenstation kann die Beladung parallel platzsparend - zum Gebäude erfolgen.
antransportieren und aufbauen
Menge: 1,000 St

**01.03.5 Bauaufzug Personen/Material H bis 10m, 2Haltestellen, Traglast 500kg 2,5m2 vor-/instandhalten**
Bauaufzug zur Personen- und Materialbeförderung DIN EN 12159, an der Außenseite von Bauwerken,
Förderhöhe: bis 10,00 m, mit 2 Haltestellen,
Zugangsrampe zur Be- und Entladung an unterster Haltestelle,
max. Traglast 500 kg,
Bemessungsstrom 16 A,
Entfernung zwischen Stromanschluss und Aufzug bis 25 m, Be- und Entlademöglichkeit des Aufzugs vor Ort verfügbar, mit einem geschlossenen Fahrkorb
Fahrkorbgrundfläche ca. 2,5 m2,
Befestigung an Gerüst
Standfläche: verdichteter Untergrund.
Vorhalten und Instandhalten, inkl. Mietgebühr und Maschinenbruchversicherung
Für die Abrechnung gilt die tatsächliche Vorhaltedauer.

Abrechnungsgrundlage 1 Stück x 64 Wochen,
außer den vollen Wochen werden übrige Teilzeiten
nach 1/7 des EP abgerechnet
Menge: 64,000 StWo

**01.03.6 Bauaufzug Personen/Material H bis 10m, 2Haltestellen, Traglast 500kg 2,5m2, abbauen und umsetzen**
Bauaufzug zur Personen- und Materialbeförderung DIN EN 12159, an der Außenseite von Bauwerken,
Förderhöhe: bis 10,00 m, mit 2 Haltestellen,
Zugangsrampe zur Be- und Entladung an unterster Haltestelle,
max. Traglast 500 kg,
Bemessungsstrom 16 A,
Entfernung zwischen Stromanschluss und Aufzug bis 25 m, Be- und Entlademöglichkeit des Aufzugs vor Ort verfügbar, mit einem geschlossenen Fahrkorb
Fahrkorbgrundfläche ca. 2,5 m2,
Befestigung an Gerüst
Abbauen, Umsetzen zum Bauabschnitt 2, Wiederaufbau
Transportweg: bis 100 m
Menge: 1,000 St

**01.03.7 Bauaufzug Personen/Material H bis 10m, 2Haltestellen, Traglast 500kg 2,5m2, abbauen**
Bauaufzug zur Personen- und Materialbeförderung DIN EN 12159, an der Außenseite von Bauwerken,
Förderhöhe: bis 10,00 m, mit 2 Haltestellen,
Zugangsrampe zur Be- und Entladung an unterster Haltestelle,
max. Traglast 500 kg,
Bemessungsstrom 16 A,
Entfernung zwischen Stromanschluss und Aufzug bis 25 m, Be- und Entlademöglichkeit des Aufzugs vor Ort verfügbar, mit einem geschlossenen Fahrkorb
Fahrkorbgrundfläche ca. 2,5 m2,
Befestigung an Gerüst
Abbauen und Abtransportieren
Menge: 1,000 St

**01.03.8 Gerüstverstärkung, Aufzug, Bauaufzug Personen/Material H bis 10m**
Gerüstverstärkung in Form zusätzlicher Bauteile, zusätzlicher Verankerungen und sonstiger, damit verbundener Leistungen in voller Gebäudehöhe, zur Aufnahme der Lasten des zuvor beschrieben Lastenaufzuges, montieren und wieder demontieren
Förderhöhe: bis 10,00 m,
max. Traglast 500 kg,
Menge: 1,000 St

**01.03.9 Gerüstverstärkung, Aufzug, Bauaufzug Personen/Material H bis 10m, vorhalten**
Gerüstverstärkung in Form zusätzlicher Bauteile, zusätzlicher Verankerungen und sonstiger, damit verbundener Leistungen in voller Gebäudehöhe, zur Aufnahme der Lasten des zuvor beschrieben Lastenaufzuges, für den Bauabschnitt 1 vorhalten.
Förderhöhe: bis 10,00 m,
max. Traglast 500 kg,
Für die Abrechnung gilt die tatsächliche Vorhaltedauer.

Abrechnungsgrundlage 1 Stück x 64 Wochen,
außer den vollen Wochen werden übrige Teilzeiten
nach 1/7 des EP abgerechnet
Menge: 64,000 StWo

**01.03.10 Gerüstverstärkung, Aufzug, Bauaufzug Personen/Material H bis 10m, Rückbau**
Gerüstverstärkung in Form zusätzlicher Bauteile, zusätzlicher Verankerungen und sonstiger, damit verbundener Leistungen in voller Gebäudehöhe, zur Aufnahme der Lasten des zuvor beschrieben Lastenaufzuges im Bauabschnitt I zurückbauen und im Bauabschnitt II wieder montieren.
Förderhöhe: bis 10,00 m,
max. Traglast 500 kg,
Menge: 1,000 St

**01.03.11 Übertritt, gesichert, Lastenaufzug, aufbauen**
Gesicherter Übertritt von Lastenaufzug
zur Gerüstebenen der Absetzbühne und
von der Absetzbühne ins Gebäude o.ä.,
mit Schiebegeländer und Bordbrett an jeder Be- und Entladestelle, einschl. regelmäßiger Wartung, aufbauen und wieder abbauen
für Abstand Gerüst zum Gebäude von 30 cm
Menge: 2,000 St

**01.03.12 Übertritt, gesichert, Lastenaufzug, BA I, vor-/instandhalten**
Gesicherter Übertritt, mit Schiebegeländer und Bordbrett an jeder Be- und Entladestelle, einschl. regelmäßiger Wartung.
vorhalten und instandhalten für Bauabschnitt I
Für die Abrechnung gilt die tatsächliche Vorhaltedauer.

Abrechnungsgrundlage 2 Stück x 64 Wochen,
außer den vollen Wochen werden übrige Teilzeiten
nach 1/7 des EP abgerechnet
Menge: 128,000 StWo

**01.03.13 Übertritt, gesichert, Lastenaufzug, abbauen BA I / wiedereinbauen BA II**
Gesicherter Übertritt, mit Schiebegeländer und Bordbrett an jeder Be- und Entladestelle, Im Bauabschnitt I abbauen im Bauabschnitt II wieder einbauen
Menge: 2,000 St

**01.03.14 Aufstieg Treppenturm Laufbreite 0,75 m, 2-läufig, aufbauen**
Baustellentreppe als Aufstieg zum Erreichen hochgelegener Arbeitsplätze als Treppenturm, Aufbau gem./Aufbau- und Verwendungsanleitung statischem Nachweis, nach TRBS 2121-1 und BGR113 Treppen bei Bauarbeiten mit Höhenabstufungen von 0,50/1,00/1,50 oder 2,00 m für Ausstiege in verschiedenen Höhen
Laufbreite 75 cm, Gegenläufig (2-läufig)
Einbauhöhe: bis 10 m über Gelände
geplante Aufstellhöhe: -0,15 m = OKF Gelände
geplanter höchster Austritt : 8,40 m = OKFFB Ebene 00
Höhendifferenz: 8,55 m
Mit einer Belastung von 3,00 kN/m2,
mit einem Abstand von 0,30 m am Gebäude verankert, einschließlich Außen-, Seiten und Innengeländer mit entsprechenden Verankerung gem. Aufbau- und Verwendungsanleitung und statischem Nachweis,
Verankerungsmittel nach Wahl des Auftragnehmers,
abgestimmt auf den Ankergrund, einschließlich Außen- und Innengeländer mit entsprechenden Halterungen,
Montage sowie An und Abtransport,
Verankerungsuntergrund: Stahlbetonaußenwand mit WDVS (Aufbau WDVS bis ca. 220mm)
Menge: 1,000 St

**01.03.15 Aufstieg Treppenturm Laufbreite 0,75 m, vorhalten**
Vorhaltung Treppenturm als Aufstieg zum Erreichen hochgelegener Arbeitsplätze mit einer Belastung von 3,00 kN/m2, am Gebäude verankert, wie vor beschrieben
für Bauabschnitt I
Für die Abrechnung gilt die tatsächliche Vorhaltedauer.

Abrechnungsgrundlage 1 Stück x 64 Wochen,
außer den vollen Wochen werden übrige Teilzeiten
nach 1/7 des EP abgerechnet
Menge: 64,000 StWo

**01.03.16 Aufstieg Treppenturm Laufbreite 0,75 m, Rückbau, Transport, Wiederaufbau**
Treppenturm als Aufstieg zum Erreichen hochgelegener Arbeitsplätze mit einer Belastung von 3,00 kN/m2, am Gebäude verankert, wie vor beschrieben
rückbauen und laden zum Transport auf der Klinikgelände im Bauabschnitt I, Wiederaufbau im Bauabschnitt II
Transportweg: bis 100 m
Menge: 1,000 St

**01.03.17 Gerüstlastturm mit Podesten/Absetzbühne, Tragfähigkeit 500kg/m2, H bis 10m**
Aufbauen inkl. Anlieferung eines Gerüstlastturmes mit Podesten/ Lastabsetzbühnen, Befestigung an der Fassaden,
zur Materiallagerung, zum Anbau eines Bauaufzuges,
nutzbar in allen Gerüstlage, mit Seitenschutz, in der obersten Gerüstlage ist die Lastabsetzlage auszubilden
Tragfähigkeit 500 kg/m2,
Grundfläche: 3,00 x 1,60 m
Einbauhöhe über Gelände: bis 10 m
geplante Aufstellhöhe: -0,15 m = OKF Gelände
geplanter höchster Austritt : 8,40 m = OKFFB Ebene 00
Höhendifferenz: 8,55 m
In den Einheitspreis sind der Ein- und Ausbau von besonderen Verankerungselementen/Sondergerüstankern zur Verankerung des Gerüstes bei bis ca. 22 cm dicken WDVS-Fassaden auf Stahlbetonaußenwand einzukalkulieren.
Menge: 1,000 St

**01.03.18 Gerüstlastturm mit Podesten/Absetzbühne, Tragfähigkeit 500kg/m2, H bis 10m, Vorhaltung**
Vorhaltung eines Gerüstlastturmes mit Podesten/ Lastabsetzbühnen, wie vor beschrieben für Bauabschnitt I
Für die Abrechnung gilt die tatsächliche Vorhaltedauer.

Abrechnungsgrundlage 1 Stück x 64 Wochen,
außer den vollen Wochen werden übrige Teilzeiten
nach 1/7 des EP abgerechnet
Menge: 64,000 StWo

**01.03.19 Gerüstlastturmes mit Podesten/Absetzbühnen, Tragfähigk.500kg/m2, Abbau, Transport, Wiederaufbau**
Gerüstlastturmes mit Podesten/ Lastabsetzbühnen, wie vor beschrieben im Bauabschnitt I abbauen, im Klinikgelände transportieren und im Bauabschnitt II wieder aufbauen
Transportweg: 100 m
Menge: 1,000 St

**01.03.20 Gerüstverankerung, Vorhangfassade, Zulage**
Gerüstverankerung in Fassade unter Einhaltung gesetzlicher Richtlinien, Bohrstaub entsorgen.
Beim Gerüstabbau die Bohrlöcher mit Kunststoffkappen abdecken.
Die Abrechnung erfolgt über die einzurüstende Fassadenfläche.
Fassadenaufbau: 250er Stahlbeton, WDVS bis 22 cm
Menge: 207,000 m2

**01.03.21 Standsicherheitsnachweis, Treppenturm Gerüstlastturm**
*** Pauschalposition
Standsicherheitsnachweis für die zuvor beschriebenen Gerüstkonstruktionen, sowie für die daran zu verankernden Hebezeuge, Bauaufzüge u.dgl., unter Berücksichtigung der am Gebäude gegebenen Verankerungsmöglichkeiten.
Die statischen Berechnungen einschl. der erforderlichen Ausführungszeichnungen sind dem Bauherrn in 5-facher Ausfertigung vorzulegen.
Menge: 1,000 psch

**01.03.22 Arbeitsgerüst,, fahrbar, LK 3, 3,60 m, aufbauen**
Arbeitsgerüst,, fahrbar, gemäß DIN EN 1004, mit Steckgeländer und den erforderlichen Leiteraufgängen.
Höhe Belagfläche: bis 3,60 m
Länge: bis 4,00 m
Breite: mind. 0,60 m
Lastklasse: 3
Zur Nutzung/Gebrauchsüberlassung durch andere Gewerke
im 1. Obergeschoss
Menge: 1,000 St

**01.03.23 Arbeitsgerüst, fahrbar, Gebrauchsüberlassung, LK 3, bis 3,60 m**
Arbeitsgerüst, fahrbar, gemäß DIN EN 1004, Gebrauchsüberlassung.
Für die Abrechnung gilt die tatsächliche Gebrauchsüberlassungsdauer.

Abrechnungsgrundlage 1 Stück x 64 Wochen,
außer den vollen Wochen werden übrige Teilzeiten
nach 1/7 des EP abgerechnet
Menge: 64,000 StWo

**01.03.24 Arbeitsgerüst,, fahrbar, Gebrauchsüberlassung, LK 3, bis 3,60 m abbauen/wiederaufbauen**
Arbeitsbühne, fahrbar, Gebrauchsüberlassung, LK 3, bis 3,60 m
im Bauabschnitt abbauen im Bauabschnitt II wieder aufbauen
Ausführung: 1. Obergeschoss
Menge: 1,000 St

**01.03.25 Aufbauen längenorientiert Standgerüst Arbeitsgerüst, 3kN/m2, W 1,2, H24,5m, LK 4**
Aufbauen längenorientiertes Standgerüst, Fassadengerüst DIN EN 12810-1 als Modulgerüst, als Arbeitsgerüst DIN EN 12811-1,
Lastklasse: 4 (3 kN/m2):
Breitenklasse: W 1,2
Stützweiten: 1,50m, 2,00m bzw. 2,50 m
zur Aufnahme unterschiedlicher Belagsverbreiterungen wandseitig
alle Gerüstlagen genutzt, verankern, Befestigung in der Tragkonstruktion der Fassade aus Stahlbeton mit ca. 22 cm WDVS
Einrüstung für Montagearbeiten, an senkrechten Bauwerksaußenflächen, aufstellen auf Gründach mit extensiver Begrünung
Höhe der obersten Gerüstlage bis 19,00 m, Standfläche waagerecht, über Lastverteiler belastbar.
Ausführung: Flachdach 4,50m über Innenhoffläche
Menge: 263,000 m2

**01.03.26 Gebrauchsüberlassung längenorientiert Standgerüst Arbeitsgerüst 3kN/m2 W 1,2, H24,5m**
Gebrauchsüberlassung für längenorientiertes Standgerüst, Fassadengerüst DIN EN 12810-1 als Modulgerüst, als Arbeitsgerüst DIN EN 12811-1, wie vor beschrieben
Lastklasse 4 (3 kN/m2), Breitenklasse W 1,2
Für die Abrechnung gilt die tatsächliche Gebrauchsüberlassungsdauer.

Abrechnungsgrundlage 145 Quadratmeter x 10 Wochen,
außer den vollen Wochen werden übrige Teilzeiten
nach 1/7 des EP abgerechnet
Menge: 2630,000 m2Wo

**01.03.27 Abbauen längenorientiert Standgerüst Arbeitsgerüst 3kN/m2 W 1,2, H1, H24,5m**
Abbauen längenorientiertes Standgerüst, Fassadengerüst DIN EN 12810-1 als Modulgerüst, als Arbeitsgerüst DIN EN 12811-1
Lastklasse 4 (3 kN/m2)
Breitenklasse: W 1,2
Menge: 263,000 m2

**01.03.28 Lastverteilender Belag Holz aufbauen 3kN/m2 L 17m B 1-1,5m**
Begehbaren Lastverteilenden Belag aus Holzplatten, -bohlen und Kanthölzern liefern und aufbauen, Lastaufnahme mind.
3 kN/m2, Länge der Belagfläche bis 17 m, Breite über 1 bis
1,5 m, auf Dachflächen mit extensiver Dachbegrünung.
Menge: 30,000 m2

**01.03.29 Lastverteilender Belag Holz L 17m B 0,5-1m, Gebrauchsüberlassung**
Lastverteilenden Belag aus Holz vorhalten, Länge der Belagfläche 17 m, Breite über 0,5 bis 1 m, auf nicht tragfähigen Flächen,
Für die Abrechnung gilt die tatsächliche Vorhaltedauer.

Abrechnungsgrundlage 25 Quadratmeter x 10 Wochen (1.OG),
Abrechnungsgrundlage 5 Quadratmeter x 4 Wochen (Technikgeschoss),
außer den vollen Wochen werden übrige Teilzeiten
nach 1/7 des EP abgerechnet
Menge: 270,000 m2Wo

**01.03.30 Lastverteilender Belag Holz entfernen L 17m B 0,5-1m**
Lastverteilenden Belag aus Holz entfernen, Länge der Belagfläche 17 m, Breite über 0,5 bis 1 m, auf nicht tragfähigen Flächen, inkl. Abtransport.
Menge: 30,000 m2

**01.03.31 Aufbauen Belagverbreiterung wandseitig B bis 0,25m**
Aufbauen Belagverbreiterung wandseitig,
für Standgerüste, längenorientiert, Konsolbreite bis 0,25 m.
Menge: 22,000 m

**01.03.32 Gebrauchsüberlassung Belagverbreiterung wandseitig B bis 0,25m**
Gebrauchsüberlassung für Belagverbreiterung wandseitig,
für Standgerüste, längenorientiert, Konsolbreite bis 0,25 m.
Für die Abrechnung gilt die tatsächliche Gebrauchsüberlassungsdauer.

Abrechnungsgrundlage 22 m x 5 Wochen,
außer den vollen Wochen werden übrige Teilzeiten
nach 1/7 des EP abgerechnet
Menge: 110,000 mWo

**01.03.33 Abbauen Belagverbreiterung wandseitig B bis 0,25m**
Abbauen Belagverbreiterung wandseitig,
für Standgerüste, längenorientiert, Konsolbreite bis 0,25 m.
Menge: 22,000 m

**01.03.34 Aufbauen Belagverbreiterung wandseitig B 0,66-1m**
Aufbauen Belagverbreiterung wandseitig,
für Standgerüste, längenorientiert, Konsolbreite über 0,66 bis 1 m, mit zeitlichem Versatz (im Zuge des WDVS-Rückbaues) einbauen
Menge: 59,000 m

**01.03.35 Gebrauchsüberlassung Belagverbreiterung wandseitig B 0,66-1m**
Gebrauchsüberlassung für Belagverbreiterung wandseitig,
für Standgerüste, längenorientiert, Konsolbreite über 0,66 bis 1 m.
Für die Abrechnung gilt die tatsächliche Gebrauchsüberlassungsdauer.

Abrechnungsgrundlage 50 m x 9 Wochen,
Abrechnungsgrundlage 9 m x 4 Wochen,
außer den vollen Wochen werden übrige Teilzeiten
nach 1/7 des EP abgerechnet
Menge: 486,000 mWo

**01.03.36 Abbauen Belagverbreiterung wandseitig B 0,66-1m**
Abbauen Belagverbreiterung wandseitig,
für Standgerüste, längenorientiert, Konsolbreite über 0,66 bis 1 m.
Menge: 59,000 m

**01.03.37 Aufbauen Innengeländer alle Gerüstlagen 12Lagen H 24,50m**
Aufbauen Innengeländer, 2-teilig, DIN EN 12811-1, auf wandseitiger Belagverbreiterung, an allen Gerüstlagen,
12 Gerüstlagen
Höhe der obersten Gerüstlage 24,50 m.
Menge: 72,000 m

**01.03.38 Gebrauchsüberlassung Innengeländer alle Gerüstlagen 12Lagen H 24m**
Gebrauchsüberlassung für Innengeländer, 2-teilig, DIN EN 12811-1, auf wandseitiger Belagverbreiterung, an allen Gerüstlagen,
12 Gerüstlagen,
Höhe der obersten Gerüstlage 24 m,
Für die Abrechnung gilt die tatsächliche Gebrauchsüberlassungsdauer.

Abrechnungsgrundlage 22 m x 5 Wochen,
außer den vollen Wochen werden übrige Teilzeiten
nach 1/7 des EP abgerechnet
Menge: 110,000 mWo

**01.03.39 Entfernen Innengeländer alle Gerüstlagen 12Lagen H 24,50m**
Entfernen Innengeländer, 2-teilig, DIN EN 12811-1, auf wandseitiger Belagverbreiterung, an allen Gerüstlagen,
12 Gerüstlagen, Höhe der obersten Gerüstlage 24,50 m.
Menge: 72,000 m

**01.03.40 Aufbauen Seitenschutz alle Gerüstlagen 12Lagen H 24m, B1,20m**
Aufbauen zusätzlichen Seitenschutz DIN EN 12811-1, an allen Gerüstlagen,
Anzahl der Gerüstlagen: 12
Höhe der obersten Gerüstlage 24 m.
Breite Seitenschutz: 1,20 m (SW12)
Menge: 28,800 m

**01.03.41 Gebrauchsüberlassung Seitenschutz alle Gerüstlagen 12Lagen H 24m, B 1,20m**
Gebrauchsüberlassung für zusätzlichen Seitenschutz DIN EN 12811-1, an allen Gerüstlagen,
12 Gerüstlagen,
Höhe der obersten Gerüstlage 24 m,
Breite Seitenschutz: 1,20 m (SW12)
Für die Abrechnung gilt die tatsächliche Gebrauchsüberlassungsdauer.

Abrechnungsgrundlage 28,8 m x 10 Wochen,
außer den vollen Wochen werden übrige Teilzeiten
nach 1/7 des EP abgerechnet
Menge: 288,000 mWo

**01.03.42 Entfernen Seitenschutz alle Gerüstlagen 12Lagen H 24m; B 1,20 m**
Entfernen zusätzlichen Seitenschutz DIN EN 12811-1, an allen Gerüstlagen,
12 Gerüstlagen
Höhe der obersten Gerüstlage 24 m.
Breite Seitenschutz: 1,20 m (SW12)
Menge: 28,800 m

**01.03.43 Aufbauen Seitenschutz alle Gerüstlagen 12Lagen H 24m, B2,20m**
Aufbauen zusätzlichen Seitenschutz DIN EN 12811-1, an allen Gerüstlagen,
12 Gerüstlagen
Höhe der obersten Gerüstlage 24 m.
Breite Seitenschutz: bis 2,20 m (SW12+Belagsverbreiterung)
Menge: 4,400 m

**01.03.44 Gebrauchsüberlassung Seitenschutz alle Gerüstlagen 12Lagen H 24m, B 2,20m**
Gebrauchsüberlassung für zusätzlichen Seitenschutz DIN EN 12811-1, an allen Gerüstlagen,
12 Gerüstlagen,
Höhe der obersten Gerüstlage 24 m,
Breite Seitenschutz: bis 2,20 m (SW12+Belagsverbreiterung)
Für die Abrechnung gilt die tatsächliche Gebrauchsüberlassungsdauer.

Abrechnungsgrundlage 4,40 m x 5 Wochen,
außer den vollen Wochen werden übrige Teilzeiten
nach 1/7 des EP abgerechnet
Menge: 22,000 mWo

**01.03.45 Entfernen Seitenschutz alle Gerüstlagen 12Lagen H 24m; B 2,20 m**
Entfernen zusätzlichen Seitenschutz DIN EN 12811-1, an allen Gerüstlagen,
12 Gerüstlagen
Höhe der obersten Gerüstlage 24 m.
Breite Seitenschutz: bis 2,20 m (SW12+Belagsverbreiterung)
Menge: 28,800 m

**01.03.46 Aufbauen längenorientiert Standgerüst Modul Arbeitsgerüst, 3kN/m2, SW1,2, H6,50m**
Aufbauen längenorientiertes Standgerüst, Fassadengerüst DIN EN 12810-1 als Modulgerüst, als Arbeitsgerüst DIN EN 12811-1,
Lastklasse: 4 (3 kN/m2):
Breitenklasse: SW1,2
Stützweiten: 1,50m, 2,50m und 1,50 m
zur Aufnahme unterschiedlicher Belagsverbreiterungen wandseitig
alle Gerüstlagen genutzt, verankern in der Fassade nicht möglich, jedoch oben über Rückverankerung über Attika mit Gegengewichtkonstruktion auf Kiesstreifen Flachdach des Technikgeschosses und Fußpunkabstützung mit Abstützung und Ballastgewicht auf Verteilerplatte und Verankerung der Gerüststützen.
Einrüstung für Montagearbeiten, an senkrechten Bauwerksaußenflächen, aufstellen auf Gründach mit extensiver Begrünung
Höhe der obersten Gerüstlage 6,50 m über Aufstellfläche, Standfläche waagerecht, über Lastverteiler belastbar.
Menge: 36,000 m2

**01.03.47 Gebrauchsüberlassung längenorientiert Standgerüst Modul Arbeitsgerüst 3kN/m2 SW12 H1, H6,50m**
Gebrauchsüberlassung für längenorientiertes Standgerüst, Fassadengerüst DIN EN 12810-1 als Modulgerüst, als Arbeitsgerüst DIN EN 12811-1, wie vor beschrieben
Lastklasse 4 (3 kN/m2), Breitenklasse SW12
Für die Abrechnung gilt die tatsächliche Gebrauchsüberlassungsdauer.

Abrechnungsgrundlage 36 Quadratmeter x 4 Wochen,
außer den vollen Wochen werden übrige Teilzeiten
nach 1/7 des EP abgerechnet
Menge: 144,000 m2Wo

**01.03.48 Abbauen längenorientiert Standgerüst Modul Arbeitsgerüst 3kN/m2 SW12, H6,50m**
Abbauen längenorientiertes Standgerüst, Fassadengerüst DIN EN 12810-1 als Modulgerüst, als Arbeitsgerüst DIN EN 12811-1
Lastklasse 4 (3 kN/m2)
Breitenklasse SW12,
Menge: 36,000 m2

**01.03.49 Aufbauen Seitenschutz alle Gerüstlagen 12Lagen H 6,50m, B2,20m**
Aufbauen zusätzlichen Seitenschutz DIN EN 12811-1, an allen Gerüstlagen,
12 Gerüstlagen
Höhe der obersten Gerüstlage 6,50 m.
Breite Seitenschutz: bis 2,20 m (SW12+Belagsverbreiterung)
Menge: 28,000 m

**01.03.50 Gebrauchsüberlassung Seitenschutz alle Gerüstlagen 12Lagen H 6,50m, B 2,20m**
Gebrauchsüberlassung für zusätzlichen Seitenschutz DIN EN 12811-1, an allen Gerüstlagen,
12 Gerüstlagen,
Höhe der obersten Gerüstlage 24 m,
Breite Seitenschutz: bis 2,20 m (SW12+Belagsverbreiterung)
Für die Abrechnung gilt die tatsächliche Gebrauchsüberlassungsdauer.

Abrechnungsgrundlage 28 m x 4 Wochen,
außer den vollen Wochen werden übrige Teilzeiten
nach 1/7 des EP abgerechnet
Menge: 112,000 mWo

**01.03.51 Entfernen Seitenschutz alle Gerüstlagen 12Lagen H 6,50m; B 2,20 m**
Entfernen zusätzlichen Seitenschutz DIN EN 12811-1, an allen Gerüstlagen,
12 Gerüstlagen
Höhe der obersten Gerüstlage 24 m.
Breite Seitenschutz: bis 2,20 m (SW12+Belagsverbreiterung)
Menge: 28,000 m

**01.03.52 Aufbauen Treppenaufgang einläufig H 11-12m Lauf-B 0,5-0,75m**
Aufbauen Treppenaufgang für Gerüst, einläufig, Verankerung an Fassade aus Stahlbeton mit WDVC ca. 22 cm, Treppenaufgang von Standfläche bis zur obersten Gerüstlage
Höhe über 5 bis 6 m
Laufbreite (Stufenlänge) über 0,5 bis 0,75 m.
Menge: 1,000 St

**01.03.53 Gebrauchsüberlassung Treppenaufgang einläufig H 11-12m Lauf-B 0,5-0,75m**
Gebrauchsüberlassung für Treppenaufgang, einläufig,
Höhe über 5 bis 6 m, Laufbreite (Stufenlänge) über 0,5 bis 0,75 m.
Für die Abrechnung gilt die tatsächliche Gebrauchsüberlassungsdauer.

Abrechnungsgrundlage 1 Stück x 10 Wochen,
außer den vollen Wochen werden übrige Teilzeiten
nach 1/7 des EP abgerechnet
Menge: 10,000 StWo

**01.03.54 Abbauen Treppenaufgang einläufig H 11-12m Lauf-B 0,5-0,75m**
Abbauen Treppenaufgang für Gerüst, einläufig, Treppenaufgang von Standfläche bis zur obersten Gerüstlage, Höhe über 5 bis 6 m, Laufbreite (Stufenlänge) über 0,5 bis 0,75 m.
Menge: 1,000 St

**01.03.55 Standsicherheitsnachweis, Standgerüste**
*** Pauschalposition
Standsicherheitsnachweis für die zuvor beschriebenen Standgerüstkonstruktionen, unter Berücksichtigung der am Gebäude gegebenen Verankerungsmöglichkeiten.
Die statischen Berechnungen einschl. der erforderlichen Ausführungszeichnungen sind dem Bauherrn in 5-facher Ausfertigung vorzulegen.
Menge: 1,000 psch

**01.03.56 Kleingüteraufzug, bis 2 kN, Erweiterung Höhe für TGA,**
Kleingüterseilzug (Materialaufzug) liefern, montieren und nach Baufertigstellung wieder abbauen. Befestigung am Arbeits- und Schutzgerüst.
Belastung: bis 2 kN
Menge: 1,000 St

**01.03.57 Zulage Transport Standgerüst zum Innenhof, Modul, H19,50m**
*** Pauschalposition
*** Bezugsbeschreibung
Zulage Transport aller beschrieben Elemente für den Aufbau des Standgerüst Modul mit einer Höhe von 19,50 über Flachdach
inkl. der Lastverteilung, Belagsverbreiterung, Innengeländer und Seitenschutz etc. vom Entladen durch das Gebäude zum Innenhof und über einen Gerüsttreppenaufgang auf ein Flachdach und Rücktransport zum Beladen auf den LKW des AN.
Transportweg zum Innenhof: ca. 60 m
Höhe Aufgang zum Flachdach: ca. 4,50 m

Abrechnungsgrundlage:
Transportweg vom LKW des AN + Transportweg zum LKW des AN = 1x pauschal
Menge: 1,000 psch

**01.03.58 Zulage Transport aller beschrieben Elemente, Treppenaufgang**
*** Pauschalposition
*** wie Position 01.03.57
Zulage Transport aller beschrieben Elemente für den Aufbau des Treppenaufganges, einläufig mit einer Höhe von 5 bis 6 m vom Entladen durch das Gebäude zum Innenhof und Rücktransport zum Beladen auf den LKW des AN
Transportweg zum Innenhof: ca. 60 m

Abrechnungsgrundlage:
Transportweg vom LKW des AN + Transportweg zum LKW des AN = 1x pauschal
Menge: 1,000 psch

**01.03.59 Zulage Transport Standgerüst bis auf Technikebene**
*** Pauschalposition
*** wie Position 01.03.57
mit einer Höhe von 7,00 über Flachdach
sowie über ein 19,00 m hohes Gerüst
mit Weg/Höhe über Fassadengerüst bis 20 ,00 m

Abrechnungsgrundlage:
Transportweg vom LKW des AN + Transportweg zum LKW des AN = 1x pauschal
Menge: 1,000 psch

#### Titel 01.04 Mauerarbeiten, BA I

**01.04.1 Ausfachung D 24 cm KS SFK 20, RDK 2,0 5DF(300/240/113), bis 2,5m2**
Ausfachungswände in Öffnung der Stahlbetonaußenwand herstellen durch Ausmauern in Außenwand aus Mauerwerk,
mit Fensteröffnungen (Brüstung ohne Leibungen),
Dicke Wand: 24 cm,
mit Kalksandsteinen KS, 5 DF (300/240/113), Wärmeleitfähigkeit Lambda R 0,99 W/(mK),
Festigkeitsklasse 20, Rohdichteklasse 2,0
Mauermörtel MG III, kraftschlüssig an vorh. Bauteil anschließen, Dübelanker Befestigungsmittel werden gesondert vergütet

Einzelgröße Ausfachungsfläche bis 2,5 m2

Ausführung: Baustellenzugang Bauabschnitt 1 E10, 1. Obergeschoss
Menge: 1,800 m2

**01.04.2 Anker Anschluss Mauerwerk Edelstahl eindübeln**
Anker für den Anschluss von Mauerwerk (Stumpfstoßanker), aus Edelstahl, beim Aufmauern in vorh. Bauteil aus Beton eindübeln.
Länge 120 mm,
Bauteil: Außenwand
Art d. Anschlusses: Dübelanker
Dicke Wand neu: 24 cm
Menge: 8,000 St

**01.04.3 Stumpfstoß Mauerwerk Fugendichtband D 24 cm, außen**
Mauerwerk mit Stumpfstoß an vorh. Wand, außen, aus Beton anschließen, mit Dübelanker und Einlegen eines vorkomprimierten imprägnierten Fugendichtbandes BG2 aus Schaumstoff Baustoffklasse B1 (schwer entflammbar), Bandbreite 50 mm für Fugenbreite 10 bis 14 mm,
Dübelanker werden gesondert vergütet.
Mauerwerksdicke bis 24 cm
Menge: 2,400 m

**01.04.4 Ausgleichsschicht Mörtel H bis 3cm D 24cm**
Ausgleichsschicht aus Mörtel
Höhe der Ausgleichsschicht bis 3 cm
Mauerwerksdicke 24 cm.
Menge: 1,500 m

*Hinweis: Maßnahmen für TGA E00*

**01.04.5 Deckendurchbruch, Stb, schließen 20x20cm, 30cm, E00**
Öffnung mit Kabel-, Rohr- oder Kanaldurchführung schließen, Ausführung in Deckenfläche, inkl. Deckenschalung mit Beton, C 30/37
Querschnitt: über 300 bis 400 cm2 bzw.
Durchmesser: bis 30 cm
Deckenschalung: 700 bis 1000 cm2
Tiefe: über 30 bis 35 cm
Arbeitshöhe: bis 3,9 m
Inkl. Arbeitsgerüst für Arbeitshöhe 3,90 m über Fertigfußboden
Menge: 7,000 St

#### Titel 01.05 Putzarbeiten, BA I

**01.05.1 Hohlstellen abschlagen, Innenputz bis 0,25 m2**
Hohlstellen des Putzes an Innenwänden abschlagen und Entsorgung des Bauschutts.
Putz: Kalkzement- /Gipsputz
Größe der Fläche: bis 0,30 m2
Menge: 5,000 St

**01.05.2 Fehlstellen verputzen/verspachteln, bis 0,8 m2, innen**
*** Bezugsbeschreibung
Fehlstellen des Innenwandputzes verputzen, inkl. reinigen und vornässen, Oberfläche ansatzfrei verreiben und filzen.
Größe: 0,5 - 0,8 m2
Mörtelart: Normalputzmörtel (GP) DIN EN 998-1
Menge: 20,000 St

**01.05.3 Fehlstellen verputzen/verspachteln, bis 0,3 m2, innen**
*** wie Position 01.05.2
Größe: 0,2 bis 0,3 m2, innen
Menge: 12,000 St

**01.05.4 Abkleben Fenster- und Türflächen, Folie 0,2 mm, Innenflächen**
Abkleben von Fenster- und Türflächen im Innenbereich inkl. der jeweiligen Rahmen mit PE-Folie 0,2 mm.
Klebebänder passend zu den Rahmenmaterialien wählen. Folie nach Gebrauch rückstandslos entfernen und entsorgen.
Abdeckmaterial: Abdeckfolie (PE)
Verwendung: Abkleben Fenster- und Türflächen
Einbauort: Innenflächen
Menge: 48,000 m2

#### Titel 01.06 Abbruch- und Rückbauarbeiten, BA I

**01.06.1 Sitzbank außen, ausbauen, seitl. lagern, Bauabschnitt 1**
Außensitzbank aus Beton einschl. Sitzbelag aus Holzlatten abbauen und seitlich nach Angaben der örtlichen Bauüberwachung für den Wiedereinbau lagern.
Breite: bis ca. 2,50 m
Tiefe: bis ca. 70 cm
Höhe: bis ca. 90 cm
Transportweg: bis ca. 50m

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Menge: 2,000 St

**01.06.2 bauzeitlicher Höhenausgleich, Stellfläche Sitzbank, außen, Bauabschnitt 1**
Füllstoffe von Verkehrsflächen als bauzeitlichem Höhenausgleich im Bereich der Stellflächen der Sitzbänke im Bauabschnitt 1 einbauen und verdichten, mit zu liefernden Stoffen, Arbeiten mit Gerät.
Verdichtungsgrad DPR: mind. 100 %
Verformungsmodul: mind. EV2 100 MN/m²
Füllstoff: Schotter-Splitt-Brechsandgemisch
Körnung: 0/45
Einbauhöhe: bis ca. 20 cm
Menge: 6,000 m2

**01.06.3 Schotter-Splitt-Brechsandgemisch für Wiedereinbau Sitzbank, ausbauen, entsorgen, Bauabschnitt 1**
Schotter-Splitt-Brechsandgemisch als bauzeitlicher Höhenausgleich im Bereich der Sitzbankstellfläche ausbauen bis zum erforderlichen Niveau
Ausbaudicke: ca. 20 cm
Nachverdichten der Stellflächen mit einer Einzelfläche bis ca. 3,00 m2, Verdichtungsgrad DPr.: mind. 103 %
Menge: 6,000 m2

**01.06.4 Sitzbank außen, wieder einbauen, seitl. lagernd, Bauabschnitt 1**
Außensitzbank aus Beton einschl. Sitzbelag aus Holzlatten, seitlich lagernd wieder einbauen.
In den Einheitspreis ist das Liefern und das Einbauen von ca. 0,5 m3 Bettungsbeton aus C20/25 - XC4,XD1,XF2(LP),XF3(LP),XA1 einzukalkulieren
Abmessung Sitzbank:
Breite: bis ca. 2,50 m
Tiefe: bis ca. 70 cm
Höhe bis ca. 90 cm
Transportweg: bis ca. 50m
Menge: 2,000 St

**01.06.5 Natursteinpflaster, ausbauen, lagern u. wieder einbauen, Bauabschnitt 1**
Natursteinpflaster im Bereich der Sitzbänke in kleinen Teilflächen ausbauen, seitlich lagern und nach Wiedereinbau der Sitzbänke gemäß Vorbeschrieb wieder verlegen und an die Sitzbank anpassen, einschl. Pflasterbett auf ungebundene Tragschicht.
Regelwerk: ZTV-Wegebau; Wege u. Plätze außerhalb v. Straßenverkehrsflächen
Bauweise: ungebunden
Nutzungskategorie: N 2
Bettung Lieferkörnung 2 mm
Schichtdicke: 3 - 5 cm (im verdichteten Zustand)
Fugenbreite: gemäß Bestand
Fugenfüllung: Pflasterfugenmörtel wie Bestand
Menge: 5,000 m2

**01.06.6 WDVS abbrechen, Brüstung Baustellenzugang, Entsorgung, Bauabschnitt I**
Wärmedämm-Verbundsystem im Brüstungsbereich eins Fensters inkl. Putz sorgfältig schneiden unter weitestgehender Erhaltung des vorhandenen Armierungsgewebes an der Schnittfuge, abbrechen und fachgerecht entsorgen. Dämmstoff von Bauschutt getrennt entsorgen.
Putzart: mineralischer Kratzputz
Beschichtung: Mineralfarbe
WD-Verbundsystem: Mineralwolle (MW)
Dicke: bis 100 mm
Das saubere Einschneiden der Abbruchkanten ist in den Einheitspreis einzukalkulieren, da diese Flächen nach Abschluss der Baumaßnahme wieder angearbeitet werden müssen.
Abmessungen: B/H ca. 1,50m/1,20m

Ausführung: Ebene 10 1. Obergeschoss, Brüstung Arztzimmer (10.141)
Der Ausbau des an dieser Stelle vorhandenen Fenster erfolgt durch das Gewerk Metallbau/Fenster.

Abfall ist nicht gefährlich, nicht schadstoffbelastet,
Abfallschlüssel nach AVV: 17 06 04 Dämmmaterial und 17 09 04 gem. Bau- und Abbruchabfälle
Menge: 1,000 St

**01.06.7 WDVS abbrechen, Entsorgung, Bauabschnitt I um vorhandener Öffnung**
Wärmedämm-Verbundsystem im Bereich über Fester im Bereich neue zu erstellender und alter zu ertüchtigender Durchbrüche inkl. Putz sorgfältig schneiden unter weitestgehender Erhaltung des vorhandenen Armierungsgewebes an der Schnittfuge, abbrechen und fachgerecht entsorgen. Dämmstoff von Bauschutt getrennt entsorgen.
Putzart: mineralischer Kratzputz
Beschichtung: Mineralfarbe
WD-Verbundsystem: Mineralwolle (MW)
Dicke: bis 100 mm
Das saubere Einschneiden der Abbruchkanten ist in den Einheitspreis einzukalkulieren, da diese Flächen nach Abschluss der Baumaßnahme wieder angearbeitet werden müssen.
Abmessungen: B/H ca. 1,70m/1,00m
Abmessung vorhandener Öffnung:  B/H: 0,65m/0,55m
Ausführung: Ebene 10 1. Obergeschoss, Brüstung Arztzimmer (10.141)
Der Ausbau des an dieser Stelle vorhandenen Fenster erfolgt durch das Gewerk Metallbau/Fenster.

Abfall ist nicht gefährlich, nicht schadstoffbelastet,
Abfallschlüssel nach AVV: 17 06 04 Dämmmaterial und 17 09 04 gem. Bau- und Abbruchabfälle

Ausführung:
neue zu erstellender Durchbruch
alter zu ertüchtigender Durchbruch
Menge: 2,000 St

**01.06.8 Eckbohrungen, Brüstung Baustellenzugang, Ecken für Schnitte, Durchmesser bis 80 mm, Bauabschnitt 1**
Eck-  und Teilschnittbohrungen, waagerecht, mit Diamantbohrkronen in Stahlbetonwänden zur Vermeidung von sich überschneidenden Schnitten der Betonschneidearbeiten im Bereich des Abbruchs der Brüstung für den Baustellenzugänge der Bauabschnitte 1 Bauschutt entsorgen.
Durchmesser: bis max. 80 mm
Ecken und Teilschnitte dürfen nicht überschnitten werden, um die Statik oder Bauteile zu erhalten.

Material der Außenwand: Beton- bzw. Stahlbeton
Bauteildicke ca. 20 bis 30 cm
Menge: 10,000 St

**01.06.9 Betonschneidearbeiten, Schnitt bis 25 cm, Brüstungen, Baustellenzugänge, inkl. Zerkleinerung, Bauabschnitt I**
Betonschnitte in Stahlbetonwänden mittels Diamantsäge, einseitig im Bereich der abzubrechenden Brüstungen für die Baustellenzugänge, mind. 5x senkrecht und 2x waagerecht zur Zerkleinerung. In den Einheitspreis ist die zeitlich versetzte Ausführung gemäß Bauzeitenplan der beiden Bauabschnitte einzukalkulieren.
Schnitttiefe: bis ca. 25 cm

Ausführung: Ebene 10 1. Obergeschoss, Arztzimmer (10.141)
Der Ausbau von an dieser Stelle vorhandenen Fensterbank, Brüstungskanal und Radiator erfolgt durch die beauftragten Gewerke TGA
Menge: 9,000 m

**01.06.10 Stahlbetonbrüstungen abtransportieren, Bauabschnitt 1**
*** Pauschalposition
Zerkleinerte Stahlbetonbrüstungteile gemäß Vorbeschrieb aus dem 1.Obergeschoss abtransportieren und entsorgen, inkl. aller Deponiegebühren und Transportkosten.

Abmessungen: B/H ca. 10 x 0,30m/0,60m
Wandstärke 25cm
bzw. nach den Abnahmebedingungen der Entsorgungsanlage nach Wahl des AN
Menge: 1,000 psch

**01.06.11 Kernbohrung/Sägeschnitte, Stahlschnitte**
Betonstahl am verbleibenden Bauteil durchschneiden, Einzelquerschnittsflächen, nomineller Stabquerschnitt, größer als 2,0 cm2 je Schnittfläche für Quer- und Längsschnitte; auch bei Unterteilungsschnitten und Bohrungen, im Zuge der Kernbohrungen und Sägeschnitte in Stahlbetonbauteilen etc.
Menge: 10,000 cm2

**01.06.12 Bodenbelag, inkl. Sockel, verklebt, ausbauen, entsorgen, Bauabschnitt 1**
Abbruch von Bodenbelag in Bahnen aus Linoleum- oder PVC, inkl. geklebtem Hohlkehlsockel, einschl. Entfernen der Klebereste, geklebt, Abbruchdicke bis 0,5 cm, Abbruch von Hand/mit handgeführten Kleingeräten, staubarm TRGS 559, aufgenommene Stoffe sammeln, in Abfallbehälter des AN lagern bzw. auf Kleintransporter des AN laden.

Abfall ist nicht gefährlich, nicht schadstoffbelastet, Abfallschlüssel nach AVV: 170203 Kunststoff

In den Einheitspreis sind alle Entsorgungskosten inkl. Deponie- und Transportkosten einzukalkulieren.

Ausführung: innerhalb des Bauwerks, Bauabschnitt 1 im 1. Obergeschoss, nach Abbruch der nach Abbruchplan zu entfernenden Innenwände

Abrechnungsfläche mit 10 cm hohem Sockel
Menge: 450,000 m2

**01.06.13 Lose Spachtelmassen abstoßen**
Lose Fußbodenspachtelmassen von bestehen bleibendem Estrichen partiell abstoßen, Bauschutt entsorgen
Schichtdicke bis 3 mm,
Untergrund: ZE Bestandsestrich mit Ausgleich
Menge: 90,000 m2

**01.06.14 Bodenfliesen, geklebt, ausbauen und entsorgen, Bauabschnitt 1**
Bodenfliesen, im Dünbett geklebt auf Verbundabdichtung aus Kunstharzdispersion, inkl. der Verbundabdichtung und Kleber ausbauen;

Abbruch von Hand/mit handgeführten Kleingeräten, staubarm, an angrenzenden zu erhaltenden Bauteilen.
Anfallende Stoffe aus dem Gebäude schaffen und sammeln in Behältern des AN, Behältergröße nach Wahl des AN
In den Einheitspreis sind alle Entsorgungskosten inkl. Deponie- und Transportkosten einzukalkulieren.

Fliesengröße : 30x30 bis 40x40 cm
Aufbaudicke : bis 2 cm

Abfallschlüssel nach AVV: 170103 Fliesen, Ziegel und Keramik

Ort: Stationsbad 10.150

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Menge: 9,000 m2

**01.06.15 Sockelfliesen ausbauen und entsorgen, Bauabschnitt 1**
Sockelfliesen, keramisch, einschl. Mörtelbett entfernen; Bauschutt entsorgen.
Fliesengröße : bis ca. 10 x 40 cm

Abbruch von Hand/mit handgeführten Kleingeräten, staubarm, an angrenzenden zu erhaltenden Bauteilen.
Anfallende Stoffe aus dem Gebäude schaffen und sammeln in Behältern des AN lagern, Behältergröße nach Wahl des AN,
In den Einheitspreis sind alle Entsorgungskosten inkl. Deponie- und Transportkosten einzukalkulieren.

Abfallschlüssel nach AVV: 170103  Fliesen, Ziegel und Keramik

Ort: Stationsbad 10.150
Menge: 13,500 m

**01.06.16 Rückbau Bodeneinläufe+ÖF wiederherstellen**
Rückbau von FB- Einläufen, einschl. Bodeneinlauf ausstemmen, Leistung inkl. inkl. Transport und Entsorgungskosten, Die Entsorgung sämtlicher Abfälle hat unter Erfüllung der abfallrechtlichen Deklarations-, Nachweis- und Dokumentationspflicht zu erfolgen.
Ausbruch unter Fußbodenaufbau und verschlossenes Rohr bis unter Dämmschichtebene mit Beton vergießen, Dämmung und Dichtebene wiederherstellen

Dämmstärke: ca. 4 cm
Estrichstärke: ca. 4 cm
Nenndurchmesser Bodenablauf: DN 70
Menge: 1,000 St

**01.06.17 Verschließen von Entwässerungsanlagen DN70**
Normgerechtes Verschließen von Entwässerungsanlagen
als Bautenschutz der bestehenden Rohrleitungen,
DN 70.
Menge: 1,000 St

**01.06.18 Wandfliesen mit Dünnbett entfernen, Bauabschnitt 1**
Wandfliesen, im Dünnbett geklebt auf Verbundabdichtung aus Kunstharzdispersion, inkl. der Verbundabdichtung und Kleber, entfernen; Bauschutt entsorgen.
Aufbaudicke : bis 2 cm
Fliesengröße : 10x10 bis 30x30

Abbruch von Hand/mit handgeführten Kleingeräten, staubarm, an angrenzenden zu erhaltenden Bauteilen.
Anfallende Stoffe aus dem Gebäude schaffen und sammeln in Behältern des AN lagern, Behältergröße nach Wahl des AN.
In den Einheitspreis sind alle Entsorgungskosten inkl. Deponie- und Transportkosten einzukalkulieren.

Abfallschlüssel nach AVV: 170103  Fliesen, Ziegel und Keramik

Ort: Stationsbad 10.150 und Arbeitsraum unrein 10.151
Menge: 43,000 m2

**01.06.19 Bodenabdichtung entfernen, Bitumen, einlagig**
Bodenabdichtung aus Bitumenbahnen, einlagig, mechanisch lösen und entsorgen. Der Abfall ist nicht gefährlich, nicht schadstoffbelastet. Leistung inkl. haftungsmindernder Bestandteile und Schichten, einschl. Reinigung der Bodenfläche.
Untergrund: Estrich bzw. Stahlbetondecke
Anlage nach Wahl des AN
Abfallschlüssel nach AVV: 170302 Bitumengemische
Menge: 9,000 m2

**01.06.20 Bitumenbahnen entfernen, Wandsockel., Höhe 10 cm**
Wandabdichtung aus Bitumenbahnen, mechanisch lösen und entsorgen. Der Abfall ist nicht gefährlich, nicht schadstoffbelastet. Leistung inkl. haftungsmindernder Bestandteile, der Bitumenrückstände, Reinigung der Wandoberfläche.
Höhe: 10 cm
Untergrund: Sockelfläche, Beplankung der Metallständerwände mit Gipsplatten
Anlage nach Wahl des AN
Abfallschlüssel nach AVV: 170302 Bitumengemische
Menge: 13,500 m

**01.06.21 Tapeten beschichtet, entfernen; Bestandswände, Bauabschnitt 1**
*** Bezugsbeschreibung
Beschichtete Tapete/Vliestapte, ein- bis mehrlagig, aufrauen, mit Tapetenlöser einstreichen und anschließend einschl. anhaftender Kleberrückstände entfernen.
Anfallende Materialien sind zu entsorgen inkl. Abtransport und fachgerechter Entsorgung.
In den Einheitspreis sind alle Entsorgungskosten inkl. Deponie- und Transportkosten einzukalkulieren.

Material: z.B. Raufasertapete, Glasgewebe-Strukturtapete o.ä.
Untergrund: Beton-. Putz- oder Gipsplatten-Flächen.
Bestandsbauteile: Wände, die nicht erneuert werden
Raumhöhe: bis ca. 3,50 m

Abfallschlüssel nach AVV: 17 09 04 gem. Bau- und Abbruchabfälle

Tapete vorsichtig von der Wand lösen gff. unter Benetzung mit Wasser und Tapetenablöserzusatz.
Kleisterreste ebenfalls mit Wasser und ggf. einem Zusatz von Tapetenablöser entfernen.
Die Papierschicht von Gipsplatte nicht beschädigen
Menge: 365,000 m2

**01.06.22 Tapeten beschichtet, entfernen; Abbruchwände, Bauabschnitt 1**
*** wie Position 01.06.21
Beschichtete Tapete/Vliestapte, ein- bis mehrlagig, aufrauen, mit Wasserdampf aufweichen, von der grundierten Gipsplatte mit Spachtel lösen, so dass eine getrennte Entsorgung der Gipskartonplatten als Monofraktion erfolgen kann.

Untergrund: Gipsplatten-Flächen.
Bestandsbauteile: Abbruchwände

Abfallschlüssel nach AVV: 17 09 04 gem. Bau- und Abbruchabfälle
Menge: 500,000 m2

**01.06.23 Kantenprofil ALU ausbauen**
Rückbau rechtwinkliger Kantenschutzprofils, aus Aluminium, senkrecht an Wandecken,

Einbauhöhe: bis ca. 2,80 m
Menge: 8,000 m

**01.06.24 Montagewand, 2-lagig beplankt, abbrechen, Bauabschnitt 1**
Abbruch nichttragender Montagewand aus verzinkten Metallständerprofilen (CW/UW 100), beidseitige zweilagig Beplankung aus jeweils 2x 12,5 mm Gipsplatten (Typen A, H2 oder DF nach EN 520 inklusive beidseitiger Spachtelung.
Sortenreine Entsorgung des anfallenden Bauschutts gemäß AVV

Wanddicke ca. 150 mm
Höhe i.d.R. bis: 3,80 m
Unterkonstruktion besteht aus verzinkten Stahlblechprofilen, Einfachständerwerk
Dämmschicht: 100 mm Mineralwolle.

Gerüste für Abbrucharbeiten bis 3,90 m sind einkalkuliert.

Abfallschlüssel nach AVV: 17 08 02 Baustoffe auf Gipsbasis und 1704 Metalle

Die abzubrechenden Montagewände stehen vollständig auf dem Estrich. Der Estrich ist zu erhalten; Abbrucharbeiten sind entsprechend sorgfältig auszuführen:
- Entfernen der Gipskartonbeplankung und der Ständerprofile ohne Schlagwerkzeuge in Estrichnähe
- Lösen der UW-Profile vom Estrich durch Losschrauben, oder Ausbohren, nicht Abreißen.
- Hebelbewegungen an den UW-Profilen sind zu Vermeiden
- Klemm-, Verklemm- oder kraftschlüssige Verbindungen sind manuell zu lösen, bevor Profile entfernt werden.
- Mechanische Beschädigungen am Estrich durch Werkzeuge oder herabfallende Bauteile sind zu vermeiden.

Der Estrich wird nach Abschluss der Rückbauarbeiten gereinigt und visuell auf Beschädigungen kontrolliert. Erkannte Beschädigungen sind umgehend zu melden.
Menge: 280,000 m2

**01.06.25 Raumhöhe Wandverstärkungen (UA) abbrechen**
Raumhöhe Wandverstärkungen aus verzinkten Stahlblechprofilen, UA-Profile ausbauen, verdübelt an Boden und Decke
Leistung inkl. inkl. Transport und Entsorgungskosten, Die Entsorgung sämtlicher Abfälle hat unter Erfüllung der abfallrechtlichen Deklarations-, Nachweis- und Dokumentationspflicht zu erfolgen.

Raumhöhe: bis 3,90 m
Abfallschlüssel nach AVV:1704 Metalle
Menge: 28,000 St

**01.06.26 Gipsplatten-Verkofferung, mit Unterkonstruktion, abbrechen**
Gipsplatten-Verkofferung von Rohrleitungen, Stützen und dgl., inkl. Unterkonstruktion aus Holz- oder Metallprofilen abbrechen, Bauschutt entsorgen.
2-seitige Verkofferung/Schachbekleidung, ohne Schall- und Brandschutzanforderung mit Dämmung,
mit Metallunterkonstruktion, umlaufende Anschlüsse
starr, inkl. Eckausbildung;
Gesamtabwicklung: bis ca. 60 cm
Höhe: bis ca. 3,90m
Beplankung: einseitig zweilagig, 12,5 mm Gipsplatten Typ A, gespachtelt  Unterkonstruktion: Einfachständer, verzinkt Stegtiefe 75 mm,
Gerüste für Abbrucharbeiten bis 3,90 m sind einkalkuliert.
Menge: 10,000 m2

**01.06.27 Vorsatzschale Gipsplatten, entfernen, doppelt**
Vorsatzschale aus Gipsplatten auf Unterkonstruktion, mit Dämmung, inkl. aller Befestigungselemente entfernen;
Höhe Wand bis 3,90 m,
Abstand zwischen Beplankung und Wand bis 250 mm,
Unterkonstruktion aus verzinkten Stahlblechprofilen
als Einfachständerwerk mit Profilen, CW/UW 75,
Beplankung einseitig, 2-lagig, aus Gipsplatten, Typ A,
Gerüste für Abbrucharbeiten bis 3,90 m sind einkalkuliert.

Befestigungsuntergrund Beton, Mauerwerk
Menge: 12,000 m2

**01.06.28 Innenwandbekleidung entfernen, Holzwerkstoff 18 mm**
Wandbekleidung aus Holzwerkstoff/stabverleimte Massivholzplatten, ca. 18 mm stark, einschl. mechanischer Befestigung, Abschlussprofile und Verfugung, Leistung inkl. Transport und Entsorgungskosten, gentrennt nach Material.
Die Entsorgung sämtlicher Abfälle hat unter Erfüllung der abfallrechtlichen Deklarations-, Nachweis- und Dokumentationspflicht zu erfolgen.

Einbauhöhe: bis ca. 1,00 m
Abfallschlüssel: 170201 Holz und 1704 Metall
Menge: 92,000 m2

**01.06.29 Ramm- und Schrammschutz entfernen, Edelstahl Breite 150mm**
Wand- und Türblattbekleidung aus Edelstahlstreifen ca. 150 mm breit als Ramm- uns Schrammschutz, demontieren, Leistung inkl. Transport und Entsorgungskosten,
Die Entsorgung sämtlicher Abfälle hat unter Erfüllung der abfallrechtlichen Deklarations-, Nachweis- und Dokumentationspflicht zu erfolgen.

Einbauhöhe: bis ca. 2,00 m
Abfallschlüssel nach AVV:  1704 Metall
Menge: 1,800 m2

**01.06.30 Feuchtraumregal wandhängend entsorgen**
Feuchtraumregal wandhängend, mit einem Zwischenboden entsorgen inkl. aller Wandbefestigungsteile. Leistung inkl. Transport und Entsorgungskosten, gentrennt nach Material.
Die Entsorgung sämtlicher Abfälle hat unter Erfüllung der abfallrechtlichen Deklarations-, Nachweis- und Dokumentationspflicht zu erfolgen

Abmessung B/H: ca. 600 x 500 mm
Menge: 1,000 St

**01.06.31 Feuchtraumspiegel entsorgen**
*** Bezugsbeschreibung
Feuchtraumspiegl entsorgen inkl. aller Wandbefestigungsteile. Leistung inkl. Transport und Entsorgungskosten, gentrennt nach Material.
Die Entsorgung sämtlicher Abfälle hat unter Erfüllung der abfallrechtlichen Deklarations-, Nachweis- und Dokumentationspflicht zu erfolgen

Abmessung B/H: ca.800 x 400 mm
Menge: 1,000 St

**01.06.32 Fensterbank, Holz, ausbauen, 1,40-2,00 m**
Fensterbank aus Holz ausbauen, Bauschutt entsorgen.
Länge: 1,40 m - 2,00 m
Breite: bis 25 cm
Dicke: bis 4 cm
Menge: 1,000 St

**01.06.33 Wandspiegel entsorgen**
*** wie Position 01.06.31
Wandpiegel abnehmen und entsorgen

Abmessung B/H: ca.400 x 500 mm
Menge: 1,000 St

**01.06.34 Demontieren Bilderschiene, Aluminium**
Demontieren der Bilderschiene aus beschichtetm Aluminium als Aufhängesystem für Bilder, an der Wand montiert, mit Aufhängeschnüren und -haken, inkl. aller  Befestigungsteile. Leistung inkl. Transport und Entsorgungskosten, gentrennt nach Material.
Die Entsorgung sämtlicher Abfälle hat unter Erfüllung der abfallrechtlichen Deklarations-, Nachweis- und Dokumentationspflicht zu erfolgen.

Einbauhöhe: ca.2,80 m
Abfallschlüssel nach AVV: 1704 Metalle und 170203 Kunststoff
Menge: 3,000 m

**01.06.35 Innenfenster demontieren, bis 2,5m2**
Innenfenster demontieren, mit 2-fach Verglasung, mit Metall-Rahmen/-Zarge, als Festverglasung mit innenliegender Jalousie, mechanisch bedient, mit Beschlägen und Verglasung abbrechen, inkl. aller Befestigungsteile.
Leistung inkl. Transport und Entsorgungskosten, gentrennt nach Material.
Die Entsorgung sämtlicher Abfälle hat unter Erfüllung der abfallrechtlichen Deklarations-, Nachweis- und Dokumentationspflicht zu erfolgen.

Abbruch der Fenster in abzubrechenden Metallständerwänden.
Einzelgröße: bis 1,20 x 1,45 m2
Zargentiefe: bis ca. 0,20 m
Abfallschlüssel nach AVV: 17 02 02 Glas, 17 04 02 Aluminium und 17 04 Metalle
Menge: 6,000 St

**01.06.36 Innentür, Holz, 1-flügelig, entfernen**
Innentür aus Holz aushängen, ohne Schadstoffbelastung, mit allen vorhandenen Beschlägen, inklusive Wand- und bodentürstopper. Leistung inkl. Transport und Entsorgungskosten, gentrennt nach Material.
Die Entsorgung sämtlicher Abfälle hat unter Erfüllung der abfallrechtlichen Deklarations-, Nachweis- und Dokumentationspflicht zu erfolgen

Größe: bis 2,50 m2
Material: Holz, Vollholz/Röhrenspan
Altholzkategorie: A II Altholz aus dem Abbruch und Rückbau
Abfallschlüssel nach AVV: 170201 Holz, 170203 Kunststoff und 1704 Metalle,
Menge: 2,000 St

**01.06.37 Stahl-Umfassungszargen, entfernen, 1-flügelig**
Stahl-Umfassungszargen für einflüglige Türen aus beschichtetem Stahlblech, mit Bändern, demontieren von Hand .inkl. Transport und Entsorgungskosten, gentrennt nach Material.
Die Entsorgung sämtlicher Abfälle hat unter Erfüllung der abfallrechtlichen Deklarations-, Nachweis- und Dokumentationspflicht zu erfolgen

Baurichtmaß (B/H): bis 1.000 / 2.125 mm
Maulweite: bis 200 mm
Abfallschlüssel nach AVV:1704 Metalle
Menge: 2,000 St

**01.06.38 OP-Schiebetür demontieren; Holz/Metall/Kunstst., bis 4m²**
Einflüglige OP-Schiebetür aus Holz/Metall/Kunststoff einschließlich Schiebetürzarge, Beschlägen, Laufwerk, Türführung und Laufwerksabdeckungen, Leistung inkl. Transport und Entsorgungskosten, gentrennt nach Material.
Die Entsorgung sämtlicher Abfälle hat unter Erfüllung der abfallrechtlichen Deklarations-, Nachweis- und Dokumentationspflicht zu erfolgen

Einzelgröße: Türblatt bis ca. 4,00 m2
Altholzkategorie: A II Altholz aus dem Abbruch und Rückbau
Abfallschlüssel nach AVV: 170201 Holz, 170203 Kunststoff und 1704 Metalle,
Menge: 6,000 St

**01.06.39 Stahl-/Alu-Glas-Türanlagen abbrechen**
Abbruch 2-flüg.Stahl-/Alu-Glas-Türanlage in verschiedenen Abmessungen und inkl. sämtlicher Beschläge inkl. Obentürschließer.
Leistung inkl. Transport und Entsorgungskosten, gentrennt nach Material.
Die Entsorgung sämtlicher Abfälle hat unter Erfüllung der abfallrechtlichen Deklarations-, Nachweis- und Dokumentationspflicht zu erfolgen

Abfallschlüssel nach AVV: 1704 Metalle, 170202 Glas und 170203 Kunststoff
Menge: 6,000 m2

**01.06.40 Feststellanlage mit Magnethalterung demontieren**
Feststellanlage mit Magnethalterung an einflügligen Türen und an der Wand montiert, sowie Obentürschließer, demontieren inkl. aller Befestigungsteile. Leistung inkl. Transport und Entsorgungskosten, gentrennt nach Material.
Die Entsorgung sämtlicher Abfälle hat unter Erfüllung der abfallrechtlichen Deklarations-, Nachweis- und Dokumentationspflicht zu erfolgen
Menge: 1,000 St

**01.06.41 Sichtschutz, Stoff, innen, entfernen**
Sichtschutz aus Stoff mit Laufrollen oder Ringösen (Innenräumen) ausbauen inkl. aller Befestigungsteile. Leistung inkl. Transport und Entsorgungskosten, gentrennt nach Material.
Die Entsorgung sämtlicher Abfälle hat unter Erfüllung der abfallrechtlichen Deklarations-, Nachweis- und Dokumentationspflicht zu erfolgen
Aufhängeschienen in gesonderter Position

Breite: bis 4,00 m
Höhe: bis 2,00 m
Abfallschlüssel nach AVV: 170203 Kunststoff
und Vorhangstoff
Menge: 15,000 m2

**01.06.42 Mischarmatur m.Traverse demontieren, Dusche**
Duscharmatur und Trockenbautraverse demontieren einschl. Entsorgung nach Abstimmung mit AN Gewerk Sanitär (Absperren und Entleerung Zulaufleitung)
Menge: 1,000 St

**01.06.43 Duschhandlauf demontieren, Metall/Kunststoff**
Duschhandlauf mit verschiebbarer Brausehalterstange demontieren, Eckmontage senkrecht und waagerecht angeordnete, mit Stahl-Befestigungsrosetten und Brausehalter, aus korrosionsgeschütztem Stahl, Polyamidbeschichtung, inkl. aller Abhängungsprofile und Befestigungsteile. Leistung inkl. Transport und Entsorgungskosten, gentrennt nach Material.
Die Entsorgung sämtlicher Abfälle hat unter Erfüllung der abfallrechtlichen Deklarations-, Nachweis- und Dokumentationspflicht zu erfolgen

Abfallschlüssel nach AVV: 170203 Kunststoff und 1704 Metalle
Menge: 1,000 St

**01.06.44 Stützklappgriff demontieren, Metall/Kunststoff**
Stützklappgriff demontieren, aus korrosionsgeschütztem Stahl, Polyamidbeschichtung, inkl. aller Abhängungsprofile und Befestigungsteile. Leistung inkl. Transport und Entsorgungskosten, gentrennt nach Material.
Die Entsorgung sämtlicher Abfälle hat unter Erfüllung der abfallrechtlichen Deklarations-, Nachweis- und Dokumentationspflicht zu erfolgen

Abfallschlüssel nach AVV: 170203 Kunststoff und 1704 Metalle
Menge: 2,000 St

**01.06.45 Betätigungsplatte ausbauen**
Betätigungsplatte ausbauen, inkl. aller Befestigungsteile. Leistung inkl. Transport und Entsorgungskosten.
Die Entsorgung sämtlicher Abfälle hat unter Erfüllung der abfallrechtlichen Deklarations-, Nachweis- und Dokumentationspflicht zu erfolgen

Abfallschlüssel nach AVV: 1704 Metalle
Menge: 1,000 St

**01.06.46 Sanitär-/Hygienegegenstände demontieren**
Sanitär-/Hygienegegenstände, wie Toilettenpapierhalter, Doppelkleiderhaken, wandhängende Papierkörbe, Desinfektionsmittelspender, Handtuchspender und sonstige Wandhalterungen demontieren. Leistung inkl. Transport und Entsorgungskosten, gentrennt nach Material.
Die Entsorgung sämtlicher Abfälle hat unter Erfüllung der abfallrechtlichen Deklarations-, Nachweis- und Dokumentationspflicht zu erfolgen
Menge: 55,000 St

**01.06.47 Unterdecke abbrechen, Gipskarton, einfach**
*** Bezugsbeschreibung
Abgehängte Unterdecke aus Gipsplatten, auf Metallprofilen, ohne Schadstoffbelastung, abbrechen, inkl. aller Abhängungsprofile und Befestigungsteile. Leistung inkl. Transport und Entsorgungskosten, gentrennt nach Material.
Die Entsorgung sämtlicher Abfälle hat unter Erfüllung der abfallrechtlichen Deklarations-, Nachweis- und Dokumentationspflicht zu erfolgen, sowie
Rückbau der elektrotechnischer Einbauten (Lautsprecher, Signalleuchten, Brandmelder etc.) in Abstimmung mit dem Gewerk Elektroinstallation (z.B. Freischaltung, Abmeldung Brandmelder, Rückbau Hängeleuchten).

Aufbau: 1x 12,5 mm Gipsplatte (einfach beplankt) Typ A gespachtelt Unterseite beschichtet mit Malervlies und Dispersionsfarbe
Deckenbestandteile:
Noniusabhänger/Draht mit Öse, Trag-, Verbindungs- und Wandprofile (CD-/UD Profile), Abstandhalter, Wechselprofile, Gipsplatten, Weitspannträger
Dämmung: ohne
Abhängerhöhe: bis ca. 1,20 m
Einbauhöhe: ca.3,00 m
Notwendige Gerüste sind einkalkuliert.

Abfallschlüssel nach AVV: 170802 Baustoffe auf Gipsbasis und 1704 Metalle

Verwertungs-Anlage (Bezeichnung/Ort):

'...................................'
Menge: 275,000 m2

**01.06.48 Unterdecke abbrechen, Gipskarton, doppelt**
*** wie Position 01.06.47
Aufbau: 2x 12,5 mm Gipsplatte (doppelt beplankt) Typ A gespachtelt Unterseite beschichtet mit Malervlies und Dispersionsfarbe
Menge: 30,000 m2

**01.06.49 Deckenschürze abbrechen**
Bekleidung von Deckenversprüngen in abgehängte Unterdecke aus Gipsplatten, auf Metallprofilen, ohne Schadstoffbelastung, abbrechen, inkl. aller Abhängungsprofile und Befestigungsteile. Leistung inkl. Transport und Entsorgungskosten, gentrennt nach Material.
Die Entsorgung sämtlicher Abfälle hat unter Erfüllung der abfallrechtlichen Deklarations-, Nachweis- und Dokumentationspflicht zu erfolgen.

Deckenversprung: bis 35 cm
Aufbau: bis 2x 12,5 mm Gipsplatte (einfach beplankt) Typ A gespachtelt Unterseite beschichtet mit Malervlies und Dispersionsfarbe
Deckenbestandteile:
Noniusabhänger/Draht mit Öse, Trag-, Verbindungs- und CD-/UD Profile, Abstandhalter Gipsplatten,
Dämmung: ohne
Abhängerhöhe: bis ca. 1,20 m
Einbauhöhe: ca.3,00 m
Notwendige Gerüste sind einkalkuliert.

Abfallschlüssel nach AVV: 170802 Baustoffe auf Gipsbasis und 1704 Metalle

Verwertungs-Anlage (Bezeichnung/Ort):

'...................................'
Menge: 8,500 m

**01.06.50 Metallpaneeldecke ausbauen**
*** Bezugsbeschreibung
Abgehängte Unterdecke aus Metallpaneelen, auf Metallprofilen, mit vollflächiger Auflage aus Rieselschutz (z.B. Vlies) und Mineralwolledämmung, ohne Schadstoffbelastung, abbrechen, inkl. aller Abhängungsprofile und Befestigungsteile. Leistung inkl. Transport und Entsorgungskosten, gentrennt nach Material.
Die Entsorgung sämtlicher Abfälle hat unter Erfüllung der abfallrechtlichen Deklarations-, Nachweis- und Dokumentationspflicht zu erfolgen

Unterkonstruktion: Auflagesystem
Paneel: beschichtetes Aluminiumblech oder verzinktes Stahlblech
Systembreite: ca. 200 mmm
Oberfläche: einbrennlackiert/pulverbeschichtet
Dämmdicke: 40 mm
Einbauhöhe: ca.2,70 m
Abhängehöhe: bis 1,30 mm
Notwendige Gerüste sind einkalkuliert.

Abfallschlüssel nach AVV: 1704 Metalle und 170604 Dämmmaterial

Verwertungs-Anlage (Bezeichnung/Ort):

'...................................'
Menge: 105,000 m2

**01.06.51 Metallpaneeldecke sorgfältig ausbauen, lagern**
*** wie Position 01.06.50
sorgfältig Rückbauen ohne Beschädigung
und vor Ort einlagern für Wiedereinbau.
Wandanschlussprofile in gesonderter Position

Bei eventuell lose aufliegender Dämmung und Rieselschutz sind diese in gesonderter Position abzurechnen!
Menge: 26,000 m2

**01.06.52 Wandanschlussprofile, abgehängte Unterdecke ausbauen, lagern**
Wandanschlussprofile als Auflagersystem der abgehängte Unterdecke aus Metallpaneelen, nach Ausbau der Paneele sorgfältig rückbauen, inkl. aller Befestigungsteile und vor Ort einlagern für Wiedereinbau.

Einbauhöhe: ca.2,70 m
Untergrund: Metallständerwand
Menge: 9,000 m

**01.06.53 Dämmmaterial rückbauen, aufnehmen**
Rückbau vorhandene Dämmschicht aus Mineralwolle als lose aufliegende Schall-/ Brandschutzdämmauflage und Rieselschutz im Zusammenhang mit dem Ausbau der Paneele, ohne Schadstoffbelastung, in abgehängten Unterdecken aufnehmen, Leistung inkl. Transport und Entsorgungskosten, gentrennt nach Material.
Die Entsorgung sämtlicher Abfälle hat unter Erfüllung der abfallrechtlichen Deklarations-, Nachweis- und Dokumentationspflicht zu erfolgen.

Dämmstärke: 40 bis 80 mm
Abfallschlüssel: 170604 Dämmmaterial

Entsorgungs-/Verwertungs-Anlage (Bezeichnung/Ort):

'...................................'
Menge: 12,000 m2

**01.06.54 Revisionsöffnung, bis 600/600 mm, ausbauen**
Revisionsöffnungverschluss in abgehängten Decken aus Gipsplatten, als vorgefertigter Revisionsklappe aus Metallblech oder Metallrahmenkonstruktion beplankt mit Gipsplatten, inkl. aller Abhängungsprofile und Befestigungsteile. Leistung inkl. Transport und Entsorgungskosten, gentrennt nach Material.
Die Entsorgung sämtlicher Abfälle hat unter Erfüllung der abfallrechtlichen Deklarations-, Nachweis- und Dokumentationspflicht zu erfolgen.

Material: Metall/Metallrahmen beplankt 1 oder 2-lagig mit GKB-Platte, 12,5 mm
Abmessung Revision: 500/500 bis 600/600 mm
Abfallschlüssel nach AVV: 170802 Baustoffe auf Gipsbasis und 1704 Metalle

Ausführung in auszubauenden abgehängten Deckflächen.
Menge: 30,000 St

**01.06.55 Leuchtenbandfries (Leuchtenkanal) ausbauen**
Rückbau des einseitigen Leuchtenbandfrieses (Leuchtenkanal) an der Metallpaneeldecke aus Unterkonstruktion Glas- und Metallabdeckungen in Fluren, mit eingebauten Langfeldleuchten, Lautsprecher, Signalleuchten, Brandmelder etc., Rückbau der elektrotechnischer Einbauten in Abstimmung mit dem Gewerk Elektroinstallation durch das Gewerk Elektroinstallation.

Querschnitt: ca. 20 x 22 cm
Abfallschlüssel nach AVV: 1704 Metalle und 170202 Glas

Abrechnung: Langfeldleuchten und sonstige elektronische Einbauten werden übermessen
Menge: 45,000 m

**01.06.56 Deckenfries ausbauen**
Rückbau des einseitigen Deckenfries an der Metallpaneeldecke in Fluren aus Metall und ordnungsgemäß entsorgen

Querschnitt: ca. 20 x 22 cm
Abfallschlüssel nach AVV: 1704 Metalle
Menge: 29,000 m

**01.06.57 Abbau Rohrgestänge inkl. Halterungen an Decken**
*** Pauschalposition
Deckenschienen des Sichtschutzes, aus beschichtetem Metall in abgehängter Decke oder unter Abhangdecken mit Abhängern bis ca. 1,00 m Höhe montiert, abbrechen, inkl. aller Abhängungsprofile und Befestigungsteile. Leistung inkl. Transport und Entsorgungskosten, gentrennt nach Material.
Die Entsorgung sämtlicher Abfälle hat unter Erfüllung der abfallrechtlichen Deklarations-, Nachweis- und Dokumentationspflicht zu erfolgen

Abfallschlüssel nach AVV:1704 Metalle

Ausführung: in 6 Patientenzimmern mit 3 bis 5 Betten
Menge: 1,000 psch

**01.06.58 Deckenhalterung mit Aufnahmeplatten, f.zwei Flachbildschirme**
Deckenhalterung für jeweils mit Aufnahmeplatten für 2 Flachbildschirme im Zuge des Rückbaues der abgehängten Decke demontieren, Leistung inkl. inkl. Transport und Entsorgungskosten, Die Entsorgung sämtlicher Abfälle hat unter Erfüllung der abfallrechtlichen Deklarations-, Nachweis- und Dokumentationspflicht zu erfolgen.
Menge: 7,000 St

**01.06.59 Demontage Unterkonstruktion Deckeneinbauten**
Demontage Unterkonstruktion für Deckenversorgungseinheiten
inkl. Abtransport und Entsorgung. Leistung ohne Elektrogeräte

Vergütung der Entsorgung übernimmt der Auftragnehmer.

Material: Kunststoffe, Metalle
Menge: 2,000 St

**01.06.60 Traverse Wand MSH-Platte H bis 290mm demontieren**
Traverse aus Mehrschichtholz- oder Gipsfaserplatte, montiert zwischen den Tragständern der Metallständerwand als universelle Befestigungstraverse, demontieren, Leistung inkl. inkl. Transport und Entsorgungskosten, Die Entsorgung sämtlicher Abfälle hat unter Erfüllung der abfallrechtlichen Deklarations-, Nachweis- und Dokumentationspflicht zu erfolgen.

Einbauhöhe: bis 3,0 m
Traversenhöhe: 200 bis 290 mm
Menge: 100,000 m

**01.06.61 Stahlprofilrahmen Wandöffnung 3,01x3,86m**
Demontage der Verstärkung Unterkonstruktion Wandöffnung für OP-Türen, im Einfachständerwerk, mit korrosionsgeschützem Stahlhohlprofilen aus drei raumhohen Pfosten und einem Querriegel/Sturzprofil
und mehreren Deckenstempel, verdübelt an Boden und Decke
Leistung inkl. inkl. Transport und Entsorgungskosten, Die Entsorgung sämtlicher Abfälle hat unter Erfüllung der abfallrechtlichen Deklarations-, Nachweis- und Dokumentationspflicht zu erfolgen.

Profile: 100 x 50 x 4 bzw. 100 x 100 x 4 mm
Pfostenhöhe: ca. 3,90 m
Länge Querriegel: ca. 3,00 m
Stempelhöhe: ca. 0,90 m
Menge: 6,000 St

**01.06.62 Abbruch Einbauleuchten, Lüfter**
Demontage von Einbauten in Abhangdecken aus Gipsplatten, Metallplatten oder Akustikplatten wie Einbauleuchten, Lüfter, Rauchmelder, Lautsprecher etc. und deren ordnungsgemäße Entsorgung.
Menge: 183,000 St

**01.06.63 Tresen Pflegestützpunkt ausbauen und entsorgen**
*** Pauschalposition
L-förmigen Tresen Pflegestützpunkt ausbauen und entsorgen. inkl. aller Befestigungsteile und Beschläge. Leistung inkl. Transport und Entsorgungskosten, gentrennt nach Material.
Die Entsorgung sämtlicher Abfälle hat unter Erfüllung der abfallrechtlichen Deklarations-, Nachweis- und Dokumentationspflicht zu erfolgen
Tresen aus Holzwerkstoff komplett mit Glasaufsatz und Ganzglastür als raumabschließen Anlage. inklusive Metall-Glasrahmen und -Eckpfosten, Schürze und Blenden
Abmessungen (Schenkellängen) 370 cm/110 cm
Tischbreite 70 cm

Abfallschlüssel nach AVV: 170201 Holz, 170202 Glas und 1704 Metalle
Menge: 1,000 psch

**01.06.64 Demontage Einbaumöbel, Unterbauschrank mit Spüle**
*** Bezugsbeschreibung
Demontage von Einbaumöbeln der Pflegearbeitsplätze mit Lager-/Ablageflächen, Arbeitsplatten als Ablage- und Verstaufräume genutzt mit Arbeitstischplatte und Sockel
inkl. Abtransport und Entsorgung. Leistung ohne Elektrogeräte.

Material: Flachpress - Spanplatten P3, 18mm, beidseitig HPL beschichtete (min. 0,8mm Beschichtung), Emissionsklasse E 1. Die Kantenbeschichtung umlaufend mit ABS-Kantenband, Stärke 2-4 mm. Front, Sockel und Deckenblende aus 13mm starker Vollkernplatte
Vergütung der Entsorgung übernimmt der Auftragnehmer (siehe gesonderte Position).
Abfallschlüssel nach AVV: 180103* Abfälle, an deren Sammlung und Entsorgung aus infektionspräventiver Sicht besondere Anforderungen gestellt werden.

Möbelteil: Unterbauschrank mit Edelstahlspüle inkl. Zu- und Ablaufbauteile und seitlichem Spitzschutz
Größe: 46 x 66 x 90 cm
Menge: 6,000 St

**01.06.65 Demontage Einbaumöbel, Unterbauschrank ohne Spüle**
*** wie Position 01.06.64
Möbelteil: Unterbauschrank inkl. Modulträgerwand und Edelstahlspüle
Größe: 46 x 66 x 90 cm/92 x 66 x 90 cm
Menge: 11,000 St

**01.06.66 Demontage Einbaumöbel, Wändhängeschränke**
*** wie Position 01.06.64
Möbelteil: Wandhängeschränke (Oberschränke) inkl. Modulträgerwand und Spritzschutz
Größe: 46 x 38 x 90 cm/92 x 38 x 90 cm
Menge: 13,000 St

**01.06.67 Demontage Einbaumöbel, Rückwandblenden**
*** wie Position 01.06.64
Möbelteil: Rückwandblenden
Größe: 60 x 140 cm
Menge: 3,000 St

**01.06.68 Demontage Einbaumöbel, Hochschränke**
*** wie Position 01.06.64
Möbelteil: Hochschränke inkl. Modulträger
Größe: 46 x 66 x 210 cm
Menge: 7,000 St

**01.06.69 Demontage Einbaumöbel, Hochschränke inkl. Medikamentenkühlschrank**
*** wie Position 01.06.64
Möbelteil: Hochschränke inkl. Medikamentenkühlschrank und Gefrierschrank
Größe: 60 x 66 x 210 cm
Menge: 1,000 St

**01.06.70 Demontage Einbaumöbel, Blenden**
*** wie Position 01.06.64
Möbelteil: Deckenblenden und Seitenbelenden über Hochschränken und Hängeschränken bis zur Unterdecke

Höhe: bis 100 cm
Menge: 16,000 m2

**01.06.71 Demontage Einbauten Pflegearbeitsplätze, Wandregale, Spender**
*** Pauschalposition
Demontage von sonstigen Einbauten der Pflegearbeitsplätze,  wie Desinfektionsmittelspender, Handschuhspender, Wandregale, Regale an Tragarmen als Ablage- und Verstaufräume genutzt
inkl. Abtransport und Entsorgung. Leistung ohne Elektrogeräte

Vergütung der Entsorgung übernimmt der Auftragnehmer (siehe gesonderte Position).
Abfallschlüssel nach AVV: 180103* Abfälle, an deren Sammlung und Entsorgung aus infektionspräventiver Sicht besondere Anforderungen gestellt werden.

Material: Kunststoffe, Metalle

Möbelteil: Wandhängeregale
Menge: 1,000 psch

**01.06.72 Demontage Halterungen, PDMS-Arbeitsplätze**
Demontage Halterungen für PDMS-Arbeitsplätze, Kombination aus Trag- bzw. Schwenkarme und Monitorhalterungen, höhenverstellbar

Material: Aluminium

Vergütung der Entsorgung übernimmt der Auftragnehmer (siehe gesonderte Position).
Abfallschlüssel nach AVV: 180103* Abfälle, an deren Sammlung und Entsorgung aus infektionspräventiver Sicht besondere Anforderungen gestellt werden.
Menge: 6,000 St

**01.06.73 Demontage, BTM-Tresor**
Demontage BTM-Tresor

Vergütung der Entsorgung übernimmt der Auftragnehmer (siehe gesonderte Position).
Abfallschlüssel nach AVV: 180103* Abfälle, an deren Sammlung und Entsorgung aus infektionspräventiver Sicht besondere Anforderungen gestellt werden.

Material: Stahl
Größe: 40 x 40x 32cm
Menge: 1,000 St

**01.06.74 Demontage Gerätenormschiene**
Demontage Gerätenormschiene, Hohlprofilschiene aus Edelstahl (CrNiStahl), Wandstärke des Hohlprofils von 1,5 mm und den Abmessungen von 25 x 10 mm inkl. Wandbefestigungen

Vergütung der Entsorgung übernimmt der Auftragnehmer (siehe gesonderte Position).
Abfallschlüssel nach AVV: 180103* Abfälle, an deren Sammlung und Entsorgung aus infektionspräventiver Sicht besondere Anforderungen gestellt werden.

Länge/Anzahl:
0,5 m 12 Stück
1,8 m 2 Stück
1,9 m 2 Stück
2,4 m 2 Stück
2,5 m 2 Stück
2,8 m 2 Stück
3,0 m 6 Stück
3,5 m 2 Stück
4,5 m 6 Stück
5,0 m 2 Stück
Menge: 91,000 m

**01.06.75 Demontage Arbeitsstrecke unrein, Steckbeckenspüler**
*** Pauschalposition
Demontage Arbeitsstrecke unrein u.a. mit:
2 Stück Steckbeckenspüler, Standgerät
1 Stück Steckbeckenspüler, Untertisch mit Becken
1 Stück CNS-Regal für Steckbecken
1 Stück CNS-Regal, offen

Material: Edelstahl

Vergütung der Entsorgung übernimmt der Auftragnehmer (siehe gesonderte Position).
Abfallschlüssel nach AVV: 180103* Abfälle, an deren Sammlung und Entsorgung aus infektionspräventiver Sicht besondere Anforderungen gestellt werden.
Menge: 1,000 psch

**01.06.76 Rücknahme bzw. Entsorgung ElektroG**
Ordnungsgemäß Entsorgung medizinische Einrichtungen nach ElektroG mit einer Abmessung größer als 50 Zentimeter (Anteil der Verwertung mindestens 85 Prozent und der Anteil der Vorbereitung zur Wiederverwendung und des Recycling mindestens 80 Prozent)
Elektro-Geräte: Kühlschrank, Gefrierschrank
Menge: 2,000 St

**01.06.77 Entsorgung, medizin. Einbaumöbel und sonstigen medizin. Einbauten**
Entsorgung von ausgebauten Einbaumöbel und sonstigen Einbauten inkl. Entsorgungsgebühren

Abfallschlüssel nach AVV: 180103* Abfälle, an deren Sammlung und Entsorgung aus infektionspräventiver Sicht besondere Anforderungen gestellt werden.
Menge: 10,000 m3

**01.06.78 Demontage Konsolkonstruktion (Sturzbereich), Bestands-Wanddurchbruch**
*** Pauschalposition
Demontieren der vorhandenen Konsolkonstruktion im Bereich des Bestands-Wanddurchbruches an der Außenwand (Konsole Lüftungssführung durch die Außenwand)
in Ebene 10 über Fensterfront,
inklusive Arbeits- und Abfangerüst während der Demonatagearbeiten.
Rückbau der vorhandenen StahlBetonbauteile einschließlich Befestigungen, Mörtelreste und Korrosionsschutzschichten.

Sortenreine Entsorgung des anfallenden Bauschutts gemäß AVV

Profile Stahlrahmen: U-Profil U 200, rostschutzgrundiert
Verschweißt zu einem Stürztäger mit zwei Stüzen
befestigt mit 8 Stück Ankerstange HIT -V 5.8 mit Injektionsmörtel Hilti HIT-HY 150 MAX eingesetzt.
Länger Sturtzträger: 1,85 m
Länge Stützen: 2x 0,25 m
Vorhandenen Ankerstangen bündig an der Betonoberfläche abzuschneiden. Anschließendes Egalisieren der Schnittstellen mit geeignetem mineralischen Reparaturmörtel ist enthalten.
Menge: 1,000 psch

#### Titel 01.07 Durchbruchsarbeiten Außenwand, Lüftungsgitter

*Hinweis: Hinweis:*
Sägeschnitte in unterschiedlichen Längen und Tiefen, für Öffnungen und Aussparungen in Stahlbetonwände herstellen.
Einzukalkulieren ist das Sichern und Bergen des ausgeschnittenen Bauteils.

Gerüst in gesonderter Position im Titel Gerüstarbeiten

Für sämtliche Kreuzungen ist eine Pilotbohrung herzustellen und einzukalkulieren, um die genaue Lage der angrenzenden Wände im darunterliegenden Geschoss zu ermitteln. Fädelbohrungen sind als Nebenleistung einzukalkulieren.

Material: Stahlbetonwand
Normalbeton bis C 25/30, hoher Bewehrungsgrad

**01.07.1 Öffnungen schützen, Hartfaserplatten**
Vorhandene Öffnungen schützen mit Hartfaserplatten unterhalb Durchbruchsbereich, außen auf Gerüstbelag verlegt und nach Gebrauch wieder entfernen und abtransportieren.
Menge: 6,000 St

**01.07.2 Kernbohrung, Brüstung, Ecken für Schnitte, Durchmesser 80 mm**
Kernbohrung, senkrecht oder waagerecht, mit Diamantbohrkronen in Stahlbetondecken und -wänden; Bauschutt entsorgen.
Durchmesser: 55 - 80 mm
Ausführung: als Eckbohrung für Betonsägearbeiten
Eckradien für eine scharfkantige Eckausführung nachstemmen.

Wandmaterial: Beton- bzw. Stahlbeton
Bauteildicke ca. 20 bis 30 cm
Menge: 4,000 St

**01.07.3 Betonschneidearbeiten, Schnitt bis 25 cm, inkl. Zerkleinerung**
Betonschnitte in Stahlbetondecken und -wänden mittels Diamantsäge, einseitig.
Schnitttiefe: bis 25 cm
Ausführung: Sägeschnitte in Stahlbetonaußenwand inkl. Teilungsschnitte

Abrechnung nach Schnittfläche
Menge: 1,000 m2

**01.07.4 Abbruch, Entsorgung geschnittene Bauteile**
Abbruch und Entsorgung der geschnittenen Bauteile einschl. dem eventuell notwendigem Zerkleinern.

Material: Stahlbeton
Normalbeton bis C 25/30, hoher Bewehrungsgrad
Menge: 0,150 m3

**01.07.5 Kernbohrung/Sägeschnitte, Stahlschnitte**
Betonstahl am verbleibenden Bauteil durchschneiden, Einzelquerschnittsflächen, nomineller Stabquerschnitt, größer als 2,0 cm² je Schnittfläche für Quer- und Längsschnitte; auch bei Unterteilungsschnitten und Bohrungen, im Zuge der Kernbohrungen und Sägeschnitte in Stahlbetonbauteilen etc.
Menge: 6,000 cm2

**01.07.6 Durchbruch, Laibung einputzen, innen**
Lüftungsgitter innenseitig einputzen, einschl. Putzen der Leibungen mit Anschlüssen an die bestehenden Putzflächen
Bauteil: Leibung
Tiefe Leibung: 250 mm
Mörtelart: Normalputzmörtel (GP) DIN EN 998-1
Festigkeitsklasse: CS II/III (P II) DIN EN 998-1
Menge: 3,200 m

**01.07.7 Lüftungsgitter, Wetterschutzlamellen, bis 950/550 mm**
*** Bezugsbeschreibung
Lüftungsgitter mit Wetterschutzlamellen, 80 mm breit, und innerem Vogelschutzgitter, mit Winkeleisenrahmen; alle Teile feuerverzinkt.
Einbaulage: zwischen der Leibung
Rahmenaußenmaß: 950/550 mm
nach EN 10027-1: S 235 JR
nach EN 10027-2: 1.0037
Ausführungsklasse: EXC 2
Korrosivitätskategorie: C3
Schutzdauerklasse: VH

Angeb. Fabrikat/System/Hersteller:

'...................................'
Menge: 1,000 St

**01.07.8 Lüftungsgitter, Wetterschutzlamellen, bis 750/550 mm**
*** wie Position 01.07.7
Rahmenaußenmaß: 750/550 mm
Menge: 1,000 St

#### Titel 01.08 Stahlbaurahmen

*Hinweis: == Konsolkonstruktion neuer Wanddurchbruch ==*

**01.08.1 Auflagerrahmen Profilstahl U verz besch UPN 200mm, horizontal 1900 mm**
*** EP-Aufgliederung gefordert
Stahlprofil für Auflagerrahmen aus U-Profilstahl mit geneigten Flanschflächen (U) DIN 1026-1, S235JR DIN EN 10025-2, Werkstoff-Nr 1.0038, feuerverzinkt DIN EN ISO 1461 und beschichtet, werkseitiger Korrosionsschutz, Profilhöhe 200 mm,
Art des Profils: UPN 200
Einzellängen: 2x 1900 mm (horizontal)
für Montage an Betonwand innen über Fensterfront/im Deckenbereich Ebene 10 zur Verschraubung mit Gegenplatten (Gegenplatten in gesonderter Position)
auf vorbereitete Auflageflächen für die Stegflächen
Traggerüst Bemessungsklasse A wird beigestellt/ist vorh., Ausführung gemäß Zeichnung.
Menge: 2,000 St

**01.08.2 Auflagerrahmen Profilstahl U verz besch UPN 200, vertikal 510 mm, Kopf-/Fußplatten**
Stahlprofil für Auflagerrahmen aus U-Profilstahl mit geneigten Flanschflächen (U) DIN 1026-1, S235JR DIN EN 10025-2, Werkstoff-Nr 1.0038, feuerverzinkt DIN EN ISO 1461 und beschichtet, werkseitiger Korrosionsschutz, Profilhöhe 200 mm,
Art des Profils: UPN 200
Einzellänge: 2x 510 mm (vertikal)
jeweils mit Kopf-und Fußplatte BL 200x75x20 mm mittels HV-Nähte verschweißt,
Länge über Kopf- und Fußplatte jeweils 550 mm
für Montage an Beton innen über Fensterfront/im Deckenbereich Ebene 10 zur Verschraubung mit Gegenplatten (Gegenplatten in gesonderter Position)
Traggerüst Bemessungsklasse A wird beigestellt/ist vorh., Ausführung gemäß Zeichnung.
Menge: 2,000 St

**01.08.3 Verschraubung Rahmen, an Kopf- und Fußplatten**
Verschraubung der UPN Profile über 4 Stück Kopf- und Fußplatte der senkrechten Rahmenteile jeweils mit dem Flansch der waagerechten Rahmenteile mittels 8x Schrauben M20 (10.9) 2x pro Platte a=67cm zu Rahmenkonstukrion, inklusive Herstellung und Nachverzinkung der erforderlichen 16 Stück Bohrungen Siehe Plan

Abrechnung: nach Stück Kopf- oder Fußplatte an den senkrechten Profilrahmenteilen
Menge: 4,000 St

**01.08.4 Ankerplatte (Gegenblech) Stahlblech S235J2 D 20mm, horizontal**
Verankerungskonstruktion als Ankerplatteblech, horizontal, außen auf Betonwand mit Ankerschrauben für Verschraubung mit Auflagerrahmen innen, Verankerungskonstruktion aus Stahlblech, S235J2 DIN EN 10025-2, Werkstoff-Nr 1.0117 (Blech), feuerverzinkt DIN EN ISO 1461 und beschichtet, werkseitiger Korrosionsschutz,
Blechdicke 20 mm.
Blech: 1900 x 200
Menge: 120,000 kg

**01.08.5 Ankerplatte (Gegenplatte) Stahlblech S235J2 D 20mm, vertikal**
Verankerungskonstruktion als Ankerplatteblech, vertikal, außen auf Betonwand mit Ankerschrauben für Verschraubung mit Auflagerrahmen innen, Verankerungskonstruktion aus Stahlblech, S235J2 DIN EN 10025-2, Werkstoff-Nr 1.0117 (Blech), feuerverzinkt DIN EN ISO 1461 und beschichtet, werkseitiger Korrosionsschutz,
Blechdicke 20 mm.
Blech: 510 x 200
Menge: 32,000 kg

**01.08.6 Verschraubung Profilstahrahmenl mit Gegenplatten, inkl. Bohrungen**
Verschraubung Auflagerrahmen mit den Gegegenplatten mittels
Schrauben M16 (10.9) a=30cm, inklusive Herstellung der Bohrungen und Nachverzinkung für:
- die horozontale Verschraubung der horizontalen Bauteile 2x 7 Stück Bohrungen im UPN 200, 2x 7 Stück Bohrungen im Blech 200x20 Plan und 2x 7 Bohrungen durch die 25 cm dicke Stahlbetonaußenwand
- die vertikalen Verschraubungen der vertikalen Bauteile 2x 2 Stück Bohrungen im UPN 200, 2x 2 Stück Bohrungen im Blech 200x20 und 2x 2 Bohrungen durch die 25 cm dicke Stahlbetonaußenwand
gemäß Plan im Abstand von 30 cm

Kontrolle und Protokollierung der Anzugsdrehmomente sämtlicher Schraubverbindungen an Stahlprofilen und Gegenplatten gemäß statischer Berechnung.
Menge: 18,000 St

**01.08.7 Montagemörtel**
Montagemörtel auf Epoxidharz-Basis zur kraftschlüssigen Lagerung und Befestigung der Stahlprofile und Gegenplatten
Der Mörtel ist zweikomponentig, hochfest, nicht schrumpfend und chemikalienbeständig
Dicke Mörtelbett: ca. 3 mm
Menge: 2,000 m2

*Hinweis: == Konsolkonstruktion Bestandsdurchbruch ==*

**01.08.8 Auflagerrahmen Profilstahl U verz besch UPN 200mm, horizontal 1600 mm**
Stahlprofil für Auflagerrahmen aus U-Profilstahl mit geneigten Flanschflächen (U) DIN 1026-1, S235JR DIN EN 10025-2, Werkstoff-Nr 1.0038, feuerverzinkt DIN EN ISO 1461 und beschichtet, werkseitiger Korrosionsschutz, Profilhöhe 200 mm,
Art des Profils: UPN 200
Einzellängen: 2x 1600 mm (horizontal)
für Montage an Betonwand innen über Fensterfront/im Deckenbereich Ebene 10 zur Verschraubung mit Gegenplatten (Gegenplatten in gesonderter Position)
auf vorbereitete Auflageflächen für die Stegflächen
Traggerüst Bemessungsklasse A wird beigestellt/ist vorh., Ausführung gemäß Zeichnung.
Menge: 2,000 St

**01.08.9 Auflagerrahmen Profilstahl U verz besch UPN 200, vertikal 510 mm, Kopf-/Fußplatten**
Stahlprofil für Auflagerrahmen aus U-Profilstahl mit geneigten Flanschflächen (U) DIN 1026-1, S235JR DIN EN 10025-2, Werkstoff-Nr 1.0038, feuerverzinkt DIN EN ISO 1461 und beschichtet, werkseitiger Korrosionsschutz, Profilhöhe 200 mm,
Art des Profils: UPN 200
Einzellänge: 2x 510 mm (vertikal)
jeweils mit Kopf-und Fußplatte BL 200x75x20 mm mittels HV-Nähte verschweißt,
Länge über Kopf- und Fußplatte jeweils 550 mm
für Montage an Beton innen über Fensterfront/im Deckenbereich Ebene 10 zur Verschraubung mit Gegenplatten (Gegenplatten in gesonderter Position)
Traggerüst Bemessungsklasse A wird beigestellt/ist vorh., Ausführung gemäß Zeichnung.
Menge: 2,000 St

**01.08.10 Verschraubung Rahmen, an Kopf- und Fußplatten**
Verschraubung der UPN Profile über 4 Stück Kopf- und Fußplatte der senkrechten Rahmenteile jeweils mit dem Flansch der waagerechten Rahmenteile mittels 8x Schrauben M20 (10.9) 2x pro Platte a=67cm zu Rahmenkonstukrion, inklusive Herstellung und Nachverzinkung der erforderlichen 16 Stück Bohrungen Siehe Plan

Abrechnung: nach Stück Kopf- oder Fußplatte an den senkrechten Profilrahmenteilen
Menge: 4,000 St

**01.08.11 Ankerplatte (Gegenblech) Stahlblech S235J2 D 20mm, horizontal**
Verankerungskonstruktion als Ankerplatteblech, horizontal, außen auf Betonwand mit Ankerschrauben für Verschraubung mit Auflagerrahmen innen, Verankerungskonstruktion aus Stahlblech, S235J2 DIN EN 10025-2, Werkstoff-Nr 1.0117 (Blech), feuerverzinkt DIN EN ISO 1461 und beschichtet, werkseitiger Korrosionsschutz,
Blechdicke 20 mm.
Blech: 1600 x 200
Menge: 101,000 kg

**01.08.12 Ankerplatte (Gegenplatte) Stahlblech S235J2 D 20mm, vertikal**
Verankerungskonstruktion als Ankerplatteblech, vertikal, außen auf Betonwand mit Ankerschrauben für Verschraubung mit Auflagerrahmen innen, Verankerungskonstruktion aus Stahlblech, S235J2 DIN EN 10025-2, Werkstoff-Nr 1.0117 (Blech), feuerverzinkt DIN EN ISO 1461 und beschichtet, werkseitiger Korrosionsschutz,
Blechdicke 20 mm.
Blech: 510 x 200
Menge: 32,000 kg

**01.08.13 Verschraubung Profilstahrahmenl mit Gegenplatten, inkl. Bohrungen**
Verschraubung Auflagerrahmen mit den Gegegenplatten mittels
Schrauben M16 (10.9) a=30cm, inklusive Herstellung der Bohrungen und Nachverzinkung für:
- die horozontale Verschraubung der horizontalen Bauteile 2x 6 Stück Bohrungen im UPN 200, 6x 7 Stück Bohrungen im Blech 200x20 Plan und 2x 6 Bohrungen durch die 25 cm dicke Stahlbetonaußenwand
- die vertikalen Verschraubungen der vertikalen Bauteile 2x 2 Stück Bohrungen im UPN 200, 2x 2 Stück Bohrungen im Blech 200x20 und 2x 2 Bohrungen durch die 25 cm dicke Stahlbetonaußenwand
gemäß Plan im Abstand von 30 cm

Kontrolle und Protokollierung der Anzugsdrehmomente sämtlicher Schraubverbindungen an Stahlprofilen und Gegenplatten gemäß statischer Berechnung.
Menge: 16,000 St

**01.08.14 Montagemörtel**
Montagemörtel auf Epoxidharz-Basis zur kraftschlüssigen Lagerung und Befestigung der Stahlprofile und Gegenplatten
Der Mörtel ist zweikomponentig, hochfest, nicht schrumpfend und chemikalienbeständig
Dicke Mörtelbett: ca. 3 mm
Menge: 1,800 m2

#### Titel 01.09 Dokumente zu Abbrucharbeiten BA I

**01.09.1 Gefährdungsbeurteilung, Schutzkonzept**
*** Pauschalposition
Vor Beginn der Abbrucharbeiten im Bauabschnitt I ist eine baustellenbezogene Gefährdungsbeurteilung durch den Auftragnehmer durchzuführen, zu dokumentieren und ein baustellenbezogener Arbeits- Sicherheitsplan aufzustellen unter Berücksichtigung von:

- Wahrnehmung der Verkehrssicherungspflicht
- Vorkehrungen zum Schutz Dritter
- Zusammenwirken der beteiligten Unternehmen
- erforderliche Arbeitsschutz-Maßnahmen und deren Überwachung
- Konzept zum Schutz der Umgebung vor Staub, Lärm, Erschütterung, Gasen und Gefahrstoffen
- Auflistung aller relevanten Bestimmungen und möglicher Gefährdungen für die konkreten Verhältnisse

Dabei sind die gesetzlichen Regelungen zu beachten u.a.:
- Arbeitsschutzgesetz (ArbSchG)
- Biostoffverordnung (BioStoffV)
- Gefahrstoffverordnung (GefStoffV)
- Arbeitsstättenverordnung (ArbStättV)
Menge: 1,000 psch

**01.09.2 Rückbau- und Entsorgungskonzept**
*** Pauschalposition
*** Leitbeschreibung
Erstellen der Abbruch- bzw. Rückbau- und Verwertungs- bzw. Abfallentsorgungskonzepte für die gesamten Arbeiten vor Beginn der Abbrucharbeiten nach Erkundung vor Ort, Vorlage des Konzeptes bei der Bauleitung des Auftraggebers innerhalb von 14 Kalendertagen nach Beauftragung.

Das Konzept soll den geplanten Rückbau und die Entsorgungswege der anfallenden Abfallmassen textlich und ggf. zeichnerisch darstellen.
Insbesondere sind die Schadstoffe umfassend hinsichtlich:
- Vorkommen im Gebäude
- Massen bzw. Flächen
- möglicher Verfahrenswege der Abtrennung
- Vorgaben zur Verpackung, Handhabung und Bereitstellung der Abfälle auf der Baustelle
- möglicher Entsorgungswege aller anfallenden Abfälle (Beförderer und Entsorgungsanlage (siehe Unterbeschreibung *) eventuell Entsorgung durch Bieter/in einer anderen Maßnahme (siehe Unterbeschreibung **) darzustellen.

Weiterhin sind die möglichen Abbruchverfahren, die Abbruchtechnik und der Ablaufplanung unter Berücksichtigung der vorgefundenen Schadstoffe gemäß Umweltbericht (siehe Anlage) zu betrachten.
Eine Festschreibung konkreter Separations- und Rückbautechniken sowie Entsorgungswege sollte zu diesem Zeitpunkt nicht erfolgen.

Mit den Arbeiten darf erst nach Prüfung und Freigabe des Konzeptes (konkreter Festlegung der Techniken und Entsorgungswege) durch die Bauleitung des AG begonnen werden.
Das Konzept ist während der gesamten Abbruchmaßnahmen fortzuschreiben. Es hat im Zuge der Arbeiten eine lückenlose Dokumentation der Abbrüche und Entsorgungen zu erfolgen.
Menge: 1,000 psch
*Unterbeschreibung 1 Nachweise *)*
*) Der Beförderer/die Entsorgungsanlagen müssen die
  folgenden Nachweise unmittelbar nach Freigabe des
  Konzeptes vorlegen:
- Transportgenehmigung gemäß Transportgenehmigungs- verordnung (TgV) in Übereinstimmung mit § 49 Abs. 4 KrW-/AbfG
- behördlicher Genehmigungsbescheid der Anlage(n) inklusive die für die Annahme und Entsorgung relevanten Auszüge (zugelassene Abfallschlüssel nach AVV, Annahmegrenzwerte für Belastungen und Kapazitätsbegrenzungen)
- Nachweis der technischen und fachlichen Leistungsfähigkeit (z. B. Zertifizierung als Entsorgungsfachbetriebe gemäß § 56 KrWG bzw. in Anlehnung an §§3-11 Entsorgungsfachbetriebsverordnung EfbV), Sachkundenachweise) (BGR 128, DGUV Regel 101-004, TRGS 519 - falls notwendig) und Nachweise der ordnungsgemäßen Entsorgung gem. NachwV
*Unterbeschreibung 2 Nachweise **) nur für nicht gefährliche Abfälle*
**) gilt nur für nicht gefährliche Abfälle! Der Beförderer muss die  folgenden Nachweise unmittelbar nach Freigabe des
  Konzeptes vorlegen:
- Benennung des Verwertungsortes/Zwischenlagers
- Nachweis über Zulässigkeit der Verwertung (z.B. Baurecht, Erfüllung der LAGA-Einbauklassen)
- Erklärung des Entsorgers, dass der Abnehmer mit der Verwertung der Abfälle einverstanden ist

**01.09.3 Dokumentation**
*** Pauschalposition
Dokumentation, zu dokumentieren ist bei Abbruchmaßnahmen:
- die Getrenntsammlungspflichten durch Lagepläne, Lichtbilder, Liefer- oder Wiegescheine oder ähnliche Dokumente bzw. die Übergabe an ein Entsorgungsunternehmen durch eine Erklärung desjenigen, der die Abfälle übernimmt (mit Namen und Anschrift sowie die Masse und beabsichtigten Verbleib des Abfalls) - (Übernahme-Nachweis)
- das Vorliegen einer Ausnahme von den Getrennt- sammlungs pflichten durch eine Darlegung der technischen Unmöglichkeit oder der wirtschaftlichen Unzumutbarkeit bzw. die Übergabe an ein Entsorgungsunternehmen durch Liefer- oder Wiegescheine, Entsorgungsverträge oder Nachweise desjenigen, der die zuzuführenden Abfälle übernimmt (Übernahme-Nachweis) und die Einholung einer Bestätigung des Betreibers der Aufbereitungsanlage, dass in der Aufbereitungsanlage definierte Gesteinskörnungen hergestellt werden; bei "erstmaliger Übergabe" (Betreiber-Erklärung Aufbereitungsanlage) oder die Einholung einer Bestätigung des Anlagenbetreibers, dass die Anforderungen für Vorbehandlungsanlagen erfüllt werden; bei "erstmaliger Übergabe" (Betreiber-Erklärung Vorbehandlungsanlage)
- das Vorliegen einer Ausnahme von den Vorbehandlungs- /Aufbereitungspflichten durch Darlegung, dass die Behandlung der Gemische in einer Vorbehandlungsanlage technisch nicht möglich oder wirtschaftlich nicht zumutbar ist und die Übergabe an ein Entsorgungsunternehmen durch Liefer- oder Wiegescheine, Entsorgungsverträge oder Nachweise desjenigen, der die zuzuführenden Abfälle übernimmt (Übernahme-Nachweis)
Menge: 1,000 psch

#### Titel 01.10 Stundenlohnarbeiten, BA I

**Ausführungsbeschreibung 2 Stundenlohnarbeiten**
*Stundenlohnarbeiten*
Stundenlöhne enthalten die Zulagen für Feiertags- ,
Samstags- und Sonntagsarbeit sowie für Überstunden.
Mit den Stundenlöhnen sind im Weiteren Fahrkosten,
Aufwendungen für Verpflegung, Übernachtung sowie
Kleinmaterialien, Einsatz von Kleinmaschinen sowie
Verbrauchsmaterialien und dgl. abgegolten.
Ein Anspruch auf Ableistung der nachstehend
genannten Stunden besteht generell nicht.
Ein Vergütungsanspruch für Zeitaufwendungen
entsteht nur, wenn die voraussichtlich benötigten Aufwendungen vor Arbeitsausführung von der
örtlichen Bauleitung des AG bestätigt/ beauftragt wurden.
Für einfache Tätigkeiten, wie Transport, Reinigung
Stemm- & Abbrucharbeiten etc., gelangen grundsätzlich
nur die Stundensätze für Bauhelfer zur Abrechnung.
Die vom AN angegebenen Stundensätze werden als
Grundlage wechselseitiger Zeitaufwandsverrechnung
zwischen AN und AG herangezogen.

**01.10.1 Stundensatz Facharbeiter / Geselle**
*** gemäß Ausführungsbeschreibung 2
Stundensatz für Leistungen, welche nicht in den
Positionen erfasst sind und nur auf ausdrückliche
Anweisung der Bauleitung gegen Nachweis zur
Ausführung kommen.

Facharbeiter / Geselle
Menge: 30,000 h

**01.10.2 Stundensatz Helfer/-in**
*** gemäß Ausführungsbeschreibung 2
Stundensatz für Leistungen, welche nicht in den
Positionen erfasst sind und nur auf ausdrückliche
Anweisung der Bauleitung gegen Nachweis zur
Ausführung kommen.

Helfer/ Azubi
Menge: 30,000 h

**01.10.3 Zulage Nachtarbeit, Facharbeiter / Geselle**
*** gemäß Ausführungsbeschreibung 2
Zulage für Nachtarbeitsstunden,
auf ausdrückliche Anforderung durch den Bauherrn oder dessen örtliche Bauüberwachung.

Facharbeiter / Geselle
Menge: 25,000 h

**01.10.4 Zulage Nachtarbeit, Helfer/ Azubi**
*** gemäß Ausführungsbeschreibung 2
Zulage für Nachtarbeitsstunden,
auf ausdrückliche Anforderung durch den Bauherrn oder dessen örtliche Bauüberwachung.

Helfer/ Azubi
Menge: 25,000 h

**01.10.5 Arbeitsunterbrechungen auf Anordnung des AG, Facharbeiter / Geselle**
Arbeitsunterbrechung auf ausdrückliche Anforderung durch den Bauherren oder dessen Bauüberwachung, Wartezeit,

Facharbeiter / Geselle
Menge: 48,000 h

**01.10.6 Arbeitsunterbrechungen auf Anordnung des AG, Helfer/ Azubi**
Arbeitsunterbrechung auf ausdrückliche Anforderung durch den Bauherren oder dessen Bauüberwachung, Wartezeit,

Helfer/ Azubi
Menge: 48,000 h

**01.10.7 Zusätzliche An- und Abfahrt wegen Arbeitsunterbrechung**
Zusätzliche An- und Abfahrt wegen Arbeitsunterbrechung,
auf ausdrückliche Anforderung durch den Bauherren
Menge: 5,000 St

**01.10.8 Zulage Arbeiten Sonn-u. Feiertag, Facharbeiter / Geselle**
Zulage für Arbeiten an Sonn- und Feiertagen,
auf ausdrückliche Anforderung durch den Bauherrn oder dessen Bauüberwachung.

Facharbeiter / Geselle
Menge: 20,000 h

**01.10.9 Zulage Arbeiten Sonn-u. Feiertag, Helfer/ Azubi**
Zulage für Arbeiten an Sonn- und Feiertagen,
auf ausdrückliche Anforderung durch den Bauherrn oder dessen Bauüberwachung.

Helfer/ Azubi
Menge: 20,000 h

### Los 02 Bauabschnitt II

*Hinweis: Hinweis zum Bauabschnitt II:*
Die Ausführung des Bauabschnitts II erfolgt zeitlich versetzt zum Bauabschnitt I. Der Auftraggeber behält sich vor, den Bauabschnitt II nicht ausführen zu lassen. Einen Anspruch auf entfallenen Gewinn etc. (Ausgleichsberechnung) kann der Auftragnehmer somit nicht daraus ableiten.

#### Titel 02.01 Sicherheitseinrichtungen, Baustelleneinrichtungen, BA II

*Hinweis: Hinweis: Baustelle einrichten, Vorhaltungen der Elemente der Baustelleneinrichtung*
Die Abrechnung der Einrichtung und des Rückbaues der Baustelleneinrichtung erfolgt grundsätzlich über den Titel Baustelleneinrichtung im Los 1.

Die Vorhaltungen der Elemente der Baustelleneinrichtung erfolgen über die gesamte Bauzeit der Bauabschnitte I und II, die Abrechnung erfolgt jedoch Bauabschnittsweise.
geplante Vorhaltung:
Bauabschnitt I: 17 Monate
Bauabschnitt II: 8 Monate

Die Beschreibung der vorzuhaltenden Baustelleinrichtungselemente und deren Anforderungen erfolgt im Los 1 Titel Sicherheitseinrichtungen, Baustelleneinrichtungen

**02.01.1 Gelände Parkplatz Handwerker, BE-Flächen, Material-Lager vorhalten**
Untergrund der Baustelleneinrichtung im erforderlichen Umfang mit Entwässerung und Befestigung vorhalten
Untergrund ist planiert und i.M. 5cm aufgeschottert, mit Entwässerungsgräben zur Ableitung von Oberflächenwasser angelegt und dient zum Aufstellen der Objekte der Baustelleneinrichtung
Untergrund: geschotterte Fläche der BE-Fläche des vorangegangenen Bauabschnittes I
Vorhaltedauer: 8 Monate

Abrechnungsgrundlage 180 Quadratmeter x 8 Monate,
außer den vollen Monaten werden übrige Teilzeiten
nach 1/30 des EP abgerechnet
Menge: 1440,000 m2Mt

**02.01.2 Geotextilien zum Trennen/Filtern und Entwässern, Schutz Spitzschutz herstellen**
Geotextilien zum Trennen, Filtern und Entwässern, zum Schutz von des Spitzschutzstreifen aus Kies- oder Schottermaterial in einer Breite von 30 bis 50 cm eingefasst durch Betonrandsteine auslegen und gegen Verwehung mit Liefermaterial sichern/abdecken
Vorhaltung: 8 Monate
Menge: 14,000 m

**02.01.3 Geotextilien zum Trennen/Filtern und Entwässern, Schutz Spitzschutz vorhalten**
Geotextilien zum Trennen, Filtern und Entwässern, zum Schutz von des Spitzschutzstreifen aus Kies- oder Schottermaterial in einer Breite von 30 bis 50 cm eingefasst, vorhalten
Vorhaltung: 8 Monate
Menge: 112,000 mMt

**02.01.4 Geotextilien zum Trennen/Filtern und Entwässern, Schutz Spitzschutz entfernen**
Geotextilien zum Schutz von des Spitzschutzstreifen aus Kies- oder Schottermaterial in einer Breite von 30 bis 50 cm entfernen und ordnungsgemäß entsorgen
Menge: 14,000 m

**02.01.5 Reinigen der Baustellenzufahrt während Baubetrieb, asphaltierte Flächen**
Laufendes Reinigen der Baustellenzufahrt und Anliegerstraßen zur Notaufnahme im Zuge der Abbrucharbeiten sowie Verschmutzungen durch Baubetrieb der nachfolgend beschriebenen Leistungen, einschließlich Wassereinsatz gegen Staubentwicklung.

Die Zufahrt zur Notaufnahme ist stets freizuhalten.

Hinweis: Nach Fertigstellung der Abbrucharbeiten reinigt das Ausbaugewerk die Zufahrt.
Menge: 8,000 Wo

**02.01.6 Reinigen Fahrbahnen aus Asphalt, nach Rückbau der Baustelleneinrichtung**
*** Pauschalposition
Reinigen der Fahrbahnen aus Asphalt nach Rückbau der Baustelleneinrichtungen, Verkehrssicherungseinrichtungen und der transportablen (temporären) Schutzeinrichtungen mit Straßenkehrmaschine. Eventuelle Beschädigungen sind fachgerecht zu reparieren. Schotterflächen werden nicht gereinigt.
Diese Endreinigungsmaßnahmen sind von der örtlichen Bauüberwachung abzunehmen und mit entsprechenden Fotos zu dokumentieren.
Menge: 1,000 psch

**02.01.7 Fahrbares Hubgerät, 3,0 t, für Transport Baumaterial zu Baustellenzugängen**
Hinweis: Die Zufahrt zu den Baustellenzugängen ist nur mit Kleintransporten möglich. Zwischentransporte von LKWs müssen mit Hubgeräten erfolgen.

Einheitspreis für Geräte, die nicht in den Positionen erfasst sind und auf separaten Nachweis abgerechnet werden:

Dieselstapler, geländegängig.
Hubkraft: ca. 3,0 t
Hubhöhe: bis 4,50 m

Zur Nutzung/Gebrauchsüberlassung durch andere Gewerke

Abrechnungsgrundlage 1 Stück x 8 Monate,
außer den vollen Monaten werden übrige Teilzeiten
nach 1/30 des EP abgerechnet
Menge: 8,000 StMt

**02.01.8 Bauzaun, Stahlrahmen, h=2,00 m, Bauabschnitt II, vorhalten**
Bauzaun aus mobilen Stahlrahmenelementen mit Rundstahlfüllstäben - Gitterfüllung, Stützfüßen aus Beton, inkl. sämtlicher Verbindungen, Kupplungen etc., vorhalten und unterhalten.
Außer den vollen Monaten werden Teilzeiten nach Tagen zu 1/30 des Einheitspreises abgerechnet.
Zaunhöhe: 2,00 m
Vorhaltedauer Bauabschnitt II: 8 Monate
Für die Abrechnung gilt die tatsächliche Vorhaltedauer.

Abrechnungsgrundlage 29 Meter x 8 Monate,
außer den vollen Monaten werden übrige Teilzeiten
nach 1/30 des EP abgerechnet
Menge: 232,000 mMt

**02.01.9 Tore im Bauzaun, vorhalten**
Vorhaltung Tore der Vorposition
Vorhaltedauer: bis 8 Monate
Für die Abrechnung gilt die tatsächliche Vorhaltedauer.

Abrechnungsgrundlage Stück x Monate,
außer den vollen Monaten werden übrige Teilzeiten
nach 1/30 des EP abgerechnet

Tor Baustellenzugang/Baustelleneinrichtung
Mengenermittlung:
1 Stück x 8 Monate Baustellenzugang Bauabschnitt II
2 Stück x 8 Monate Baustelleneinrichtung BA I+II
Menge: 24,000 StMt

**02.01.10 Bauzaunschloß, vorhalten**
Vorhaltung des Bauzaunschlosses der Vorposition
Vorhaltedauer: 8 Monate
Für die Abrechnung gilt die tatsächliche Vorhaltedauer.

Abrechnungsgrundlage Stück x Monate,
außer den vollen Monaten werden übrige Teilzeiten
nach 1/30 des EP abgerechnet

Mengenermittlung:
1 Stück x 8 Monate Baustellenzugang Bauabschnitt II
2 Stück x 8 Monate Baustelleneinrichtung BA I+II
Menge: 24,000 StMt

**02.01.11 Abstützung des Bauzauns mit Schrägstützen, vorhalten**
Vorhaltung und Wartung der Abstützung der Vorposition
Vorhaltedauer: 8 Monate
Für die Abrechnung gilt die tatsächliche Vorhaltedauer.

Abrechnungsgrundlage Stück x Monate,
außer den vollen Monaten werden übrige Teilzeiten
nach 1/30 des EP abgerechnet

4 Stück x 8 Monate Baustellenzugang Bauabschnitt II
6 Stück x 8 Monate Baustelleneinrichtung Bauabschnitt I+II
Menge: 80,000 StMt

**02.01.12 Staub- und Sichtschutz, Bauzaun, vorhalten**
Vorhaltung des Staub- und Sichtschutzes der Vorposition
Vorhaltedauer: 8 Monate
Für die Abrechnung gilt die tatsächliche Vorhaltedauer.

Abrechnungsgrundlage 29 Meter x 8 Monate,
außer den vollen Monaten werden übrige Teilzeiten
nach 1/30 des EP abgerechnet
Menge: 232,000 mMt

**02.01.13 Bauzaunschild, vorhalten**
Bauzaunschild gemäß Vorbeschrieb für die Dauer der Baumaßnahme vorhalten.

Abrechnungsgrundlage Stück x Monate,
außer den vollen Monaten werden übrige Teilzeiten
nach 1/30 des EP abgerechnet

Mengenermittlung:
1 Stück x 8 Monate Baustellenzugang Bauabschnitt II
4 Stück x 8 Monate Baustelleneinrichtung BA I+II
Menge: 40,000 StMt

**02.01.14 Gehwegschutz, Asphaltdeckschicht**
Behelfsmäßige Überfahrt zum Schutz vorhandener Flächen und Wege wie Kleinpflaster, Gehwegplatten u.ä., mit Asphalttragschicht herstellen und wieder rückbauen, auf Trennschicht aus Geotextil, Die Hilfsüberfahrt muss auf die zu erwartende Belastung (Achslasten, Verkehrsstärke) ausgerichtet sein. Belastungsklasse: Bk 1,8
Asphaltdicke: >/= 10 cm
Vorhaltung: 8 Monate
Ordnungsgemäße Entsorgung des Rückbaumaterials inklusive.
Menge: 15,000 m2

**02.01.15 Verkehrs- und Hinweisschild vorhalten, öffentlicher Bereich**
Verkehrs- und Hinweisschild, im öffentlichen Bereich
mit fester Stahlrohrstange und Stützfuß (jeweils 2 bis 3 Stück TL-Fußplatten K1 entspricht Standsicherheitsklasse 2 bis 3)
für die Dauer der Baumaßnahme vorhalten.

Abrechnungsgrundlage 10 Stück x 8 Monate,
außer den vollen Monaten werden übrige Teilzeiten
nach 1/30 des EP abgerechnet
Menge: 80,000 StMt

**02.01.16 Halteverbotszone, vorhalten**
Vorhaltung der Halteverbotszone der Vorposition
Vorhaltedauer: bis 28 Monate
Für die Abrechnung gilt die tatsächliche Vorhaltedauer.

Abrechnungsgrundlage 1 Stück x 8 Monate,
außer den vollen Monaten werden übrige Teilzeiten
nach 1/30 des EP abgerechnet
Menge: 8,000 StMt

**02.01.17 Sanitär-Waschcontainer, Einzelcontainer, Vorhaltung, Unterhalt, Reinigung**
Betrieb und Vorhalten eines Einzel-Sanitär-Waschcontainers einschl. wöchentlicher Reinigung (mit Vorlage eines Reinigungsprotokolls). Betriebs- und Verbrauchsstoffe (Seifen, Papierhandtücher und WC-Papier) sowie Beheizung nach Bedarf
Die Vorhaltung erfolgt über die gesamte Bauzeit der Bauabschnitte I und II, die Abrechnung Bauabschnittsweise
Außer den vollen Monaten werden Teilzeiten nach Tagen zu 1/30 des Einheitspreises abgerechnet.
Vorhaltedauer: 8 Monate
Für die Abrechnung gilt die tatsächliche Vorhaltedauer.
Mengenermittlung:
1 Stück x 8 Monate Baustelleneinrichtung BA II
Menge: 8,000 StMt

**02.01.18 Abwasser- und Fäkalientank, vorhalten**
Vorhaltung des Abwasser- und Fäkalientanks der Vorposition
Vorhaltedauer: 8 Monate
Für die Abrechnung gilt die tatsächliche Vorhaltedauer.

Abrechnungsgrundlage Stück x Monate,
außer den vollen Monaten werden übrige Teilzeiten
nach 1/30 des EP abgerechnet

Mengenermittlung:
1 Stück x 8 Monate Baustelleneinrichtung BA II
Menge: 8,000 StMt

**02.01.19 Abwasser- und Fäkalientank, An- und Abfahrt Saugwagen**
An- und Abfahrt des Saugwagens für die turnusmäßige Entleerung des Abwasser- und Fäkalientanks vom Sanitärcontainer.
Die Absaugleistung, Anschluss an den Absaugstutzen mit Saugleitung und wieder Abbauen etc. ist in den Einheitspreis einzukalkulieren. Die Deponiegebühren werden gesondert vergütet.

Abrechnung: (1x Anfahrt und 1x Abfahrt = 1 Stück)
Menge: 8,000 St

**02.01.20 Entsorgungsgebühr Abwasser und Fäkalien**
Entsorgungsgebühren inkl. Deponie für die Abwässer und Fäkalien aus dem Tank gemäß Vorbeschrieb.
Menge: 12000,000 Ltr.

**02.01.21 Not-Entsorgung Abwasser und Fäkalien**
Not-Entsorgung inkl. Deponie für die Abwässer und Fäkalien aus dem Tank gemäß Vorbeschrieb, am Tag oder in der Nacht
inklusive Anfahrt und Abfahrt auf gesonderte Anordnung der
örtlichen Bauüberwachung.
Menge: 1,000 St

**02.01.22 Tanktreppe, vorhalten**
Vorhaltung der Tanktreppe aus Los 1
Für die Abrechnung gilt die tatsächliche Vorhaltedauer.

Abrechnungsgrundlage Stück x Monate,
außer den vollen Monaten werden übrige Teilzeiten
nach 1/30 des EP abgerechnet

Mengenermittlung:
1 Stück x 8 Monate Baustelleneinrichtung BA II
Menge: 8,000 StMt

**02.01.23 WC-Kabine unterhalten, Baustellenzugang**
WC-Kabine vorhalten und unterhalten. Im Unterhalt ist das Entleeren bei Bedarf, jedoch mind. 1x pro Woche bzw. der Austausch enthalten. Verbrauchsmaterialien sind 1x pro Woche aufzufüllen.
Vorhaltedauer: 8 Monate
Für die Abrechnung gilt die tatsächliche Vorhaltedauer.

Abrechnungsgrundlage 1 Stück x 8 Monate
außer den vollen Monaten werden übrige Teilzeiten
nach 1/30 des EP abgerechnet
Menge: 8,000 StMt

**02.01.24 Containeranlage, Bauleitungsbüro vor-/unterhalten**
wie vor beschriebene Bauleitungsdoppelcontaineranlage, vor- und unterhalten. Notwendige Winter-Festmachung ist einzukalkulieren. Die Vorhaltung beinhaltet die wöchentliche Reinigung.
Die Wartung (Funktionsprüfungen, Feuerlöscher, Klimageräte) sind im Preis enthalten.
Die Kosten für Energie, Heizung werden vom AG getragen (siehe Umlagen).
Außer den vollen Monaten werden Teilzeiten nach Tagen zu 1/30 des Einheitspreises abgerechnet

(1 Stück x 8 Monate = 8 StMt)
Menge: 8,000 StMt

**02.01.25 Möblierung Bauleitungscontainer, Arbeitsplatz, Vorhaltung**
Möblierung des Bauleitungscontainers je  Arbeitsplatz  vorhalten.

Abrechnungsgrundlage Stück x Monate,
außer den vollen Monaten werden übrige Teilzeiten
nach 1/30 des EP abgerechnet.

(2 Stück x 8 Monate = 16 StMt)
Menge: 16,000 StMt

**02.01.26 Containeranlage, Baubesprechung, vor-/unterhalten**
wie vor beschriebene Baubesprechungsdoppelcontaineranlage, vor- und unterhalten. Notwendige Winter-Festmachung ist einzukalkulieren. Die Vorhaltung beinhaltet die wöchentliche Reinigung.
Die Wartung (Funktionsprüfungen, Feuerlöscher, Klimageräte) sind im Preis enthalten.
Die Kosten für Energie, Heizung werden vom AG getragen (siehe Umlagen).
Außer den vollen Monaten werden Teilzeiten nach Tagen zu 1/30 des Einheitspreises abgerechnet

(1 Stück x 8 Monate = 8 StMt)
Menge: 8,000 StMt

**02.01.27 Teeküche, Baubesprechungscontainer, Vorhaltung**
Teeküche gemäß Vorbeschrieb vorhalten,

Abrechnungsgrundlage 1Stück x 17 Monate,
außer den vollen Monaten werden übrige Teilzeiten
nach 1/30 des EP abgerechnet.

(1 Stück x 8 Monate = 8 StMt)
Menge: 8,000 StMt

**02.01.28 Möblierung, Baubesprechungscontainer, AG, 30m2, Vorhaltung**
Möblierung des Besprechungsraumes vorhalten

Abrechnungsgrundlage 1 Stück x 17 Monate,
außer den vollen Monaten werden übrige Teilzeiten
nach 1/30 des EP abgerechnet.

(1 Stück x 8 Monate = 8 StMt)
Menge: 8,000 StMt

**02.01.29 Tagesunterkunftscontainer, Unterhalt**
Container für Tagesunterkunft vorhalten und unterhalten.
Die Kosten für Energie, Heizung, Wasser, Abwasser trägt der AG.
Wartung und Reinigung (min. 1-mal in der Woche) sind in den Einheitspreis einzukalkulieren.

Abrechnungsgrundlage 2 Stück x 8 Monate,
außer den vollen Monaten werden übrige Teilzeiten
nach 1/30 des EP abgerechnet
Containergröße: ca. 15 m2 (ca. 6,0/2,5 m)

(2 Stück x 8 Monate = 16 StMt)
Menge: 16,000 StMt

**02.01.30 Lagercontainer, Einzelcontainer, Unterhalt**
Lagercontainer vorhalten und unterhalten.

Abrechnungsgrundlage 3 Stück x 8 Monate,
außer den vollen Monaten werden übrige Teilzeiten
nach 1/30 des EP abgerechnet
Containergröße: ca. 15 m2 (ca. 6,0/2,5 m)

(3 Stück x 8 Monate = 24 StMt)
Menge: 24,000 StMt

**02.01.31 Bauwasseranschluss, vorhalten**
Bauwasseranschluss gemäß Vorposition vorhalten.

Abrechnungsgrundlage 1 Stück x 8 Monate,
außer den vollen Monaten werden übrige Teilzeiten
nach 1/30 des EP abgerechnet.

(1 Stück x 8 Monate = 8 StMt)
Menge: 8,000 StMt

**02.01.32 Anschlussleitung, Temperaturfühler, Rohrbegleitheizung, Vorhaltung**
Bauwasseranschlussleitung inkl. Temperaturfühler mit Kabel und Heizband als Rohrbegleitheizungsowie Isolierung, vorhalten.
Abrechnungsgrundlage 1 Stück x 17 Monate,
außer den vollen Monaten werden übrige Teilzeiten
nach 1/30 des EP abgerechnet.

(1 Stück x 8 Monate = 8 StMt)
Menge: 8,000 StMt

**02.01.33 CEE-Verlängerung zwischen Containern, 32 A, 5G, 6,0 mm2, vorhalten**
Vermietung und Vorhaltung CEE-Verlängerung zwischen Containern, 32 A, 5G, 6,0 mm2 je Stück pro Monat

Abrechnungsgrundlage 5 Stück x 8 Monate,
außer den vollen Monaten werden übrige Teilzeiten
nach 1/30 des EP abgerechnet.

(5 Stück x 8 Monate = 40 StMt)
Menge: 40,000 StMt

**02.01.34 Bautür, Stahl, behelfsmäßig, vorhalten**
Bautür aus Stahl mit Zarge, behelfsmäßig, vorhalten je Stück pro Monat.
Türgröße: ca. 2000/1010 mm

Abrechnungsgrundlage 1 Stück x 8 Monate,
außer den vollen Monaten werden übrige Teilzeiten
nach 1/30 des EP abgerechnet

(1 Stück x 8 Monate = 8 StMt)
Menge: 8,000 StMt

**02.01.35 Öffnung behelfsmäßig schließen, OSB-3, Bautürausschnitt herstellen, inkl. UK, Bauabschnitt II**
Öffnung behelfsmäßig mit OSB-3-Platten auf Holzunterkonstruktion aus Kanthölzern 10/10cm schließen, einschl. Herstellung eines Ausschnittes für die behelfsmäßige Bautür aus Stahlblech B/H ca. 1,00/2,00m
Gesamtöffnungsgröße B/H: ca.2,05/2,50 m
In den Einheitspreis ist die Lieferung des erforderlichen Materials sowie der Befestigungsmittel einzukalkulieren. Nach Beendigung der Baumaßnahme ist das Provisorium zurückzubauen und abzutransportieren.
Menge: 1,000 St

**02.01.36 Schutz- und Staubwand, inkl. UK, ohne Brandschutz, Bauabschnitt II**
Gedämmte Schutzwand im Gebäude aus Gipsbauplatten Wand liefern, herstellen, vorhalten und abschließend nach Fertigstellung der Baumaßnahmen ausbauen und abtransportieren. Übergänge an die angrenzende Baukonstruktion staubdicht/ winddicht herzustellen um keine Beeinträchtigung des laufenden Klinikbetriebes außerhalb des Umbaubereiches zu haben.

Schutz- und Staubwand als Gipsplatten-Montagewand, nicht tragend, bestehend aus:
- einfachem Ständerwerk aus verzinkten Stahlprofilen, einschl. Anschlussdichtung an andere Bauteile
- beidseitiger Beplankung mit Gipsplatten, einschl. starrem Anschluss mit Anspachtelung an andere Bauteile
- Oberflächenausbildung in Standardverspachtelung, Qualitätsstufe Q1 (Grundverspachtelung ohne Nachverspachtelung/Finish). inkl. Fugenbewehrung gemäß Herstellerangaben
- plattenförmiger Dämmschicht aus Mineralwolle, dicht und abgleitsicher im Zwischenraum eingebaut
Art der Unterkonstruktion: Metallunterkonstruktion
Wärmedämmung: Mineralwolleplatten
Typ Profil: CW/UW 75/50(40)/06
Art der Platte: Gipsplatte
Anzahl Lagen, Beplankung je Seite: 2-lagig
Dicke Beplankung je Seite: 12,5 mm
Typ Platte: A
Brandverhalten Platte: A2-s1,d0 (DIN EN 13501-1)
Dicke Dämmstoff: 60 mm
Anwendungstyp: WTR
Längenbezogener Strömungswiderstand: min. 5 kPa · s/m²
Brandverhalten Dämmstoff: A2-s1,d0 (DIN EN 13501-1)
Schalldämmmaß: Rw,R 53 dB
Dicke Montagewand: 125 mm
Max. Höhe: ca. 4,00 m
Menge: 78,000 m2

**02.01.37 Schutzabdeckung, Folie PE 0,4 mm, Außenfenster, Bauabschnitt II**
Maßnahmen zum Schutz von Anlagen, Einbauten oder Leistungen anderer Gewerke, mittels Abkleben mit Kunststofffolie. Nach Beendigung der Bauleistungen Schutzlage rückstandslos entfernen und entsorgen.
Bauteil: Außenfenster im Bestand
Material Folie: PE
Dicke Folie: 0,4 mm
Menge: 28,000 m2

**02.01.38 Brandschutztüren schützen, Hartfaserplatten, 4mm**
Abdecken der Brandschutztüren im Bestand mit Hartfaserplatten vertikal, lagesicher befestigt. Die Stoß- und Anschlussbereiche müssen vollständig verklebt werden.
Bauteil: Brandschutztüren im Bestand
Bauteilschutz: Schutzabdeckung
Material: Hartfaserplatten, 4mm dick
Einbauort: Bauabschnitt II 1-flg. und 2 flg. Türen
gemäß Grundriss E10 1.OG - Bauabschnitt 2 in den Fluren
Menge: 50,000 m2

**02.01.39 Umsetzen Bauschuttrutsche von Lagercontainer zu BA II**
*** Pauschalposition
Umsetzen einer Bauschuttrutsche vom Lagercontainer zum Bauabschnitt II inkl. Wiederaufbau in Bereich Baustellenzugang des BA II.
Menge: 1,000 psch

**02.01.40 Bauschuttrutsche, vorhalten**
Bauschuttrutsche, staubdicht, aus Kunststoffrohr, über die vorhalten und unterhalten je Meter pro Monat

Abrechnungsgrundlage 12 Meter x 1 Monate,
außer den vollen Monaten werden übrige Teilzeiten
nach 1/30 des EP abgerechnet
Menge: 12,000 mMt

#### Titel 02.02 Schutzeinrichtungen, BA II

**Ausführungsbeschreibung 3 Staub- und Schimmelpilzminderungsmaßnahmen**
*Staub- und Schimmelpilzminderungsmaßnahmen*
Maßnahmen zum Arbeitsschutz, technische, organisatorische und personenbezogene Maßnahmen, technische Ausstattungen von Geräten und Maschinen, insbesondere Baustelleneinrichtungen, Körper- und Atemschutzmaßnahmen sowie Arbeitszeitregelungen für folgende geplante Sanierungsbereichen nach Kubikmeter Nettorauminhalt je Geschoss,
Ausführung erfolgt nur nach Bedarf!

ÜBERSICHT ÜBER DIE MÖGLICHE SANIERUNGSBEREICHE
Bereich Haus/Geschoss Kurzbezeichnung  Nettorauminhalt bis ca. Flur Nr.10.F15 bis Achse 53  Flur mit angrenzenden  Räumen  250 m³

Flur Nr.10.F15 von Achse 53 bis 56 Flur mit angrenzenden  Räumen  850 m³

Flur Nr.10.F15 ab Achse 56  Flur mit angrenzenden  Räumen  550 m³

Flur Nr.10.F13B  Flur mit angrenzenden  Räumen  100 m³

Leistungsumfang:
Zur Einhaltung der Arbeitsplatzgrenzwerte (AGW) nach TRGS 900 Abs. 2.4.1 (7) ist während staubintensiver Arbeiten die Einrichtung einer wirksamen Staubschutzmaßnahme mit kontrollierter Unterdruckhaltung erforderlich.

Folgende Leistungen sind enthalten:
- Einsatz von handgeführten Geräten (staubarme Fabrikate) mit wirksamen Absaugungsvorrichtungen
- Lieferung, Montage, Betrieb und Rückbau eines Luftreinigungssystems mit HEPA-Filter (mind. H13), geeignet für ein Raumvolumen von ca. 100 m3
- Auslegung der Geräte zur Erreichung eines Luftwechsels von3 mind. 6-fach pro Stunde
- Einrichtung von Staubschleusen, abschottenden Folienwänden oder modularen Staubschutzwänden
- Sicherstellung aller erforderlichen Medienanschlüsse (Strom, ggf. Abluftführung)
- Tägliche Reinigung der Staubschutzbereiche und Wartung der Anlagen
- Überwachung des Differenzdrucks zur Sicherstellung des leichten Unterdrucks gegenüber angrenzenden Bereichen
- Filterwechsel, Verbrauchsmaterialien und Dokumentation der Wartung
- Abbau und Abtransport nach Abschluss der stauberzeugenden Tätigkeiten

Besonderer Hinweis:
Die Maßnahme dient der Einhaltung eines AGW von max. 3 mg/m³ für E-Staub sowie 1,25 mg/m³ für A-Staub entsprechend TRGS 900. Die Umsetzung ist erforderlich, um angrenzende sensible Bereiche (z. B. Klinikbetrieb) vor Staubimmissionen zu schützen.

Diese Handlungsanleitung gilt insbesondere bei
- Manuellen Abbrucharbeiten innerhalb geschlossenen Räumen, wie Entkernungsarbeiten, Abbruch von Wänden, Decken und Bauteilen
- Maschinellen Abbrucharbeiten
- Betonbohr- und Sägearbeiten
- Bereitstellung und Transport von Abbruchmaterial auf Baustelle

**02.02.1 Staubminderungsmaßnahmen ca.250 m³ Nettorauminhalt**
*** gemäß Ausführungsbeschreibung 3
Bereich für Staubminderungsmaßnahmen ca. 250 m³ Nettorauminhalt (einzelne Räume bis aneinander liegende bzw. verbundene Raumgruppen)

Die Maßnahmen betreffen insbesondere folgende Abbrucharbeiten, bei denen Stäube freigesetzt werden:
- Bohren
- Stemmen
- Fräsen
- Sägen, , z. B. beim Herstellen von Aussparungen/ Durchbrüchen
- Putz entfernen
- Schutt beräumen und transportieren (innerhalb und außerhalb von Gebäuden)
- Anschließende Reinigungsarbeiten
- Sortieren von abgebrochenem Material
- Aufbereiten des Materials auf der Baustelle, Bauschuttrecycling

Ausführung: Flur 10.F20
Menge: 1,000 St

**02.02.2 Staubminderungsmaßnahmen ca.350 m³ Nettorauminhalt**
*** gemäß Ausführungsbeschreibung 3
Bereich für Staubminderungsmaßnahmen ca. 350 m³ Nettorauminhalt (einzelne Räume bis aneinander liegende bzw. verbundene Raumgruppen)

Die Maßnahmen betreffen insbesondere folgende Abbrucharbeiten, bei denen Stäube freigesetzt werden:
- Bohren
- Stemmen
- Fräsen
- Sägen, , z. B. beim Herstellen von Aussparungen/ Durchbrüchen
- Putz entfernen
- Schutt beräumen und transportieren (innerhalb und außerhalb von Gebäuden)
- Anschließende Reinigungsarbeiten
- Sortieren von abgebrochenem Material
- Aufbereiten des Materials auf der Baustelle, Bauschuttrecycling

Ausführung: Räumen 10.112 - 10.113 - 10.112A
Menge: 1,000 St

**02.02.3 Staubminderungsmaßnahmen ca.250 m³ Nettorauminhalt, Vorhalten/Überlassung**
*** gemäß Ausführungsbeschreibung 3
Besondere Leistung für die Vorhaltung, Gebrauchsüberlassung, Übergabe und für Einweisung von Folgegewerken (z. B. Trockenbau, Malerarbeiten) der funktionsfähigen Staubschutz- und Luftreinigungsanlage während der gesamten Bauzeit bis zur Fertigstellung der Baustelle.

Die Maßnahmen betreffen insbesondere folgende staubintensiven Abbrucharbeiten:

Bohren
Stemmen
Fräsen
Sägen (z. B. bei Aussparungen und Durchbrüchen)
Putz entfernen
Schutt beräumen und transportieren (innen und außen)
Reinigungsarbeiten
Sortieren von Abbruchmaterial

Umfang der besonderen Leistung:
Vorhaltung und Gebrauchsüberlassung eines Luftreinigungssystems mit HEPA-Filter (mind. H13), ausgelegt auf das Raumvolumen (ca. 100 m³) mit Luftwechselrate = 6-fach pro Stunde.
Sicherstellung der Unterdruckhaltung und Differenzdrucküberwachung.
Wöchentliche Kontrolle und Wartung des Systems inkl. Filterwechsel und Dokumentation.

Übergabe der Anlage sowie Einweisung der nachfolgenden Gewerke in die Nutzung.
Vorhaltung bis zum Ende der Baustelle; Rückbau und Entsorgung nach Abschluss.

Der zu schützende Bereich umfasst ca. 250 m³ Nettorauminhalt

Ausführung: Flur 10.F20
Menge: 16,000 StWo

**02.02.4 Staubminderungsmaßnahmen ca.350 m³ Nettorauminhalt, Vorhalten/Überlassung**
*** gemäß Ausführungsbeschreibung 3
Besondere Leistung für die Vorhaltung, Gebrauchsüberlassung, Übergabe und für Einweisung von Folgegewerken (z. B. Trockenbau, Malerarbeiten) der funktionsfähigen Staubschutz- und Luftreinigungsanlage während der gesamten Bauzeit bis zur Fertigstellung der Baustelle.

Die Maßnahmen betreffen insbesondere folgende staubintensiven Abbrucharbeiten:

Bohren
Stemmen
Fräsen
Sägen (z. B. bei Aussparungen und Durchbrüchen)
Putz entfernen
Schutt beräumen und transportieren (innen und außen)
Reinigungsarbeiten
Sortieren von Abbruchmaterial

Umfang der besonderen Leistung:
Vorhaltung und Gebrauchsüberlassung eines Luftreinigungssystems mit HEPA-Filter (mind. H13), ausgelegt auf das Raumvolumen (ca. 100 m³) mit Luftwechselrate = 6-fach pro Stunde.
Sicherstellung der Unterdruckhaltung und Differenzdrucküberwachung.
Wöchentliche Kontrolle und Wartung des Systems inkl. Filterwechsel und Dokumentation.

Übergabe der Anlage sowie Einweisung der nachfolgenden Gewerke in die Nutzung.
Vorhaltung bis zum Ende der Baustelle; Rückbau und Entsorgung nach Abschluss.

- Der zu schützende Bereich umfasst ca. 350 m³ Nettorauminhalt

Ausführung: Räumen 10.112 - 10.113 - 10.112A
Menge: 16,000 StWo

#### Titel 02.03 Gerüstarbeiten, BA II

*Hinweis: Hinweis: Gerüstbau, Vorhaltungen der Gerüstbauelemente*
Die Abrechnung der Gerüstbauelemente erfolgt grundsätzlich über den Titel Gerüstarbeiten im Los 1.

Die Vorhaltungen der Gerüstbauelemente erfolgen über die gesamte Bauzeit der Bauabschnitte I und II, die Abrechnung erfolgt jedoch Bauabschnittsweise.
geplante Vorhaltung:
Bauabschnitt I: 16 Monate
Bauabschnitt II: 7 Monate

Die Beschreibung der vorzuhaltenden Gerüstbauelemente und deren Anforderungen erfolgt im Los 1 Titel Gerüstbauarbeiten

**02.03.1 Bautenschutzmatte, Gebrauchsüberlassung, BA2**
Gebrauchsüberlassung der Bautenschutzmatte aus Gummigranulat unter Gerüst.
Für die Abrechnung gilt die tatsächliche Gebrauchsüberlassungsdauer.

Abrechnungsgrundlage 18 Quadratmeter x 28 Wochen,
außer den vollen Wochen werden übrige Teilzeiten
nach 1/7 des EP abgerechnet.
Menge: 504,000 m2Wo

**02.03.2 Bauaufzug Personen/Material H bis 10m, 2Haltestellen, Traglast 500kg, 2,5m2 vor-/instandhalten**
Bauaufzug zur Personen- und Materialbeförderung DIN EN 12159, an der Außenseite von Bauwerken,
Förderhöhe: bis 10,00 m, mit 2 Haltestellen,
Zugangsrampe zur Be- und Entladung an unterster Haltestelle,
max. Traglast 500 kg,
Bemessungsstrom 16 A,
Entfernung zwischen Stromanschluss und Aufzug bis 25 m, Be- und Entlademöglichkeit des Aufzugs vor Ort verfügbar, mit einem geschlossenen Fahrkorb
Fahrkorbgrundfläche ca. 2,5 m2,
Befestigung an Gerüst
Standfläche: verdichteter Untergrund.
Vorhalten und Instandhalten, inkl. Mietgebühr und Maschinenbruchversicherung
Für die Abrechnung gilt die tatsächliche Vorhaltedauer.

Abrechnungsgrundlage 1 Stück x 28 Wochen,
außer den vollen Wochen werden übrige Teilzeiten
nach 1/7 des EP abgerechnet
Menge: 28,000 StWo

**02.03.3 Gerüstverstärkung, Aufzug, Bauaufzug Personen/Material H bis 10m, vorhalten Bauabschnitt 2**
Gerüstverstärkung in Form zusätzlicher Bauteile, zusätzlicher Verankerungen und sonstiger, damit verbundener Leistungen in voller Gebäudehöhe, zur Aufnahme der Lasten des zuvor beschrieben Lastenaufzuges für den Bauabschnitt 2 vorhalten.
Förderhöhe: bis 10,00 m
max. Traglast 500 kg,
Für die Abrechnung gilt die tatsächliche Vorhaltedauer.

Abrechnungsgrundlage 1 Stück x 28 Wochen,
außer den vollen Wochen werden übrige Teilzeiten
nach 1/7 des EP abgerechnet

Mengenermittlung: (Vorhaltemenge mal Vorhaltedauer Bauabschnitt 1):
1 St x 34 Wo = 34 StWo
Menge: 28,000 StWo

**02.03.4 Übertritt, gesichert, Lastenaufzug, BA II, vor-/instandhalten**
Gesicherter Übertritt mit Schiebegeländer und Bordbrett an jeder Be- und Entladestelle, einschl. regelmäßiger Wartung.
vorhalten und instandhalten für Bauabschnitt II
Für die Abrechnung gilt die tatsächliche Vorhaltedauer.

Abrechnungsgrundlage 2 Stück x 28 Wochen,
außer den vollen Wochen werden übrige Teilzeiten
nach 1/7 des EP abgerechnet.
Menge: 56,000 StWo

**02.03.5 Aufstieg Treppenturm Laufbreite 0,75 m, vorhalten**
Vorhaltung Treppenturm als Aufstieg zum Erreichen hochgelegener Arbeitsplätze mit einer Belastung von 3,00 kN/m2, am Gebäude verankert, wie im Los 1 beschrieben
für Bauabschnitt 2
Für die Abrechnung gilt die tatsächliche Vorhaltedauer.

Abrechnungsgrundlage 1 Stück x 28 Wochen,
außer den vollen Wochen werden übrige Teilzeiten
nach 1/7 des EP abgerechnet
Menge: 28,000 StWo

**02.03.6 Gerüstlastturm mit Podesten/Absetzbühne, Tragfähigkeit 500kg/m2, H bis 10m, Vorhaltung**
Vorhaltung eines Gerüstlastturmes mit Podesten/ Lastabsetzbühnen, wie im Los 1 beschrieben für Bauabschnitt II
Für die Abrechnung gilt die tatsächliche Vorhaltedauer.

Abrechnungsgrundlage 1 Stück x 28 Wochen,
außer den vollen Wochen werden übrige Teilzeiten
nach 1/7 des EP abgerechnet.
Menge: 28,000 StWo

**02.03.7 Gerüstverankerung, Vorhangfassade, Zulage**
Gerüstverankerung in Fassade unter Einhaltung gesetzlicher Richtlinien, Bohrstaub entsorgen.
Beim Gerüstabbau die Bohrlöcher mit Kunststoffkappen abdecken.
Die Abrechnung erfolgt über die einzurüstende Fassadenfläche.
Fassadenaufbau: 250er Stahlbeton, WDVS bis 22 cm
Menge: 60,000 m2

**02.03.8 Arbeitsbühne, fahrbar, Gebrauchsüberlassung, LK 3, bis 3,60 m**
Arbeitsgerüst, fahrbar, gemäß DIN EN 1004, Gebrauchsüberlassung
Für die Abrechnung gilt die tatsächliche Gebrauchsüberlassungsdauer.

Abrechnungsgrundlage 1 Stück x 28 Wochen,
außer den vollen Wochen werden übrige Teilzeiten
nach 1/7 des EP abgerechnet
Menge: 28,000 StWo

#### Titel 02.04 Mauerarbeiten, BA II

**02.04.1 Ausfachung D 24 cm KS SFK 20, RDK 2,0 5DF(300/240/113), bis 3,0m2**
Ausfachungswände in Öffnung der Stahlbetonaußenwand herstellen durch Ausmauern in Außenwand aus Mauerwerk,
mit Fensteröffnungen (Brüstung ohne Leibungen),
Dicke Wand: 24 cm,
mit Kalksandsteinen KS, 5 DF (300/240/113), Wärmeleitfähigkeit Lambda R 0,99 W/(mK),
Festigkeitsklasse 20, Rohdichteklasse 2,0
Mauermörtel MG III, kraftschlüssig an vorh. Bauteil anschließen, Dübelanker Befestigungsmittel werden gesondert vergütet

Einzelgröße Ausfachungsfläche bis 3,0 m2

Ausführung: Baustellenzugang Bauabschnitt 2 E10, 1. Obergeschoss
Menge: 3,000 m2

**02.04.2 Anker Anschluss Mauerwerk Edelstahl eindübeln**
Anker für den Anschluss von Mauerwerk (Stumpfstoßanker), aus Edelstahl, beim Aufmauern in vorh. Bauteil aus Beton eindübeln.
Länge 120 mm,
Bauteil: Außenwand
Art d. Anschlusses: Dübelanker
Dicke Wand neu: 24 cm
Menge: 8,000 St

**02.04.3 Stumpfstoß Mauerwerk Fugendichtband D 24 cm, außen**
Mauerwerk mit Stumpfstoß an vorh. Wand, außen, aus Beton anschließen, mit Dübelanker und Einlegen eines vorkomprimierten imprägnierten Fugendichtbandes BG2 aus Schaumstoff Baustoffklasse B1 (schwer entflammbar), Bandbreite 50 mm für Fugenbreite 10 bis 14 mm,
Dübelanker werden gesondert vergütet.
Mauerwerksdicke bis 24 cm
Menge: 2,400 m

**02.04.4 Ausgleichsschicht Mörtel H bis 3cm D 24cm**
Ausgleichsschicht aus Mörtel
Höhe der Ausgleichsschicht bis 3 cm
Mauerwerksdicke 24 cm.
Menge: 1,500 m

#### Titel 02.05 Putzarbeiten, BA II

**02.05.1 Hohlstellen abschlagen, Innenputz bis 0,25 m2**
Hohlstellen des Putzes an Innenwänden abschlagen und Entsorgung des Bauschutts.
Putz: Kalkzement- /Gipsputz
Größe der Fläche: bis 0,30 m2
Menge: 2,000 St

**02.05.2 Fehlstellen verputzen/verspachteln, bis 0,8 m2, innen**
*** Bezugsbeschreibung
Fehlstellen des Innenwandputzes verputzen, inkl. reinigen und vornässen, Oberfläche ansatzfrei verreiben und filzen.
Größe: 0,5 - 0,8 m2
Mörtelart: Normalputzmörtel (GP) DIN EN 998-1
Menge: 6,000 St

**02.05.3 Fehlstellen verputzen/verspachteln, bis 0,3 m2, innen**
*** wie Position 02.05.2
Größe: 0,2 bis 0,3 m2, innen
Menge: 4,000 St

**02.05.4 Abkleben Fenster- und Türflächen, Folie 0,2 mm, Innenflächen**
Abkleben von Fenster- und Türflächen im Innenbereich inkl. der jeweiligen Rahmen mit PE-Folie 0,2 mm.
Klebebänder passend zu den Rahmenmaterialien wählen. Folie nach Gebrauch rückstandslos entfernen und entsorgen.
Abdeckmaterial: Abdeckfolie (PE)
Verwendung: Abkleben Fenster- und Türflächen
Einbauort: Innenflächen
Menge: 12,000 m2

#### Titel 02.06 Abbruch- und Rückbauarbeiten, BA II

**02.06.1 WDVS abbrechen, Brüstung Baustellenzugang, Entsorgung, Bauabschnitt 2**
Wärmedämm-Verbundsystem im Brüstungsbereich eins Fensters inkl. Putz sorgfältig schneiden unter weitstgehender Erhaltung des vorhandenen Armierungsgewebes an der Schnittfuge, abbrechen und entsorgen. Dämmstoff von Bauschutt getrennt entsorgen.
Putzart: mineralischer Kratzputz
Beschichtung: Mineralfarbe
WD-Verbundsystem: Mineralwolle (MW)
Dicke: bis 100 mm
Das saubere Einschneiden der Abbruchkanten ist in den Einheitspreis einzukalkulieren, da diese Flächen nach Abschluss der Baumaßnahme wieder angearbeitet werden müssen.
Abmessungen: B/H ca. 2,50m/1,20m

Ausführung: Ebene 10 1. Obergeschoss, Brüstung Bettenzimmer (10.112)
Der Ausbau des an dieser Stelle vorhandenen Fenster erfolgt durch das Gewerk Metallbau/Fenster.

Abfall ist nicht gefährlich, nicht schadstoffbelastet,
Abfallschlüssel nach AVV: 17 06 04 Dämmmaterial und 17 09 04 gem. Bau- und Abbruchabfälle
Menge: 1,000 St

**02.06.2 Eckbohrungen, Brüstung Baustellenzugang, Ecken für Schnitte, Durchmesser bis 80 mm, Bauabschnitt 2**
Eck-  und Teilschnittbohrungen, waagerecht, mit Diamantbohrkronen in Stahlbetonwänden zur Vermeidung von sich überschneidenden Schnitten der Betonschneidearbeiten im Bereich des Abbruchs der Brüstung für den Baustellenzugänge der Bauabschnitte 1 Bauschutt entsorgen.
Durchmesser: bis max. 80 mm
Ecken und Teilschnitte dürfen nicht überschnitten werden, um die Statik oder Bauteile zu erhalten.

Material der Außenwand: Beton- bzw. Stahlbeton
Bauteildicke ca. 20 bis 30 cm
Menge: 16,000 St

**02.06.3 Betonschneidearbeiten, Schnitt bis 25 cm, Brüstungen, Baustellenzugänge, inkl. Zerkleinerung, Bauabschnitt I**
Betonschnitte in Stahlbetonwänden mittels Diamantsäge, einseitig im Bereich der abzubrechenden Brüstungen für die Baustellenzugänge, mind. 5x senkrecht und 2x waagerecht zur Zerkleinerung. In den Einheitspreis ist die zeitlich versetzte Ausführung gemäß Bauzeitenplan der beiden Bauabschnitte einzukalkulieren.
Schnitttiefe: bis ca. 25 cm

Ausführung: Ebene 10 1. Obergeschoss, Arztzimmer (10.141)
Der Ausbau von an dieser Stelle vorhandenen Fensterbank, Brüstungskanal und Radiator erfolgt durch die beauftragten Gewerke TGA
Menge: 16,000 m

**02.06.4 Stahlbetonbrüstungen abtransportieren, Bauabschnitt 2**
*** Pauschalposition
Zerkleinerte Stahlbetonbrüstungteile gemäß Vorbeschrieb aus dem 1.Obergeschoss abtransportieren und entsorgen, inkl. aller Deponiegebühren und Transportkosten.

Abmessungen: B/H ca. 18 x 0,30m/0,60m
Wandstärke 25cm
bzw. nach den Abnahmebedingungen der Entsorgungsanlage nach Wahl des AN
Menge: 1,000 psch

**02.06.5 Kernbohrung/Sägeschnitte, Stahlschnitte**
Betonstahl am verbleibenden Bauteil durchschneiden, Einzelquerschnittsflächen, nomineller Stabquerschnitt, größer als 2,0 cm2 je Schnittfläche für Quer- und Längsschnitte; auch bei Unterteilungsschnitten und Bohrungen, im Zuge der Kernbohrungen und Sägeschnitte in Stahlbetonbauteilen etc.
Menge: 16,000 cm2

**02.06.6 Bodenbelag, inkl. Sockel, verklebt, ausbauen, entsorgen, Bauabschnitt 2**
Abbruch von Bodenbelag in Bahnen aus Linoleum- oder PVC, inkl. geklebtem Stellsockel, einschl. Entfernen der Klebereste, geklebt, Abbruchdicke bis 0,5 cm, Abbruch von Hand/mit handgeführten Kleingeräten, staubarm TRGS 559, aufgenommene Stoffe sammeln, in Abfallbehälter des AN lagern bzw. auf Kleintransporter des AN laden.

Abfall ist nicht gefährlich, nicht schadstoffbelastet, Abfallschlüssel nach AVV: 170203 Kunststoff

In den Einheitspreis sind alle Entsorgungskosten inkl. Deponie- und Transportkosten einzukalkulieren.

Ausführung: innerhalb des Bauwerks, Bauabschnitt 2 im 1. Obergeschoss,
Menge: 165,000 m2

**02.06.7 Tapeten beschichtet, entfernen; Bestandswände, Bauabschnitt 2**
*** Bezugsbeschreibung
Beschichtete Tapete/Vliestapte, ein- bis mehrlagig, aufrauen, mit Tapetenlöser einstreichen und anschließend einschl. anhaftender Kleberrückstände entfernen.
Anfallende Materialien sind zu entsorgen inkl. Abtransport und fachgerechter Entsorgung.
In den Einheitspreis sind alle Entsorgungskosten inkl. Deponie- und Transportkosten einzukalkulieren.

Material: z.B. Raufasertapete, Glasgewebe-Strukturtapete o.ä.
Untergrund: Beton-. Putz- oder Gipsplatten-Flächen.
Bestandsbauteile: Wände, die nicht erneuert werden
Raumhöhe: bis ca. 3,50 m

Abfallschlüssel nach AVV: 17 09 04 gem. Bau- und Abbruchabfälle

Tapete vorsichtig von der Wand lösen gff. unter Benetzung mit Wasser und Tapetenablöserzusatz.
Kleisterreste ebenfalls mit Wasser und ggf. einem Zusatz von Tapetenablöser entfernen.
Die Papierschicht von Gipsplatte nicht beschädigen
Menge: 74,000 m2

**02.06.8 Tapeten beschichtet, entfernen; Abbruchwände, Bauabschnitt 2**
*** wie Position 02.06.7
Beschichtete Tapete/Vliestapte, ein- bis mehrlagig, aufrauen, mit Wasserdampf aufweichen, von der grundierten Gipsplatte mit Spachtel lösen, so dass eine getrennte Entsorgung der Gipskartonplatten als Monofraktion erfolgen kann.

Untergrund: Gipsplatten-Flächen.
Bestandsbauteile: Abbruchwände

Abfallschlüssel nach AVV: 17 09 04 gem. Bau- und Abbruchabfälle
Menge: 105,000 m2

**02.06.9 Montagewand, 2-lagig beplankt, abbrechen, Bauabschnitt 2**
bbruch nichttragender Montagewand aus verzinkten Metallständerprofilen (CW/UW 100), beidseitige zweilagig Beplankung aus jeweils 2x 12,5 mm Gipsplatten (Typen A, H2 oder DF nach EN 520 inklusive beidseitiger Spachtelung.
Sortenreine Entsorgung des anfallenden Bauschutts gemäß AVV

Wanddicke ca. 150 mm
Höhe i.d.R. bis: 3,80 m
Unterkonstruktion besteht aus verzinkten Stahlblechprofilen, Einfachständerwerk
Dämmschicht: 100 mm Mineralwolle.

Gerüste für Abbrucharbeiten bis 3,90 m sind einkalkuliert.

Abfallschlüssel nach AVV: 17 08 02 Baustoffe auf Gipsbasis und 1704 Metalle

Die abzubrechenden Montagewände stehen vollständig auf dem Estrich. Der Estrich ist zu erhalten; Abbrucharbeiten sind entsprechend sorgfältig auszuführen:
- Entfernen der Gipskartonbeplankung und der Ständerprofile ohne Schlagwerkzeuge in Estrichnähe
- Lösen der UW-Profile vom Estrich durch Losschrauben, oder Ausbohren, nicht Abreißen.
- Hebelbewegungen an den UW-Profilen sind zu Vermeiden
- Klemm-, Verklemm- oder kraftschlüssige Verbindungen sind manuell zu lösen, bevor Profile entfernt werden.
- Mechanische Beschädigungen am Estrich durch Werkzeuge oder herabfallende Bauteile sind zu vermeiden.

Der Estrich wird nach Abschluss der Rückbauarbeiten gereinigt und visuell auf Beschädigungen kontrolliert. Erkannte Beschädigungen sind umgehend zu melden.
Menge: 84,000 m2

**02.06.10 Raumhöhe Wandverstärkungen (UA) abbrechen**
Raumhöhe Wandverstärkungen aus verzinkten Stahlblechprofilen, UA-Profile ausbauen, verdübelt an Boden und Decke
Leistung inkl. inkl. Transport und Entsorgungskosten, Die Entsorgung sämtlicher Abfälle hat unter Erfüllung der abfallrechtlichen Deklarations-, Nachweis- und Dokumentationspflicht zu erfolgen.

Raumhöhe: bis 3,90 m
Abfallschlüssel nach AVV:1704 Metalle
Menge: 12,000 St

**02.06.11 Innenwandbekleidung entfernen, Holzwerkstoff 18 mm**
Wandbekleidung aus Holzwerkstoff/stabverleimte Massivholzplatten, ca. 18 mm stark, einschl. mechanischer Befestigung, Abschlussprofile und Verfugung, Leistung inkl. Transport und Entsorgungskosten, gentrennt nach Material.
Die Entsorgung sämtlicher Abfälle hat unter Erfüllung der abfallrechtlichen Deklarations-, Nachweis- und Dokumentationspflicht zu erfolgen.

Einbauhöhe: bis ca. 1,00 m
Abfallschlüssel: 170201 Holz und 1704 Metall
Menge: 22,000 m2

**02.06.12 Innenwandbekleidung entfernen, Holzwerkstoff 12 mm**
Wandbekleidung aus Holzwerkstoff, HOL beschichtet ca. 12 mm stark, einschl. Unterkonstruktion, Abschlussprofile und Verfugung, Leistung inkl. Transport und Entsorgungskosten, gentrennt nach Material.
Die Entsorgung sämtlicher Abfälle hat unter Erfüllung der abfallrechtlichen Deklarations-, Nachweis- und Dokumentationspflicht zu erfolgen.

Einbauhöhe: bis ca. 1,00 m
Bauteilhöhe: ca. 50 cm
Abfallschlüssel: 170201 Holz und 1704 Metall
Menge: 7,500 m2

**02.06.13 Fensterbank, Holz, ausbauen, 2,00-3,00 m**
Fensterbank aus Holz ausbauen, Bauschutt entsorgen.
Länge: über 2,00 m bis 3,00
Breite: bis 25 cm
Dicke: bis 4 cm
Menge: 1,000 St

**02.06.14 Innenfenster demontieren, bis 2,5m2**
Innenfenster demontieren, mit 2-fach Verglasung, mit Metall-Rahmen/-Zarge, als Festverglasung mit innenliegender Jalousie, mechanisch bedient, mit Beschlägen und Verglasung abbrechen, inkl. aller Befestigungsteile.
Leistung inkl. Transport und Entsorgungskosten, gentrennt nach Material.
Die Entsorgung sämtlicher Abfälle hat unter Erfüllung der abfallrechtlichen Deklarations-, Nachweis- und Dokumentationspflicht zu erfolgen.

Abbruch der Fenster in abzubrechenden Metallständerwänden.
Einzelgröße: bis 1,20 x 1,45 m2
Zargentiefe: bis ca. 0,20 m
Abfallschlüssel nach AVV: 17 02 02 Glas, 17 04 02 Aluminium und 17 04 Metalle

Ausführung: gemäß Abbruchplan Bauabschnitt 2 in Flurwand
Menge: 4,000 St

**02.06.15 Innentür, Holz, 2-flügelig, entfernen**
Innentür, 2-flügelig, aus Holz aushängen, ohne Schadstoffbelastung, mit allen vorhandenen Beschlägen, inklusive Wand- und Bodentürstopper. Leistung inkl. Transport und Entsorgungskosten, gentrennt nach Material.
Die Entsorgung sämtlicher Abfälle hat unter Erfüllung der abfallrechtlichen Deklarations-, Nachweis- und Dokumentationspflicht zu erfolgen

Größe: bis 3,50 m2
Material: Holz, Vollholz/Röhrenspan
Altholzkategorie: A II Altholz aus dem Abbruch und Rückbau
Abfallschlüssel nach AVV: 170201 Holz, 170203 Kunststoff und 1704 Metalle,
Menge: 2,000 St

**02.06.16 Stahl-Umfassungszargen, entfernen, 2-flügelig**
Stahl-Umfassungszargen für einflüglige Türen aus beschichtetem Stahlblech, mit Bändern, demontieren von Hand .inkl. Transport und Entsorgungskosten, gentrennt nach Material.
Die Entsorgung sämtlicher Abfälle hat unter Erfüllung der abfallrechtlichen Deklarations-, Nachweis- und Dokumentationspflicht zu erfolgen

Baurichtmaß (B/H): bis 1.510 / 2.125 mm
Maulweite: bis 200 mm
Abfallschlüssel nach AVV:1704 Metalle
Menge: 2,000 St

**02.06.17 Sichtschutz, Stoff, innen, entfernen**
Sichtschutz aus Stoff mit Laufrollen oder Ringösen (Innenräumen) ausbauen inkl. aller Befestigungsteile. Leistung inkl. Transport und Entsorgungskosten, gentrennt nach Material.
Die Entsorgung sämtlicher Abfälle hat unter Erfüllung der abfallrechtlichen Deklarations-, Nachweis- und Dokumentationspflicht zu erfolgen
Aufhängeschienen in gesonderter Position

Breite: bis 4,00 m
Höhe: bis 2,00 m
Abfallschlüssel nach AVV: 170203 Kunststoff
und Vorhangstoff
Menge: 16,000 m2

**02.06.18 Sanitär-/Hygienegegenstände demontieren**
Sanitär-/Hygienegegenstände, wie Toilettenpapierhalter, Doppelkleiderhaken, wandhängende Papierkörbe, Desinfektionsmittelspender, Handtuchspender und sonstige Wandhalterungen demontieren. Leistung inkl. Transport und Entsorgungskosten, gentrennt nach Material.
Die Entsorgung sämtlicher Abfälle hat unter Erfüllung der abfallrechtlichen Deklarations-, Nachweis- und Dokumentationspflicht zu erfolgen
Menge: 10,000 St

**02.06.19 Metallpaneeldecke ausbauen**
*** Bezugsbeschreibung
Abgehängte Unterdecke aus Metallpaneelen, auf Metallprofilen, mit vollflächiger Auflage aus Rieselschutz (z.B. Vlies) und Mineralwolledämmung, ohne Schadstoffbelastung, abbrechen, inkl. aller Abhängungsprofile und Befestigungsteile. Leistung inkl. Transport und Entsorgungskosten, gentrennt nach Material.
Die Entsorgung sämtlicher Abfälle hat unter Erfüllung der abfallrechtlichen Deklarations-, Nachweis- und Dokumentationspflicht zu erfolgen

Unterkonstruktion: Auflagesystem
Paneel: beschichtetes Aluminiumblech oder verzinktes Stahlblech
Systembreite: ca. 200 mmm
Oberfläche: einbrennlackiert/pulverbeschichtet
Dämmdicke: 40 mm
Einbauhöhe: ca.2,70 m
Abhängehöhe: bis 1,30 mm
Notwendige Gerüste sind einkalkuliert.

Abfallschlüssel nach AVV: 1704 Metalle und 170604 Dämmmaterial

Verwertungs-Anlage (Bezeichnung/Ort):

'...................................'
Menge: 110,000 m2

**02.06.20 Metallpaneeldecke sorgfältig ausbauen, lagern**
*** wie Position 02.06.19
sorgfältig Rückbauen ohne Beschädigung
und vor Ort einlagern für Wiedereinbau.
Wandanschlussprofile in gesonderter Position

Bei eventuell lose aufliegender Dämmung und Rieselschutz sind diese in gesonderter Position abzurechnen!
Menge: 66,000 m2

**02.06.21 Wandanschlussprofile, abgehängte Unterdecke ausbauen, lagern**
Wandanschlussprofile als Auflagersystem der abgehängte Unterdecke aus Metallpaneelen, nach Ausbau der Paneele sorgfältig rückbauen, inkl. aller Befestigungsteile und vor Ort einlagern für Wiedereinbau.

Einbauhöhe: ca.2,70 m
Untergrund: Metallständerwand
Menge: 50,000 m

**02.06.22 Dämmmaterial rückbauen, aufnehmen**
Rückbau vorhandene Dämmschicht aus Mineralwolle als lose aufliegende Schall-/ Brandschutzdämmauflage und Rieselschutz im Zusammenhang mit dem Ausbau der Paneele, ohne Schadstoffbelastung, in abgehängten Unterdecken aufnehmen, Leistung inkl. Transport und Entsorgungskosten, gentrennt nach Material.
Die Entsorgung sämtlicher Abfälle hat unter Erfüllung der abfallrechtlichen Deklarations-, Nachweis- und Dokumentationspflicht zu erfolgen.

Dämmstärke: 40 bis 80 mm
Abfallschlüssel: 170604 Dämmmaterial

Entsorgungs-/Verwertungs-Anlage (Bezeichnung/Ort):

'...................................'
Menge: 66,000 m2

**02.06.23 Leuchtenbandfries (Leuchtenkanal) ausbauen**
Rückbau des einseitigen Leuchtenbandfrieses (Leuchtenkanal) an der Metallpaneeldecke aus Unterkonstruktion Glas- und Metallabdeckungen in Fluren, mit eingebauten Langfeldleuchten, Lautsprecher, Signalleuchten, Brandmelder etc., Rückbau der elektrotechnischer Einbauten in Abstimmung mit dem Gewerk Elektroinstallation durch das Gewerk Elektroinstallation.

Querschnitt: ca. 20 x 22 cm
Abfallschlüssel nach AVV: 1704 Metalle und 170202 Glas

Abrechnung: Langfeldleuchten und sonstige elektronische Einbauten werden übermessen
Menge: 22,000 m

**02.06.24 Deckenfries ausbauen**
Rückbau des einseitigen Deckenfries an der Metallpaneeldecke in Fluren aus Gipsplatten und ordnungsgemäß entsorgen

Querschnitt: ca. 20 x 22 cm
Abfallschlüssel nach AVV: 170802 Baustoffe auf Gipsbasis und 1704 Metalle
Menge: 27,000 m

**02.06.25 Abbau Rohrgestänge inkl. Halterungen an Decken**
*** Pauschalposition
Deckenschienen des Sichtschutzes, aus beschichtetem Metall in abgehängter Decke oder unter Abhangdecken mit Abhängern bis ca. 1,00 m Höhe montiert, abbrechen, inkl. aller Abhängungsprofile und Befestigungsteile. Leistung inkl. Transport und Entsorgungskosten, gentrennt nach Material.
Die Entsorgung sämtlicher Abfälle hat unter Erfüllung der abfallrechtlichen Deklarations-, Nachweis- und Dokumentationspflicht zu erfolgen

Abfallschlüssel nach AVV:1704 Metalle

Ausführung: in 2 Patientenzimmern mit 4 Betten
Menge: 1,000 psch

**02.06.26 Traverse Wand MSH-Platte H bis 290mm demontieren**
Traverse aus Mehrschichtholz- oder Gipsfaserplatte, montiert zwischen den Tragständern der Metallständerwand als universelle Befestigungstraverse, demontieren, Leistung inkl. inkl. Transport und Entsorgungskosten, Die Entsorgung sämtlicher Abfälle hat unter Erfüllung der abfallrechtlichen Deklarations-, Nachweis- und Dokumentationspflicht zu erfolgen.

Einbauhöhe: bis 3,0 m
Traversenhöhe: 200 bis 290 mm
Menge: 25,000 m

**02.06.27 Demontage Einbaumöbel, Unterbauschrank mit Spüle**
*** Bezugsbeschreibung
Demontage von Einbaumöbeln der Pflegearbeitsplätze mit Lager-/Ablageflächen, Arbeitsplatten als Ablage- und Verstaufräume genutzt mit Arbeitstischplatte und Sockel
inkl. Abtransport und Entsorgung. Leistung ohne Elektrogeräte.

Material: Flachpress - Spanplatten P3, 18mm, beidseitig HPL beschichtete (min. 0,8mm Beschichtung), Emissionsklasse E 1. Die Kantenbeschichtung umlaufend mit ABS-Kantenband, Stärke 2-4 mm. Front, Sockel und Deckenblende aus 13mm starker Vollkernplatte
Vergütung der Entsorgung übernimmt der Auftragnehmer.

Möbelteil: Unterbauschrank mit Edelstahlspüle inkl. Zu- und Ablaufbauteile und seitlichem Spitzschutz
Größe: 60 x 66 x 90 cm

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Menge: 6,000 St

**02.06.28 Demontage Einbaumöbel, Unterbauschrank ohne Spüle**
*** wie Position 02.06.27
Möbelteil: Unterbauschrank inkl. Modulträgerwand und Edelstahlspüle
Größe: 46 x 66 x 90 cm
Menge: 11,000 St

**02.06.29 Demontage Einbauten Pflegearbeitsplätze, Wandregale, Spender**
*** Pauschalposition
Demontage von sonstigen Einbauten der Pflegearbeitsplätze,  wie Desinfektionsmittelspender, Handschuhspender, Regale an Tragarmen als Ablage- und Verstaufräume genutzt, Spritzen- Kanülenspender Kunststoff
inkl. Abtransport und Entsorgung. Leistung ohne Elektrogeräte

Vergütung der Entsorgung übernimmt der Auftragnehmer.

Material: Kunststoffe, Metalle
Menge: 1,000 psch

**02.06.30 Demontage Deckeneinbauten**
Demontage Unterkonstruktion für Deckenversorgungseinheiten
inkl. Abtransport und Entsorgung. Leistung ohne Elektrogeräte

Vergütung der Entsorgung übernimmt der Auftragnehmer.

Material: Kunststoffe, Metalle
Menge: 2,000 St

**02.06.31 Entsorgung, medizin. Einbaumöbel und sonstigen medizin. Einbauten**
Entsorgung von ausgebauten Einbaumöbel und sonstigen Einbauten inkl. Entsorgungsgebühren

Abfallschlüssel nach AVV: 180103* Abfälle, an deren Sammlung und Entsorgung aus infektionspräventiver Sicht besondere Anforderungen gestellt werden.
Menge: 7,500 m3

#### Titel 02.07 Dokumente zu Abbrucharbeiten, BA II

**02.07.1 Gefährdungsbeurteilung, Schutzkonzept**
*** Pauschalposition
Vor Beginn der Abbrucharbeiten im Bauabschnitt II ist eine baustellenbezogene Gefährdungsbeurteilung durch den Auftragnehmer durchzuführen, zu dokumentieren und ein baustellenbezogener Arbeits- Sicherheitsplan aufzustellen unter Berücksichtigung von:

- Wahrnehmung der Verkehrssicherungspflicht
- Vorkehrungen zum Schutz Dritter
- Zusammenwirken der beteiligten Unternehmen
- erforderliche Arbeitsschutz-Maßnahmen und deren Überwachung
- Konzept zum Schutz der Umgebung vor Staub, Lärm, Erschütterung, Gasen und Gefahrstoffen
- Auflistung aller relevanten Bestimmungen und möglicher Gefährdungen für die konkreten Verhältnisse

Dabei sind die gesetzlichen Regelungen zu beachten u.a.:
- Arbeitsschutzgesetz (ArbSchG)
- Biostoffverordnung (BioStoffV)
- Gefahrstoffverordnung (GefStoffV)
- Arbeitsstättenverordnung (ArbStättV)
Menge: 1,000 psch

**02.07.2 Rückbau- und Entsorgungskonzept**
*** Pauschalposition
*** Leitbeschreibung
Erstellen der Abbruch- bzw. Rückbau- und Verwertungs- bzw. Abfallentsorgungskonzepte für die gesamten Arbeiten vor Beginn der Abbrucharbeiten nach Erkundung vor Ort, Vorlage des Konzeptes bei der Bauleitung des Auftraggebers innerhalb von 14 Kalendertagen nach Beauftragung.

Das Konzept soll den geplanten Rückbau und die Entsorgungswege der anfallenden Abfallmassen textlich und ggf. zeichnerisch darstellen.
Insbesondere sind die Schadstoffe umfassend hinsichtlich:
- Vorkommen im Gebäude
- Massen bzw. Flächen
- möglicher Verfahrenswege der Abtrennung
- Vorgaben zur Verpackung, Handhabung und Bereitstellung der Abfälle auf der Baustelle
- möglicher Entsorgungswege aller anfallenden Abfälle (Beförderer und Entsorgungsanlage (siehe Unterbeschreibung *) eventuell Entsorgung durch Bieter/in einer anderen Maßnahme (siehe Unterbeschreibung **) darzustellen.

Weiterhin sind die möglichen Abbruchverfahren, die Abbruchtechnik und der Ablaufplanung unter Berücksichtigung der vorgefundenen Schadstoffe gemäß Umweltbericht (siehe Anlage) zu betrachten.
Eine Festschreibung konkreter Separations- und Rückbautechniken sowie Entsorgungswege sollte zu diesem Zeitpunkt nicht erfolgen.

Mit den Arbeiten darf erst nach Prüfung und Freigabe des Konzeptes (konkreter Festlegung der Techniken und Entsorgungswege) durch die Bauleitung des AG begonnen werden.
Das Konzept ist während der gesamten Abbruchmaßnahmen fortzuschreiben. Es hat im Zuge der Arbeiten eine lückenlose Dokumentation der Abbrüche und Entsorgungen zu erfolgen.
Menge: 1,000 psch
*Unterbeschreibung 1 Nachweise *)*
*) Der Beförderer/die Entsorgungsanlagen müssen die
  folgenden Nachweise unmittelbar nach Freigabe des
  Konzeptes vorlegen:
- Transportgenehmigung gemäß Transportgenehmigungs- verordnung (TgV) in Übereinstimmung mit § 49 Abs. 4 KrW-/AbfG
- behördlicher Genehmigungsbescheid der Anlage(n) inklusive die für die Annahme und Entsorgung relevanten Auszüge (zugelassene Abfallschlüssel nach AVV, Annahmegrenzwerte für Belastungen und Kapazitätsbegrenzungen)
- Nachweis der technischen und fachlichen Leistungsfähigkeit (z. B. Zertifizierung als Entsorgungsfachbetriebe gemäß § 56 KrWG bzw. in Anlehnung an §§3-11 Entsorgungsfachbetriebsverordnung EfbV), Sachkundenachweise) (BGR 128, DGUV Regel 101-004, TRGS 519 - falls notwendig) und Nachweise der ordnungsgemäßen Entsorgung gem. NachwV
*Unterbeschreibung 2 Nachweise **) nur für nicht gefährliche Abfälle*
**) gilt nur für nicht gefährliche Abfälle! Der Beförderer muss die  folgenden Nachweise unmittelbar nach Freigabe des
  Konzeptes vorlegen:
- Benennung des Verwertungsortes/Zwischenlagers
- Nachweis über Zulässigkeit der Verwertung (z.B. Baurecht, Erfüllung der LAGA-Einbauklassen)
- Erklärung des Entsorgers, dass der Abnehmer mit der Verwertung der Abfälle einverstanden ist

**02.07.3 Dokumentation**
*** Pauschalposition
Dokumentation,

zu dokumentieren ist bei Abbruchmaßnahmen:
- die Getrenntsammlungspflichten durch Lagepläne, Lichtbilder, Liefer- oder Wiegescheine oder ähnliche Dokumente bzw. die Übergabe an ein Entsorgungsunternehmen durch eine Erklärung desjenigen, der die Abfälle übernimmt (mit Namen und Anschrift sowie die Masse und beabsichtigten Verbleib des Abfalls) - (Übernahme-Nachweis)
- das Vorliegen einer Ausnahme von den Getrennt- sammlungs pflichten durch eine Darlegung der technischen Unmöglichkeit oder der wirtschaftlichen Unzumutbarkeit bzw. die Übergabe an ein Entsorgungsunternehmen durch Liefer- oder Wiegescheine, Entsorgungsverträge oder Nachweise desjenigen, der die zuzuführenden Abfälle übernimmt (Übernahme-Nachweis) und die Einholung einer Bestätigung des Betreibers der Aufbereitungsanlage, dass in der Aufbereitungsanlage definierte Gesteinskörnungen hergestellt werden; bei "erstmaliger Übergabe" (Betreiber-Erklärung Aufbereitungsanlage) oder die Einholung einer Bestätigung des Anlagenbetreibers, dass die Anforderungen für Vorbehandlungsanlagen erfüllt werden; bei "erstmaliger Übergabe" (Betreiber-Erklärung Vorbehandlungsanlage)
- das Vorliegen einer Ausnahme von den Vorbehandlungs- /Aufbereitungspflichten durch Darlegung, dass die Behandlung der Gemische in einer Vorbehandlungsanlage technisch nicht möglich oder wirtschaftlich nicht zumutbar ist und die Übergabe an ein Entsorgungsunternehmen durch Liefer- oder Wiegescheine, Entsorgungsverträge oder Nachweise desjenigen, der die zuzuführenden Abfälle übernimmt (Übernahme-Nachweis)
Menge: 1,000 psch

#### Titel 02.08 Stundenlohnarbeiten, BA II

**Ausführungsbeschreibung 4 Stundenlohnarbeiten**
*Stundenlohnarbeiten*
Stundenlöhne enthalten die Zulagen für Feiertags- ,
Samstags- und Sonntagsarbeit sowie für Überstunden.
Mit den Stundenlöhnen sind im Weiteren Fahrkosten,
Aufwendungen für Verpflegung, Übernachtung sowie
Kleinmaterialien, Einsatz von Kleinmaschinen sowie
Verbrauchsmaterialien und dgl. abgegolten.
Ein Anspruch auf Ableistung der nachstehend
genannten Stunden besteht generell nicht.
Ein Vergütungsanspruch für Zeitaufwendungen
entsteht nur, wenn die voraussichtlich benötigten Aufwendungen vor Arbeitsausführung von der
örtlichen Bauleitung des AG bestätigt/ beauftragt wurden.
Für einfache Tätigkeiten, wie Transport, Reinigung
Stemm- & Abbrucharbeiten etc., gelangen grundsätzlich
nur die Stundensätze für Bauhelfer zur Abrechnung.
Die vom AN angegebenen Stundensätze werden als
Grundlage wechselseitiger Zeitaufwandsverrechnung
zwischen AN und AG herangezogen.

**02.08.1 Stundensatz Facharbeiter / Geselle**
*** gemäß Ausführungsbeschreibung 4
Stundensatz für Leistungen, welche nicht in den
Positionen erfasst sind und nur auf ausdrückliche
Anweisung der Bauleitung gegen Nachweis zur
Ausführung kommen.

Facharbeiter / Geselle
Menge: 10,000 h

**02.08.2 Stundensatz Helfer/-in**
*** gemäß Ausführungsbeschreibung 4
Stundensatz für Leistungen, welche nicht in den
Positionen erfasst sind und nur auf ausdrückliche
Anweisung der Bauleitung gegen Nachweis zur
Ausführung kommen.

Helfer/ Azubi
Menge: 10,000 h

**02.08.3 Zulage Nachtarbeit, Facharbeiter / Geselle**
*** gemäß Ausführungsbeschreibung 4
Zulage für Nachtarbeitsstunden,
auf ausdrückliche Anforderung durch den Bauherrn oder dessen örtliche Bauüberwachung.

Facharbeiter / Geselle
Menge: 5,000 h

**02.08.4 Zulage Nachtarbeit, Helfer/ Azubi**
*** gemäß Ausführungsbeschreibung 4
Zulage für Nachtarbeitsstunden,
auf ausdrückliche Anforderung durch den Bauherrn oder dessen örtliche Bauüberwachung.

Helfer/ Azubi
Menge: 5,000 h

**02.08.5 Arbeitsunterbrechungen auf Anordnung des AG, Facharbeiter / Geselle**
Arbeitsunterbrechung auf ausdrückliche Anforderung durch den Bauherren oder dessen Bauüberwachung, Wartezeit,

Facharbeiter / Geselle
Menge: 10,000 h

**02.08.6 Arbeitsunterbrechungen auf Anordnung des AG, Helfer/ Azubi**
Arbeitsunterbrechung auf ausdrückliche Anforderung durch den Bauherren oder dessen Bauüberwachung, Wartezeit,

Helfer/ Azubi
Menge: 10,000 h

**02.08.7 Zusätzliche An- und Abfahrt wegen Arbeitsunterbrechung**
Zusätzliche An- und Abfahrt wegen Arbeitsunterbrechung,
auf ausdrückliche Anforderung durch den Bauherren
Menge: 2,000 St

**02.08.8 Zulage Arbeiten Sonn-u. Feiertag, Facharbeiter / Geselle**
Zulage für Arbeiten an Sonn- und Feiertagen,
auf ausdrückliche Anforderung durch den Bauherrn oder dessen Bauüberwachung.

Facharbeiter / Geselle
Menge: 5,000 h

**02.08.9 Zulage Arbeiten Sonn-u. Feiertag, Helfer/ Azubi**
Zulage für Arbeiten an Sonn- und Feiertagen,
auf ausdrückliche Anforderung durch den Bauherrn oder dessen Bauüberwachung.

Helfer/ Azubi
Menge: 5,000 h
